# Instal·lació de barrera de seguretat metàl·lica a diverses carreteres de la xarxa local de la Diputació de Tarragona. Any 2024.

- Propietat de l'arxiu: RIB Spain
- Format: FIEBDC-3/2016
- Programa: Presto 18.04
- Tipus: pressupost
- Data dels preus: 07/12/1994
Import: 1180637.55

## 01 T-202 D'Altafulla a la Riera de Gaià
Import: 32774.99

### 011 Demolicions i moviment de terres
Import: 1503.64

**E0208** m3 Enderroc estructures formigó en massa, inclòs transport a abocador
1.6 m3 × 42.16 = 67.46
Enderroc d'estructures de formigó en massa, inclòs transport a l'abocador, cànon i condicionament del mateix.

| Codi | Ut | Descripció | Rendiment | Preu | Import |
|---|---|---|---|---|---|
| O0102 | h | Oficial 1ª (mà d'obra; 23/07/1998) | 0.08 | 29.472 | 2.36 |
| O0110 | h | Peó (mà d'obra; 23/07/1998) | 0.4 | 24.492 | 9.80 |
| M0207B | h | Retroexcavadora amb martell trencador (maquinària; 23/07/1998) | 0.24 | 82.668 | 19.84 |
| M0212B | h | Camió de trabuc 16 m³ (maquinària; 23/07/1998) | 0.125 | 54.48 | 6.81 |
| P1613 | u | Cànon d'abocador (23/07/1998) | 1.2 | 0.96 | 1.15 |
| vg | % | Despeses indirectes | 0.305 | 7.2 | 2.20 |
|  |  | Total |  |  | 42.16 |

| Amidament | Uts. | Llarg | Ample | Alt | Parcial |
|---|---|---|---|---|---|
| OD1 | 4 | 1 | 0.2 |  | 0.80 |
| PS1 |  | 2 | 0.4 | 1 | 0.80 |
| Subtotal |  |  |  |  | 1.60 |
| Total |  |  |  |  | 1.6 |

**E0334** m Tall serra disc paviment mescles bituminoses, formigó o panot, fins 25 cm
26 m × 2.37 = 61.62
Tall amb serra de disc de paviment de mescles bituminoses, formigó o panot, fins a una fondària de 25 cm.

| Codi | Ut | Descripció | Rendiment | Preu | Import |
|---|---|---|---|---|---|
| O0101 | h | Cap de colla (mà d'obra; 23/07/1998) | 0.01 | 31.224 | 0.31 |
| O0110 | h | Peó | 0.05 | 24.492 | 1.22 |
| M0334 | h | Serra de disc (maquinària; 10/07/2006) | 0.05 | 14.4 | 0.72 |
| vg | % | Despeses indirectes | 0.017 | 7.2 | 0.12 |
|  |  | Total |  |  | 2.37 |

| Amidament | Uts. | Llarg | Parcial |
|---|---|---|---|
| PS2 - gual | 1 | 6 | 6.00 |
|  | 2 | 10 | 20.00 |
| Subtotal |  |  | 26.00 |
| Total |  |  | 26 |

**E0213** m2 Demolició paviment de mescla bituminosa, mitjans mecànics, fondària 25 cm
50 m2 × 4.46 = 223.00
Demolició de paviment de mescla bituminosa,amb mitjans mecànics, fins a una profunditat de 25 cm., inclòs transport dels materials de runa a l'abocador, cànon i condicionament del mateix.

| Codi | Ut | Descripció | Rendiment | Preu | Import |
|---|---|---|---|---|---|
| O0110 | h | Peó | 0.02 | 24.492 | 0.49 |
| M0201 | h | Compressor aire gasoil 13,3 m³/h (maquinària; 12/01/2009) | 0.008 | 25.3058328 | 0.20 |
| M0204 | h | Pala carregadora pneumàtics (maquinària; 12/01/2009) | 0.01 | 69.9217344 | 0.70 |
| M0207B | h | Retroexcavadora amb martell trencador | 0.01 | 82.668 | 0.83 |
| M0212B | h | Camió de trabuc 16 m³ | 0.012 | 54.48 | 0.65 |
| P1613 | u | Cànon d'abocador | 1.2 | 0.96 | 1.15 |
| vg | % | Despeses indirectes | 0.061 | 7.2 | 0.44 |
|  |  | Total |  |  | 4.46 |

| Amidament | Llarg | Parcial |
|---|---|---|
| previsió | 50 | 50.00 |
| Total |  | 50 |

**E02110** m2 Demolició de paviment de formigó, transport abocador
50 m2 × 6 = 300.00
Demolició de paviment de formigó, inclòs transport dels materials de runa a l'abocador, cànon i condicionament del mateix.

| Codi | Ut | Descripció | Rendiment | Preu | Import |
|---|---|---|---|---|---|
| O0110 | h | Peó | 0.05 | 24.492 | 1.22 |
| M0207B | h | Retroexcavadora amb martell trencador | 0.016 | 82.668 | 1.32 |
| M0212B | h | Camió de trabuc 16 m³ | 0.016 | 54.48 | 0.87 |
| M0204 | h | Pala carregadora pneumàtics | 0.016 | 69.9217344 | 1.12 |
| P1613 | u | Cànon d'abocador | 1.2 | 0.96 | 1.15 |
| vg | % | Despeses indirectes | 0.044 | 7.2 | 0.32 |
|  |  | Total |  |  | 6 |

| Amidament | Llarg | Parcial |
|---|---|---|
| Previsió | 50 | 50.00 |
| Total |  | 50 |

**E0222** m3 Demolició pas salvacunetes
12 m3 × 24.08 = 288.96
Demolició de pas salvacunetes o tub de drenatge o sanejament existent de qualsevol diàmetre o material, en volum aparent, inclòs càrrega i transport de la runa a l'abocador (inclòs cànon).

| Codi | Ut | Descripció | Rendiment | Preu | Import |
|---|---|---|---|---|---|
| O0102 | h | Oficial 1ª | 0.1 | 29.472 | 2.95 |
| O0110 | h | Peó | 0.3 | 24.492 | 7.35 |
| M0201 | h | Compressor aire gasoil 13,3 m³/h | 0.1 | 25.3058328 | 2.53 |
| M0204 | h | Pala carregadora pneumàtics | 0.06 | 69.9217344 | 4.20 |
| M0229 | h | Compressor d'aire de gasoil 3m³ (maquinària; 12/01/2009) | 0.06 | 8.468244 | 0.51 |
| M0212B | h | Camió de trabuc 16 m³ | 0.08 | 54.48 | 4.36 |
| P1613 | u | Cànon d'abocador | 1 | 0.96 | 0.96 |
| vg | % | Despeses indirectes | 0.169 | 7.2 | 1.22 |
|  |  | Total |  |  | 24.08 |

| Amidament | Uts. | Llarg | Ample | Alt | Parcial |
|---|---|---|---|---|---|
| P2 - gual | 1 | 6 | 2 | 1 | 12.00 |
| Total |  |  |  |  | 12 |

**E02111** m2 Demolició de cuneta de formigó, transport abocador
20 m2 × 5.81 = 116.20
Demolició de cuneta revestida de formigó de qualsevol tipus i gruix, inclòs cànon i transport dels materials de runa a l'abocador.

| Codi | Ut | Descripció | Rendiment | Preu | Import |
|---|---|---|---|---|---|
| O0110 | h | Peó | 0.05 | 24.492 | 1.22 |
| M0207B | h | Retroexcavadora amb martell trencador | 0.015 | 82.668 | 1.24 |
| M0212B | h | Camió de trabuc 16 m³ | 0.015 | 54.48 | 0.82 |
| M0204 | h | Pala carregadora pneumàtics | 0.015 | 69.9217344 | 1.05 |
| P1613 | u | Cànon d'abocador | 1.2 | 0.96 | 1.15 |
| %16130 | % | Despeses indirectes | 6 % | 5.48 | 0.33 |
|  |  | Total |  |  | 5.81 |

| Amidament | Uts. | Llarg | Ample | Parcial |
|---|---|---|---|---|
| PS2 - gual | 2 | 5 | 1 | 10.00 |
| OD1 | 2 | 5 | 1 | 10.00 |
| Subtotal |  |  |  | 20.00 |
| Total |  |  |  | 20 |

**E0305** m3 Excavació rases i pous, mitjans mecànics, cànon abocador (10% roca)
30 m3 × 14.88 = 446.40
Excavació en rases, pous o fonaments, amb mitjans mecànics i manuals en qualsevol tipus tipus de terreny, inclòs càrrega i transport a l'interior d'obra o abocador controlat, inclòs el seu cànon.

| Codi | Ut | Descripció | Rendiment | Preu | Import |
|---|---|---|---|---|---|
| O0101 | h | Cap de colla | 0.02 | 31.224 | 0.62 |
| O0102 | h | Oficial 1ª | 0.06 | 29.472 | 1.77 |
| O0110 | h | Peó | 0.12 | 24.492 | 2.94 |
| M0207 | h | Retroexcavadora 100 hp (maquinària; 23/07/1998) | 0.06 | 71.292 | 4.28 |
| M0228 | h | Electrobomba sumergible 20 kW (maquinària; 12/01/2009) | 0.02 | 4.5617256 | 0.09 |
| M0212B | h | Camió de trabuc 16 m³ | 0.06 | 54.48 | 3.27 |
| P1613 | u | Cànon d'abocador | 1.2 | 0.96 | 1.15 |
| vg | % | Despeses indirectes | 0.105 | 7.2 | 0.76 |
|  |  | Total |  |  | 14.88 |

| Amidament | Uts. | Llarg | Ample | Alt | Parcial |
|---|---|---|---|---|---|
| PS1 |  | 6 | 4 | 0.3 | 7.20 |
| PS2 - gual | 2 | 10 | 1.3 | 0.3 | 7.80 |
|  |  | 6 | 4 | 0.3 | 7.20 |
| OD1 | 2 | 10 | 1.3 | 0.3 | 7.80 |
| Subtotal |  |  |  |  | 30.00 |
| Total |  |  |  |  | 30 |

**E0400** m3 Enderroc controlat de muralló, inclòs transport a abocador
0 m3 × 137.99 = 0.00
Enderroc controlat de murallons amb mitjans mecànics i manuals, inclòs tall previ i enrasat de la base, càrrega i transport de la runa l'abocador, cànon i condicionament del mateix.

| Codi | Ut | Descripció | Rendiment | Preu | Import |
|---|---|---|---|---|---|
| O0102 | h | Oficial 1ª | 0.28 | 29.472 | 8.252 |
| O0110 | h | Peó | 1.4 | 24.492 | 34.289 |
| M0201 | h | Compressor aire gasoil 13,3 m³/h | 0.4 | 25.3058328 | 10.122 |
| M0207B | h | Retroexcavadora amb martell trencador | 0.5 | 82.668 | 41.334 |
| M0212B | h | Camió de trabuc 16 m³ | 0.3 | 54.48 | 16.344 |
| M0214B | h | Camió cistella h=10 m (maquinària; 23/07/2014) | 0.3 | 43.092 | 12.928 |
| M0334 | h | Serra de disc | 0.4 | 14.4 | 5.760 |
| P1613 | u | Cànon d'abocador | 1.2 | 0.96 | 1.152 |
| %16130 | % | Despeses indirectes | 6 % | 130.181 | 7.811 |
|  |  | Total |  |  | 137.99 |

### 012 Drenatges
Import: 3297.95

**E08703** u Arqueta drenatge per recollida de cunetes, Hmax=2,00 m, 2 reixes D-400
1 u × 1382.4 = 1382.40
Arqueta de drenatge per a recollida de les aigües pluvials provinents de les cunetes de fins a 2,00 m d'alçària amb bonera i reixa abatible classe C-250 de 790x355x29 mm amb bastiment i 2 reixes de fosa talla-aigües 973x490x70 mm classe D-400 segons plànols, de formigó armat, inclòs excavació, base de formigó de neteja i encofrat, totalment acabada.

| Codi | Ut | Descripció | Rendiment | Preu |
|---|---|---|---|---|
| O0101 | h | Cap de colla | 0.18 | 31.224 |
| O0102 | h | Oficial 1ª | 1.8 | 29.472 |
| O0110 | h | Peó | 3.6 | 24.492 |
| P1609 | m3 | Excavació de terres (23/07/1998) | 5.5 | 13.344 |
| P0502 | m3 | Formigó HL-150 posat a l'obra (material; 23/07/1998) | 0.16 | 72.6 |
| P0503 | m3 | Formigó HM-20 posat a l'obra (material; 23/07/1998) | 2.5 | 80.4 |
| E0515 | m2 | Encofrat de fusta per a fonaments i/o formigó ocult | 11 | 30.55 |
| E0516 | m2 | Encofrat de fusta per a formigó vist | 3.55 | 38.62 |
| P06202 | u | Reixa i marc C-250 (material; 23/09/2020) | 1 | 78.192 |
| P0617 | u | Reixa i bastiment 985x495x70 mm D-400 (material; 23/07/1998) | 2 | 158.4 |
| P1242 | m | Tub de pp DN400 mm., SN 8 kN/m2 (material; 23/07/1998) | 0.21 | 15.18 |
| %16130 | % | Despeses indirectes | 6 % |  |

| Amidament | Uts. | Parcial |
|---|---|---|
| OD1 | 1 | 1.00 |
| Total |  | 1 |

**E08701** u Arqueta drenatge per recollida de cunetes, Hmax=2,00m , 3 reixes D-400
0 u × 1897.19 = 0.00
Arqueta de drenatge per a recollida de les aigües pluvials provinents de les cunetes de fins a 2,00 m d'alçària amb bonera i 2 reixes abatibles classe C-250 de 790x355x29 mm amb bastiment i 3 reixes de fosa talla-aigües 973x490x70 mm classe D-400 segons plànols, de formigó armat, inclòs excavació, base de formigó de neteja i encofrat, totalment acabada.

| Codi | Ut | Descripció | Rendiment | Preu |
|---|---|---|---|---|
| O0101 | h | Cap de colla | 0.2 | 31.224 |
| O0102 | h | Oficial 1ª | 2 | 29.472 |
| O0110 | h | Peó | 4 | 24.492 |
| P1609 | m3 | Excavació de terres | 7.3 | 13.344 |
| P0502 | m3 | Formigó HL-150 posat a l'obra | 0.21 | 72.6 |
| P0503 | m3 | Formigó HM-20 posat a l'obra | 3.3 | 80.4 |
| E0515 | m2 | Encofrat de fusta per a fonaments i/o formigó ocult | 14.55 | 30.55 |
| E0516 | m2 | Encofrat de fusta per a formigó vist | 4.7 | 38.62 |
| P06202 | u | Reixa i marc C-250 | 2 | 78.192 |
| P0617 | u | Reixa i bastiment 985x495x70 mm D-400 | 3 | 158.4 |
| P1242 | m | Tub de pp DN400 mm., SN 8 kN/m2 | 0.21 | 15.18 |
| vg | % | Despeses indirectes | 13.239 | 7.2 |

**E0884** m Formació i reperfilat de cunetes en qualsevol tipus de terreny
46 m × 2.97 = 136.62

| Codi | Ut | Descripció | Rendiment | Preu | Import |
|---|---|---|---|---|---|
| O0101 | h | Cap de colla | 0.01 | 31.224 | 0.31 |
| O0110 | h | Peó | 0.02 | 24.492 | 0.49 |
| M0204 | h | Pala carregadora pneumàtics | 0.004 | 69.9217344 | 0.28 |
| M0208 | h | Motoanivelladora (maquinària; 12/01/2009) | 0.017 | 88.020288 | 1.50 |
| M0212B | h | Camió de trabuc 16 m³ | 0.004 | 54.48 | 0.22 |
| %16130 | % | Despeses indirectes | 6 % | 2.80 | 0.17 |
|  |  | Total |  |  | 2.97 |

| Amidament | Uts. | Llarg | Parcial |
|---|---|---|---|
| PS2 - gual | 2 | 10 | 20.00 |
|  |  | 6 | 6.00 |
| OD1 | 2 | 10 | 20.00 |
| Subtotal |  |  | 46.00 |
| Total |  |  | 46 |

**E0880** m3 Formigó en revestiment de cunetes (actuacions <2000 m)
11.6 m3 × 142.68 = 1655.09
Formigó en revestiment de cunetes amb formigó tipus HM-20-P-12-I-AI, àrid 12 mm i additiu airejant, executada amb mitjans mecànics o de forma manual, inclòs vibrat, motlles, regles i guies, entroncaments, remolinat, reg de curat del formigó, totalment acabada.

| Codi | Ut | Descripció | Rendiment | Preu | Import |
|---|---|---|---|---|---|
| O0101 | h | Cap de colla | 0.025 | 31.224 | 0.78 |
| O0102 | h | Oficial 1ª | 0.06 | 29.472 | 1.77 |
| O0110 | h | Peó | 0.1 | 24.492 | 2.45 |
| P0508 | m3 | Formigó HM-20-P-12-I-AI, posat a l'obra en revest. cunetes (material; 18/10/2021) | 1.02 | 102.852 | 104.91 |
| M0225 | h | Vibrador (maquinària; 12/01/2009) | 0.1 | 2.5095672 | 0.25 |
| E0515 | m2 | Encofrat de fusta per a fonaments i/o formigó ocult | 0.8 | 30.55 | 24.44 |
| %16130 | % | Despeses indirectes | 6 % | 134.60 | 8.08 |
|  |  | Total |  |  | 142.68 |

| Amidament | Uts. | Llarg | Ample | Alt | Parcial |
|---|---|---|---|---|---|
| PS2 - gual | 2 | 10 | 0.17 |  | 3.40 |
|  |  | 6 | 4 | 0.2 | 4.80 |
| OD1 | 2 | 10 | 0.17 |  | 3.40 |
| Subtotal |  |  |  |  | 11.60 |
| Total |  |  |  |  | 11.6 |

**E05172** m2 Malla electrosoldada en acer corrugat B500T 15x15 cm Ø 8 mm
24 m2 × 5.16 = 123.84
Subministrament i col·locació de malla electrosoldada en acer corrugat B 500 T de 15x15 cm i 8 mm de diàmetre.

| Codi | Ut | Descripció | Rendiment | Preu | Import |
|---|---|---|---|---|---|
| O0101 | h | Cap de colla | 0.001 | 31.224 | 0.03 |
| O0102 | h | Oficial 1ª | 0.003 | 29.472 | 0.09 |
| O0110 | h | Peó | 0.003 | 24.492 | 0.07 |
| P0602 | kg | Filferro recuit (material; 12/01/2009) | 0.008 | 1.8790848 | 0.02 |
| P06102 | m2 | Malla electrosoldada en acer corrugat B500T, de 15x15 cm i 8 mm de diàmetre (material; 18/10/2021) | 1 | 4.644 | 4.64 |
| M0245 | h | Cisalla elèctrica (maquinària; 12/01/2009) | 0.002 | 4.4751888 | 0.01 |
| M0246 | h | Màquina de doblegar rodó d'acer (maquinària; 12/01/2009) | 0.002 | 3.5974584 | 0.01 |
| %16130 | % | Despeses indirectes | 6 % | 4.87 | 0.29 |
|  |  | Total |  |  | 5.16 |

| Amidament | Uts. | Llarg | Ample | Parcial |
|---|---|---|---|---|
| PS2 - gual | 1 | 6 | 4 | 24.00 |
| Total |  |  |  | 24 |

### 013 Ferms i paviments
Import: 573.6

**E0602L** m3 Base granular localitzada de tot-u artificial (a<2m), amb mitjans mecànics
20 m3 × 28.68 = 573.60
Base granular localitzada de tot-u artificial (ample<2m), col·locada amb mitjans mecànics i piconatge del material al 100% del PM,amb necessitat d'humectació.

| Codi | Ut | Descripció | Rendiment | Preu | Import |
|---|---|---|---|---|---|
| O0101 | h | Cap de colla | 0.002 | 31.224 | 0.06 |
| O0102 | h | Oficial 1ª | 0.003 | 29.472 | 0.09 |
| O0110 | h | Peó | 0.013 | 24.492 | 0.32 |
| P1601 | m3 | Aigua (material; 23/07/1998) | 0.05 | 0.78 | 0.04 |
| P0306 | m3 | Tot-u artificial (material; 23/07/1998) | 1.15 | 15 | 17.25 |
| M0208 | h | Motoanivelladora | 0.1 | 88.020288 | 8.80 |
| M0213 | h | Camió cisterna de 8 m³ (maquinària; 23/07/1998) | 0.001 | 57.6 | 0.06 |
| M0210 | h | Corró vibratori autop. 10 a 12 t (maquinària; 12/01/2009) | 0.007 | 61.8490872 | 0.43 |
| %1613 | % | Despeses indirectes | 6 % | 27.05 | 1.62 |
|  |  | Total |  |  | 28.68 |

| Amidament | Uts. | Llarg | Ample | Alt | Parcial |
|---|---|---|---|---|---|
| PS1 |  | 6 | 4 | 0.2 | 4.80 |
| PS2 - gual | 2 | 10 | 1.3 | 0.2 | 5.20 |
|  |  | 6 | 4 | 0.2 | 4.80 |
| OD1 | 2 | 10 | 1.3 | 0.2 | 5.20 |
| Subtotal |  |  |  |  | 20.00 |
| Total |  |  |  |  | 20 |

### 014 Senyalització, abalisament i sistemes de contenció
Import: 27399.8

**E0214** m Desmuntatge barrera de seguretat flexible i demolició ancoratges
482 m × 9.03 = 4352.46
Desmuntatge de barrera de seguretat flexible i demolició d'ancoratges amb base de formigó,inclòs p.p. de suports i transport a abocador o magatzem, i cànon.

| Codi | Ut | Descripció | Rendiment | Preu | Import |
|---|---|---|---|---|---|
| O0102 | h | Oficial 1ª | 0.05 | 29.472 | 1.47 |
| O0110 | h | Peó | 0.1 | 24.492 | 2.45 |
| M0201 | h | Compressor aire gasoil 13,3 m³/h | 0.02 | 25.3058328 | 0.51 |
| M0207 | h | Retroexcavadora 100 hp | 0.01 | 71.292 | 0.71 |
| M0229 | h | Compressor d'aire de gasoil 3m³ | 0.1 | 8.468244 | 0.85 |
| M0212B | h | Camió de trabuc 16 m³ | 0.03 | 54.48 | 1.63 |
| P1613 | u | Cànon d'abocador | 1 | 0.96 | 0.96 |
| vg | % | Despeses indirectes | 0.063 | 7.2 | 0.45 |
|  |  | Total |  |  | 9.03 |

| Amidament | Uts. | Llarg | Parcial |
|---|---|---|---|
| IPN1 | 2 | 80 | 160.00 |
| IPN2 |  | 222 | 222.00 |
| IPN3 |  | 20 | 20.00 |
| IPN4 |  | 32 | 32.00 |
| IPN5 |  | 40 | 40.00 |
| OD1 |  | 8 | 8.00 |
| Subtotal |  |  | 482.00 |
| Total |  |  | 482 |

**E0736** m Barrera de seguretat metàl·lica simple sense separador, tipus AS-BLB.H (C4) o similar
0 m × 39.42 = 0.00
Barrera de seguretat metàl·lica simple sense separador, tipus AS-BLB.H (C4) o similar, amb nivell de contenció N2, índex de severitat A, amplària de treball W4 i deflexió dinàmica 1,1 m, segons UNE-EN 1317-2, amb un perfil longitudinal de secció de doble ona i pals de perfil "en C" tipus CPN C-120 de 1,4 m de longitud cada 4 m, inclòs enclavament en terres o formigó, soldadures, peça reflectora a dues cares cada 8 m, topall final si s'escau, material auxiliar, totalment col·locada en recta o corba de qualsevol radi.

| Codi | Ut | Descripció | Rendiment | Preu | Import |
|---|---|---|---|---|---|
| O0101 | h | Cap de colla | 0.02 | 31.224 | 0.62 |
| O0102 | h | Oficial 1ª | 0.04 | 29.472 | 1.18 |
| O0110 | h | Peó | 0.04 | 24.492 | 0.98 |
| P14140 | m | Barrera seguretat doble ona (material; 23/07/1998) | 1 | 24.792 | 24.79 |
| P1424 | u | Part proporc. mater. barreres (material; 11/05/2010) | 1 | 7.53864 | 7.54 |
| M0253 | h | Màquina per a clavar muntants metàl·lics (maquinària; 12/01/2009) | 0.04 | 52.7627232 | 2.11 |
| vg | % | Despeses indirectes | 0.306 | 7.2 | 2.20 |
|  |  | Total |  |  | 39.42 |

**E07031** m Muntatge de barrera aprofitada amb nous suports
314 m × 17.23 = 5410.22
Muntatge de barrera de seguretat existent aprofitada, amb nou suport de perfil "en C" tipus CPN C-120 o tubular de 120x55 mm o similar, d'1,4 m de longitud, amb separador o sense, inclòs nou cargolam, separador i materials necessàris per a la instal·lació, així part proporcional de fonamentació.

| Codi | Ut | Descripció | Rendiment | Preu | Import |
|---|---|---|---|---|---|
| O0101 | h | Cap de colla | 0.04 | 31.224 | 1.25 |
| O0102 | h | Oficial 1ª | 0.12 | 29.472 | 3.54 |
| O0110 | h | Peó | 0.12 | 24.492 | 2.94 |
| P1424 | u | Part proporc. mater. barreres | 1 | 7.53864 | 7.54 |
| M0253 | h | Màquina per a clavar muntants metàl·lics | 0.02 | 52.7627232 | 1.06 |
| vg | % | Despeses indirectes | 0.125 | 7.2 | 0.90 |
|  |  | Total |  |  | 17.23 |

| Amidament | Llarg | Parcial |
|---|---|---|
| IPN2 | 222 | 222.00 |
| IPN3 | 20 | 20.00 |
| IPN4 | 32 | 32.00 |
| IPN5 | 40 | 40.00 |
| Subtotal |  | 314.00 |
| Total |  | 314 |

**E07364** u Extrem de 8 m de barrera de seguretat metàl·lica
10 u × 480 = 4800.00
Extrem de 8 m mínim de barrera de seguretat metàl·lica de qualsevol tipus, amb abatiment o encastament en talús del desmunt, galvanitzada en calent, amb un perfil longitudinal de secció de doble ona, pals tipus CPN C-120 cada 2 m, inclòs enclavament en terres o formigó, soldadures, xapes de reforç, peça en angle, topall final, elements de fixació, peça reflectora a dues cares, totalment col·locat.

| Codi | Ut | Descripció | Rendiment | Preu | Import |
|---|---|---|---|---|---|
| O0101 | h | Cap de colla | 0.2 | 31.224 | 6.24 |
| O0102 | h | Oficial 1ª | 0.8 | 29.472 | 23.58 |
| O0110 | h | Peó | 0.8 | 24.492 | 19.59 |
| P14450 | u | Extrem de 8 metres (material; 23/07/1998) | 1 | 398.41 | 398.41 |
| P1424 | u | Part proporc. mater. barreres | 1 | 7.53864 | 7.54 |
| M0253 | h | Màquina per a clavar muntants metàl·lics | 0.04 | 52.7627232 | 2.11 |
| vg | % | Despeses indirectes | 3.129 | 7.2 | 22.53 |
|  |  | Total |  |  | 480 |

| Amidament | Uts. | Llarg | Parcial |
|---|---|---|---|
| IPN1-5 | 5 | 2 | 10.00 |
| Total |  |  | 10 |

**E07366** u Extrem de barrera en accessos i altres, col·locat en corba a 90º
4 u × 267.28 = 1069.12
Extrem de barrera de seguretat en accessos i altres, col·locat en corba a 90º o radi similar, incloent 4 m de tanca de secció doble ona, pals tipus CPN C-120, separadors, topall final, elements de fixació, peça reflectora, inclòs enclavament i soldadures, totalment col·locat.

| Codi | Ut | Descripció | Rendiment | Preu | Import |
|---|---|---|---|---|---|
| O0101 | h | Cap de colla | 0.1 | 31.224 | 3.12 |
| O0102 | h | Oficial 1ª | 0.3 | 29.472 | 8.84 |
| O0110 | h | Peó | 0.3 | 24.492 | 7.35 |
| P1446 | u | Extrem de barrera, forma de corba, de 4 m de llargada (material; 23/07/1998) | 1 | 228.11 | 228.11 |
| P1424 | u | Part proporc. mater. barreres | 1 | 7.53864 | 7.54 |
| M0253 | h | Màquina per a clavar muntants metàl·lics | 0.04 | 52.7627232 | 2.11 |
| vg | % | Despeses indirectes | 1.418 | 7.2 | 10.21 |
|  |  | Total |  |  | 267.28 |

| Amidament | Uts. | Parcial |
|---|---|---|
| previsió | 4 | 4.00 |
| Total |  | 4 |

**E0735** ut Increment per unitat de pal de perfil "en C" tipus CPN C-120 soldat en placa base fixada amb perns
0 ut × 76.47 = 0.00
Increment per unitat de pal de perfil "en C" tipus CPN C-120 soldat en placa base fixada amb perns d'ancoratge químic, instal·lat de forma aïllada en passos salvacuneta o obres de drenatge, incloses peces especials per aquests casos, totalment col·locat.

| Codi | Ut | Descripció | Rendiment | Preu | Import |
|---|---|---|---|---|---|
| O0101 | h | Cap de colla | 0.215 | 31.224 | 6.71 |
| O0102 | h | Oficial 1ª | 0.8 | 29.472 | 23.58 |
| O0110 | h | Peó | 0.8 | 24.492 | 19.59 |
| M0207 | h | Retroexcavadora 100 hp | 0.005 | 71.292 | 0.36 |
| M0212B | h | Camió de trabuc 16 m³ | 0.005 | 54.48 | 0.27 |
| P1680 | u | Placa, perns i cargoleria per ancoratge (material; 12/01/2009) | 1 | 9.0121896 | 9.01 |
| P1424 | u | Part proporc. mater. barreres | 0.5 | 7.53864 | 3.77 |
| P0503 | m3 | Formigó HM-20 posat a l'obra | 0.15 | 80.4 | 12.06 |
| vg | % | Despeses indirectes | 0.156 | 7.2 | 1.12 |
|  |  | Total |  |  | 76.47 |

**E070341** m Barrera de seguretat metàl·lica simple sense separador, tipus BMS2Q-N2 o similar, postes cada 4m
160 m × 73.55 = 11768.00
Barrera de seguretat metàl·lica simple sense separador, tipus BMS2Q-N2 o similar, amb nivell de contenció N2, índex de severitat A, amplària de treball W4 i deflexió dinàmica 1,0 m, segons UNE-EN 1317-2, amb un perfil longitudinal de secció de doble ona i pals de perfil "en C" tipus CPN C-120 soldats en placa base fixada amb perns d'ancoratge químic cada 4 m, inclòs soldadures, peça reflectora a dues cares cada 8 m, topall final si s'escau, material auxiliar, totalment col·locada en recta o corba de qualsevol radi.

| Codi | Ut | Descripció | Rendiment | Preu | Import |
|---|---|---|---|---|---|
| O0101 | h | Cap de colla | 0.01 | 31.224 | 0.31 |
| O0102 | h | Oficial 1ª | 0.07 | 29.472 | 2.06 |
| O0110 | h | Peó | 0.07 | 24.492 | 1.71 |
| P1414A | m | Barrera de seguretat doble ona amb suport CPN amb placa d'ancoratge (material; 23/07/1998) | 1 | 49.4 | 49.40 |
| P1680 | u | Placa, perns i cargoleria per ancoratge | 0.5 | 9.0121896 | 4.51 |
| P1424 | u | Part proporc. mater. barreres | 1.5 | 7.53864 | 11.31 |
| vg | % | Despeses indirectes | 0.59 | 7.2 | 4.25 |
|  |  | Total |  |  | 73.55 |

| Amidament | Uts. | Llarg | Parcial |
|---|---|---|---|
| IPN1 | 2 | 80 | 160.00 |
| Total |  |  | 160 |

### 015 Fonaments i murs

**E0505** m3 Formigó HA-25 fonaments i soleres
0 m3 × 99.04
Formigó tipus HA-25 en fonaments i soleres, elaborat en planta,col·locat.

| Codi | Ut | Descripció | Rendiment | Preu | Import |
|---|---|---|---|---|---|
| O0101 | h | Cap de colla | 0.025 | 31.224 | 0.78 |
| O0102 | h | Oficial 1ª | 0.1 | 29.472 | 2.95 |
| O0110 | h | Peó | 0.2 | 24.492 | 4.90 |
| P0505 | m3 | Formigó HA-25 posat a l'obra (material; 05/08/2022) | 1.02 | 84 | 85.68 |
| M0225 | h | Vibrador | 0.1 | 2.5095672 | 0.25 |
| vg | % | Despeses indirectes | 0.622 | 7.2 | 4.48 |
|  |  | Total |  |  | 99.04 |

**E0516** m2 Encofrat de fusta per a formigó vist
0 m2 × 38.62
Encofrat de fusta per a formigó vist, col·locat.

| Codi | Ut | Descripció | Rendiment | Preu | Import |
|---|---|---|---|---|---|
| O0101 | h | Cap de colla | 0.02 | 31.224 | 0.624 |
| O0102 | h | Oficial 1ª | 0.2 | 29.472 | 5.894 |
| O0110 | h | Peó | 0.2 | 24.492 | 4.898 |
| P0602 | kg | Filferro recuit | 0.3 | 1.8790848 | 0.564 |
| P0604 | kg | Claus d'acer zincats (material; 12/01/2009) | 0.15 | 2.0521584 | 0.308 |
| P0701 | m | Tauló de fusta de pi (material; 12/01/2009) | 2 | 0.5068584 | 1.014 |
| P0702 | m3 | Llata de fusta de pi (material; 12/01/2009) | 0.001 | 346.1472 | 0.346 |
| P0704 | m2 | Tauler de fusta de pi 22 mm. (material; 01/04/2009) | 1 | 18.0588 | 18.059 |
| P0706 | u | Puntal telescòpic. (material; 12/01/2009) | 0.05 | 13.5491904 | 0.677 |
| P0707 | l | Desencofrant (material; 12/01/2009) | 0.06 | 1.916172 | 0.115 |
| M0214 | h | Camió grua 12 tn (maquinària; 23/07/1998) | 0.08 | 50.484 | 4.039 |
| vg | % | Despeses indirectes | 0.288 | 7.2 | 2.074 |
|  |  | Total |  |  | 38.62 |

**E0517** kg Acer especial B-500S de límit elàstic 500 N/mm2 en barres corrugades
0 kg × 1.48
Subministrament d'acer B 500 S de límit elàstic 500 n/mm2 en barres corrugades, inclòs muntatge, distanciadors i col·locació.

| Codi | Ut | Descripció | Rendiment | Preu | Import |
|---|---|---|---|---|---|
| O0101 | h | Cap de colla | 0.002 | 31.224 | 0.06 |
| O0102 | h | Oficial 1ª | 0.004 | 29.472 | 0.12 |
| O0110 | h | Peó | 0.004 | 24.492 | 0.10 |
| P0602 | kg | Filferro recuit | 0.008 | 1.8790848 | 0.02 |
| P0607 | kg | Acer corrugat B500S en barres (material; 23/07/1998) | 1 | 1.104 | 1.10 |
| M0245 | h | Cisalla elèctrica | 0.003 | 4.4751888 | 0.01 |
| M0246 | h | Màquina de doblegar rodó d'acer | 0.003 | 3.5974584 | 0.01 |
| vg | % | Despeses indirectes | 0.009 | 7.2 | 0.06 |
|  |  | Total |  |  | 1.48 |

**E0101** u Ancoratge d'acer corrugat de D=16 mm
0 u × 22.12
Ancoratge amb barra d'acer corrugat de 16 mm de diàmetre, inclòs perforació, col·locació amb injectat continu amb morter de ciment o resina, en estructura de formigó, segons plànols.

| Codi | Ut | Descripció | Rendiment | Preu | Import |
|---|---|---|---|---|---|
| O0101 | h | Cap de colla | 0.005 | 31.224 | 0.16 |
| O0102 | h | Oficial 1ª | 0.15 | 29.472 | 4.42 |
| O0110 | h | Peó | 0.3 | 24.492 | 7.35 |
| A0804 | h | Equip complet de perforació d'ancoratges i injecció per a perns (29/06/2020) | 0.125 | 22.428 | 2.80 |
| P0607 | kg | Acer corrugat B500S en barres | 2.1 | 1.104 | 2.32 |
| P10206 | pp | Materials i elements auxiliars (material; 12/01/2009) | 1 | 3.832344 | 3.83 |
| %16130 | % | Despeses indirectes | 6 % | 20.88 | 1.25 |
|  |  | Total |  |  | 22.12 |

**E5403** m2 Pintat de parament horitzontal o vertical de formigó amb color òxid ocre
0 m2 × 11.43
Pintat de parament horitzontal o vertical de formigó amb color òxid ocre, deixant oxidar la superfície, inclòs tots els treballs de preparació i acabat final.

| Codi | Ut | Descripció | Rendiment | Preu | Import |
|---|---|---|---|---|---|
| O0102 | h | Oficial 1ª | 0.05 | 29.472 | 1.47 |
| O0110 | h | Peó | 0.05 | 24.492 | 1.22 |
| P5018 | kg | Sulfat d'òxid (material; 13/11/2017) | 0.5 | 15.78 | 7.89 |
| P10206 | pp | Materials i elements auxiliars | 0.005 | 3.832344 | 0.02 |
| P10209 | pp | Petit material (material; 12/01/2009) | 0.005 | 35.8015104 | 0.18 |
| %16130 | % | Despeses indirectes | 6 % | 10.78 | 0.65 |
|  |  | Total |  |  | 11.43 |

## 02 T-343 De Duesaigües a l'Argentera
Import: 73372.89

### 021 Demolicions i moviment de terres
Import: 2054.15

**E0208** m3 Enderroc estructures formigó en massa, inclòs transport a abocador
1.6 m3 × 42.16 = 67.46

| Amidament | Uts. | Llarg | Ample | Parcial |
|---|---|---|---|---|
| OD2 | 4 | 1 | 0.2 | 0.80 |
| OD3 | 4 | 1 | 0.2 | 0.80 |
| Subtotal |  |  |  | 1.60 |
| Total |  |  |  | 1.6 |

**E0334** m Tall serra disc paviment mescles bituminoses, formigó o panot, fins 25 cm
56.64 m × 2.37 = 134.24

| Amidament | Uts. | Llarg | Ample | Alt | Parcial |
|---|---|---|---|---|---|
| B11 - cèrcol |  | 16 |  |  | 16.00 |
| OD2 |  | 32 |  |  | 32.00 |
| M1 | 2 | 12 | 0.5 | 0.6 | 7.20 |
|  | 3 | 1.6 | 0.5 | 0.6 | 1.44 |
| Subtotal |  |  |  |  | 56.64 |
| Total |  |  |  |  | 56.64 |

**E0213** m2 Demolició paviment de mescla bituminosa, mitjans mecànics, fondària 25 cm
11.52 m2 × 4.46 = 51.38

| Amidament | Uts. | Llarg | Ample | Parcial |
|---|---|---|---|---|
| B11 - cèrcol |  | 16 | 0.15 | 2.40 |
| OD2 |  | 32 | 0.15 | 4.80 |
| M1 | 2 | 12 | 0.15 | 3.60 |
|  | 3 | 1.6 | 0.15 | 0.72 |
| Subtotal |  |  |  | 11.52 |
| Total |  |  |  | 11.52 |

| Codi | Ut | Descripció | Quantitat | Preu | Import |
|---|---|---|---|---|---|
| E02110 | m2 | Demolició de paviment de formigó, transport abocador | 0 | 6 | 0.00 |

**E0222** m3 Demolició pas salvacunetes
4.5 m3 × 24.08 = 108.36

| Amidament | Uts. | Llarg | Ample | Alt | Parcial |
|---|---|---|---|---|---|
| OD2 - Accés estació tren | 3 | 3 | 1 | 0.5 | 4.50 |
| Total |  |  |  |  | 4.5 |

| Codi | Ut | Descripció | Quantitat | Preu | Import |
|---|---|---|---|---|---|
| E02111 | m2 | Demolició de cuneta de formigó, transport abocador | 0 | 5.81 | 0.00 |

**E0305** m3 Excavació rases i pous, mitjans mecànics, cànon abocador (10% roca)
20.28 m3 × 14.88 = 301.77

| Amidament | Uts. | Llarg | Ample | Alt | Parcial |
|---|---|---|---|---|---|
| OD2 |  | 32 | 1.3 | 0.3 | 12.48 |
| OD3 | 2 | 10 | 1.3 | 0.3 | 7.80 |
| Subtotal |  |  |  |  | 20.28 |
| Total |  |  |  |  | 20.28 |

**E0400** m3 Enderroc controlat de muralló, inclòs transport a abocador
10.08 m3 × 137.99 = 1390.94

| Amidament | Uts. | Llarg | Ample | Alt | Parcial |
|---|---|---|---|---|---|
| B11 | 3 | 1.6 | 0.5 | 0.6 | 1.44 |
| M1 | 2 | 12 | 0.5 | 0.6 | 7.20 |
|  | 3 | 1.6 | 0.5 | 0.6 | 1.44 |
| Subtotal |  |  |  |  | 10.08 |
| Total |  |  |  |  | 10.08 |

### 022 Drenatges
Import: 4180.53

**E08703** u Arqueta drenatge per recollida de cunetes, Hmax=2,00 m, 2 reixes D-400
2 u × 1382.4 = 2764.80

| Amidament | Uts. | Parcial |
|---|---|---|
| OD2 | 1 | 1.00 |
| OD3 | 1 | 1.00 |
| Subtotal |  | 2.00 |
| Total |  | 2 |

| Codi | Ut | Descripció | Quantitat | Preu | Import |
|---|---|---|---|---|---|
| E08701 | u | Arqueta drenatge per recollida de cunetes, Hmax=2,00m , 3 reixes D-400 | 0 | 1897.19 | 0.00 |

**E0884** m Formació i reperfilat de cunetes en qualsevol tipus de terreny
52 m × 2.97 = 154.44

| Amidament | Uts. | Llarg | Parcial |
|---|---|---|---|
| OD2 |  | 32 | 32.00 |
| OD3 | 2 | 10 | 20.00 |
| Subtotal |  |  | 52.00 |
| Total |  |  | 52 |

**E0880** m3 Formigó en revestiment de cunetes (actuacions <2000 m)
8.84 m3 × 142.68 = 1261.29

| Amidament | Uts. | Llarg | Ample | Parcial |
|---|---|---|---|---|
| OD2 |  | 32 | 0.17 | 5.44 |
| OD3 | 2 | 10 | 0.17 | 3.40 |
| Subtotal |  |  |  | 8.84 |
| Total |  |  |  | 8.84 |

| Codi | Ut | Descripció | Quantitat | Preu | Import |
|---|---|---|---|---|---|
| E05172 | m2 | Malla electrosoldada en acer corrugat B500T 15x15 cm Ø 8 mm | 0 | 5.16 | 0.00 |

### 023 Ferms i paviments
Import: 387.75

**E0602L** m3 Base granular localitzada de tot-u artificial (a<2m), amb mitjans mecànics
13.52 m3 × 28.68 = 387.75

| Amidament | Uts. | Llarg | Ample | Alt | Parcial |
|---|---|---|---|---|---|
| OD2 |  | 32 | 1.3 | 0.2 | 8.32 |
| OD3 | 2 | 10 | 1.3 | 0.2 | 5.20 |
| Subtotal |  |  |  |  | 13.52 |
| Total |  |  |  |  | 13.52 |

### 024 Senyalització, abalisament i sistemes de contenció
Import: 62971.52

**E0214** m Desmuntatge barrera de seguretat flexible i demolició ancoratges
64 m × 9.03 = 577.92

| Amidament | Llarg | Parcial |
|---|---|---|
| IPN1 | 20 | 20.00 |
| B6 | 8 | 8.00 |
| B9 | 12 | 12.00 |
| B11 | 12 | 12.00 |
| B13 | 12 | 12.00 |
| Subtotal |  | 64.00 |
| Total |  | 64 |

**E0736** m Barrera de seguretat metàl·lica simple sense separador, tipus AS-BLB.H (C4) o similar
636 m × 39.42 = 25071.12

| Amidament | Uts. | Llarg | Parcial |
|---|---|---|---|
| B2 |  | 12 | 12.00 |
| PS2 |  | 4 | 4.00 |
| B3 |  | 104 | 104.00 |
| ODT1 |  | 4 | 4.00 |
| B4 |  | 40 | 40.00 |
| B6 |  | 4 | 4.00 |
| B5 |  | 168 | 168.00 |
| B8 |  | 24 | 24.00 |
| B7 |  | 68 | 68.00 |
| B9 |  | 124 | 124.00 |
| B10 |  | 76 | 76.00 |
| PS3 | 2 | 4 | 8.00 |
| Subtotal |  |  | 636.00 |
| Total |  |  | 636 |

**E07362** m Barrera de seguretat metàl·lica simple sense separador, tipus AS-BLB.H (C4) (suports de 2 m d'alçada)
488 m × 41.59 = 20295.92
Barrera de seguretat metàl·lica simple sense separador, tipus AS-BLB.H (C4) o similar, amb nivell de contenció N2, índex de severitat A, amplària de treball W4 i deflexió dinàmica 1,1 m, segons UNE-EN 1317-2, amb un perfil longitudinal de secció de doble ona i pals de perfil "en C" tipus CPN C-120 de 2 m de longitud cada 4 m, inclòs enclavament en terres o formigó, soldadures, peça reflectora a dues cares cada 8 m, topall final si s'escau, material auxiliar, totalment col·locada en recta o corba de qualsevol radi.

| Codi | Ut | Descripció | Rendiment | Preu | Import |
|---|---|---|---|---|---|
| O0101 | h | Cap de colla | 0.02 | 31.224 | 0.62 |
| O0102 | h | Oficial 1ª | 0.04 | 29.472 | 1.18 |
| O0110 | h | Peó | 0.04 | 24.492 | 0.98 |
| P14140 | m | Barrera seguretat doble ona | 1 | 24.792 | 24.79 |
| P14242 | u | Part proporc. mater. barreres suports 2 m (material; 16/09/2022) | 1 | 9.71 | 9.71 |
| M0253 | h | Màquina per a clavar muntants metàl·lics | 0.04 | 52.7627232 | 2.11 |
| vg | % | Despeses indirectes | 0.306 | 7.2 | 2.20 |
|  |  | Total |  |  | 41.59 |

| Amidament | Llarg | Parcial |
|---|---|---|
| B11 | 260 | 260.00 |
| B12 | 4 | 4.00 |
| B13 | 224 | 224.00 |
| Subtotal |  | 488.00 |
| Total |  | 488 |

**E07031** m Muntatge de barrera aprofitada amb nous suports
36 m × 17.23 = 620.28

| Amidament | Llarg | Parcial |
|---|---|---|
| IPN1 | 12 | 12.00 |
| IPN2 | 16 | 16.00 |
| B6 | 8 | 8.00 |
| Subtotal |  | 36.00 |
| Total |  | 36 |

**E07364** u Extrem de 8 m de barrera de seguretat metàl·lica
29 u × 480 = 13920.00

| Amidament | Uts. | Parcial |
|---|---|---|
| IPN1 | 2 | 2.00 |
| B1 - cèrcol | 2 | 2.00 |
| PS2 | 1 | 1.00 |
| B3 | 2 | 2.00 |
| ODT1 | 1 | 1.00 |
| B4 | 2 | 2.00 |
| B6 | 1 | 1.00 |
| B5 | 2 | 2.00 |
| B8 | 2 | 2.00 |
| B7 | 2 | 2.00 |
| B9 | 2 | 2.00 |
| B10 | 2 | 2.00 |
| B11 | 2 | 2.00 |
| B12 | 2 | 2.00 |
| B13 | 2 | 2.00 |
| PS3 | 2 | 2.00 |
| Subtotal |  | 29.00 |
| Total |  | 29 |

**E07366** u Extrem de barrera en accessos i altres, col·locat en corba a 90º
6 u × 267.28 = 1603.68

| Amidament | Uts. | Parcial |
|---|---|---|
| B2 | 1 | 1.00 |
| PS2 | 1 | 1.00 |
| ODT1 | 1 | 1.00 |
| B6 | 1 | 1.00 |
| PS3 | 2 | 2.00 |
| Subtotal |  | 6.00 |
| Total |  | 6 |

| Codi | Ut | Descripció | Quantitat | Preu | Import |
|---|---|---|---|---|---|
| E0735 | ut | Increment per unitat de pal de perfil "en C" tipus CPN C-120 soldat en placa base fixada amb perns | 0 | 76.47 | 0.00 |

**E070341** m Barrera de seguretat metàl·lica simple sense separador, tipus BMS2Q-N2 o similar, postes cada 4m
12 m × 73.55 = 882.60

| Amidament | Llarg | Parcial |
|---|---|---|
| B1 - cèrcol | 12 | 12.00 |
| Total |  | 12 |

### 025 Fonaments i murs
Import: 3778.94

**E0516** m2 Encofrat de fusta per a formigó vist
20.9 m2 × 38.62 = 807.16

| Amidament | Uts. | Llarg | Ample | Parcial |
|---|---|---|---|---|
| B1 - cèrcol |  | 13 | 0.5 | 6.50 |
| M1 | 2 | 12 | 0.5 | 12.00 |
|  | 3 | 1.6 | 0.5 | 2.40 |
| Subtotal |  |  |  | 20.90 |
| Total |  |  |  | 20.9 |

**E0517** kg Acer especial B-500S de límit elàstic 500 N/mm2 en barres corrugades
522.5 kg × 1.48 = 773.30

| Amidament | Uts. | Parcial |
|---|---|---|
| B1 - cèrcol | 162.5 | 162.50 |
| M1 | 300 | 300.00 |
|  | 60 | 60.00 |
| Subtotal |  | 522.50 |
| Total |  | 522.5 |

**E0505** m3 Formigó HA-25 fonaments i soleres
10.45 m3 × 99.04 = 1034.97

| Amidament | Uts. | Llarg | Ample | Alt | Parcial |
|---|---|---|---|---|---|
| B1 - cèrcol | 1 | 13 | 0.5 | 0.5 | 3.25 |
| M1 | 2 | 12 | 0.5 | 0.5 | 6.00 |
|  | 3 | 1.6 | 0.5 | 0.5 | 1.20 |
| Subtotal |  |  |  |  | 10.45 |
| Total |  |  |  |  | 10.45 |

**E0101** u Ancoratge d'acer corrugat de D=16 mm
41.8 u × 22.12 = 924.62

| Amidament | Uts. | Llarg | Ample | Parcial |
|---|---|---|---|---|
| B1 - cèrcol | 1 | 13 |  | 13.00 |
| M1 | 1 | 2 | 12 | 24.00 |
|  | 1 | 3 | 1.6 | 4.80 |
| Subtotal |  |  |  | 41.80 |
| Total |  |  |  | 41.8 |

**E5403** m2 Pintat de parament horitzontal o vertical de formigó amb color òxid ocre
20.9 m2 × 11.43 = 238.89

| Amidament | Uts. | Llarg | Ample | Parcial |
|---|---|---|---|---|
| B1 - cèrcol | 1 | 13 | 0.5 | 6.50 |
| M1 | 2 | 12 | 0.5 | 12.00 |
|  | 3 | 1.6 | 0.5 | 2.40 |
| Subtotal |  |  |  | 20.90 |
| Total |  |  |  | 20.9 |

## 03 T-702 De La Bisbal de Falset a la Palma d'Ebre
Import: 72366.86

### 031 Demolicions i moviment de terres

| Codi | Ut | Descripció | Quantitat | Preu |
|---|---|---|---|---|
| E0208 | m3 | Enderroc estructures formigó en massa, inclòs transport a abocador | 0 | 42.16 |
| E0334 | m | Tall serra disc paviment mescles bituminoses, formigó o panot, fins 25 cm | 0 | 2.37 |
| E0213 | m2 | Demolició paviment de mescla bituminosa, mitjans mecànics, fondària 25 cm | 0 | 4.46 |
| E02110 | m2 | Demolició de paviment de formigó, transport abocador | 0 | 6 |
| E0222 | m3 | Demolició pas salvacunetes | 0 | 24.08 |
| E02111 | m2 | Demolició de cuneta de formigó, transport abocador | 0 | 5.81 |
| E0305 | m3 | Excavació rases i pous, mitjans mecànics, cànon abocador (10% roca) | 0 | 14.88 |
| E0400 | m3 | Enderroc controlat de muralló, inclòs transport a abocador | 0 | 137.99 |

### 032 Drenatges

| Codi | Ut | Descripció | Quantitat | Preu |
|---|---|---|---|---|
| E08703 | u | Arqueta drenatge per recollida de cunetes, Hmax=2,00 m, 2 reixes D-400 | 0 | 1382.4 |
| E08701 | u | Arqueta drenatge per recollida de cunetes, Hmax=2,00m , 3 reixes D-400 | 0 | 1897.19 |
| E0884 | m | Formació i reperfilat de cunetes en qualsevol tipus de terreny | 0 | 2.97 |
| E0880 | m3 | Formigó en revestiment de cunetes (actuacions <2000 m) | 0 | 142.68 |
| E05172 | m2 | Malla electrosoldada en acer corrugat B500T 15x15 cm Ø 8 mm | 0 | 5.16 |

### 033 Ferms i paviments

| Codi | Ut | Descripció | Quantitat | Preu |
|---|---|---|---|---|
| E0602L | m3 | Base granular localitzada de tot-u artificial (a<2m), amb mitjans mecànics | 0 | 28.68 |

### 034 Senyalització, abalisament i sistemes de contenció
Import: 72366.86

| Codi | Ut | Descripció | Quantitat | Preu | Import |
|---|---|---|---|---|---|
| E0214 | m | Desmuntatge barrera de seguretat flexible i demolició ancoratges | 0 | 9.03 | 0.00 |

**E0736** m Barrera de seguretat metàl·lica simple sense separador, tipus AS-BLB.H (C4) o similar
690 m × 39.42 = 27199.80

| Amidament | Llarg | Parcial |
|---|---|---|
| B1 | 46 | 46.00 |
| B2 | 20 | 20.00 |
| B3 | 40 | 40.00 |
| B4 | 51 | 51.00 |
| B5 | 58 | 58.00 |
| B6 | 50 | 50.00 |
| B7 | 325 | 325.00 |
| B8 | 80 | 80.00 |
| B9 | 20 | 20.00 |
| Subtotal |  | 690.00 |
| Total |  | 690 |

**E07362** m Barrera de seguretat metàl·lica simple sense separador, tipus AS-BLB.H (C4) (suports de 2 m d'alçada)
569 m × 41.59 = 23664.71

| Amidament | Llarg | Parcial |
|---|---|---|
| B10 | 20 | 20.00 |
| B11 | 80 | 80.00 |
| B12 | 75 | 75.00 |
| B13 | 45 | 45.00 |
| B14 | 20 | 20.00 |
| B15 | 20 | 20.00 |
| B16 | 66 | 66.00 |
| B17 | 20 | 20.00 |
| B18 | 20 | 20.00 |
| B19 | 75 | 75.00 |
| B20 | 20 | 20.00 |
| B21 | 50 | 50.00 |
| B22 | 58 | 58.00 |
| Subtotal |  | 569.00 |
| Total |  | 569 |

| Codi | Ut | Descripció | Quantitat | Preu | Import |
|---|---|---|---|---|---|
| E07031 | m | Muntatge de barrera aprofitada amb nous suports | 0 | 17.23 | 0.00 |

**E07364** u Extrem de 8 m de barrera de seguretat metàl·lica
44 u × 480 = 21120.00

| Amidament | Uts. | Parcial |
|---|---|---|
| B1 | 2 | 2.00 |
| B2 | 2 | 2.00 |
| B3 | 2 | 2.00 |
| B4 | 2 | 2.00 |
| B5 | 2 | 2.00 |
| B6 | 2 | 2.00 |
| B7 | 2 | 2.00 |
| B8 | 2 | 2.00 |
| B9 | 2 | 2.00 |
| B10 | 2 | 2.00 |
| B11 | 2 | 2.00 |
| B12 | 2 | 2.00 |
| B13 | 2 | 2.00 |
| B14 | 2 | 2.00 |
| B15 | 2 | 2.00 |
| B16 | 2 | 2.00 |
| B17 | 2 | 2.00 |
| B18 | 2 | 2.00 |
| B19 | 2 | 2.00 |
| B20 | 2 | 2.00 |
| B21 | 2 | 2.00 |
| B22 | 2 | 2.00 |
| Subtotal |  | 44.00 |
| Total |  | 44 |

| Codi | Ut | Descripció | Quantitat | Preu | Import |
|---|---|---|---|---|---|
| E07366 | u | Extrem de barrera en accessos i altres, col·locat en corba a 90º | 0 | 267.28 | 0.00 |

**E0735** ut Increment per unitat de pal de perfil "en C" tipus CPN C-120 soldat en placa base fixada amb perns
5 ut × 76.47 = 382.35

**E070341** m Barrera de seguretat metàl·lica simple sense separador, tipus BMS2Q-N2 o similar, postes cada 4m
0 m × 73.55 = 0.00

| Amidament | Parcial |
|---|---|
| Subtotal | 0.00 |
| Total | 0 |

### 035 Fonaments i murs

| Codi | Ut | Descripció | Quantitat | Preu |
|---|---|---|---|---|
| E0516 | m2 | Encofrat de fusta per a formigó vist | 0 | 38.62 |
| E0517 | kg | Acer especial B-500S de límit elàstic 500 N/mm2 en barres corrugades | 0 | 1.48 |
| E0505 | m3 | Formigó HA-25 fonaments i soleres | 0 | 99.04 |
| E0101 | u | Ancoratge d'acer corrugat de D=16 mm | 0 | 22.12 |
| E5403 | m2 | Pintat de parament horitzontal o vertical de formigó amb color òxid ocre | 0 | 11.43 |

## 04 T-740 De Falset a Porrera
Import: 165703.47

### 041 Demolicions i moviment de terres
Import: 4505.64

**E0208** m3 Enderroc estructures formigó en massa, inclòs transport a abocador
2.4 m3 × 42.16 = 101.18

| Amidament | Uts. | Llarg | Ample | Parcial |
|---|---|---|---|---|
| OD1 | 4 | 1 | 0.2 | 0.80 |
| OD6 | 4 | 1 | 0.2 | 0.80 |
| OD18 | 4 | 1 | 0.2 | 0.80 |
| Subtotal |  |  |  | 2.40 |
| Total |  |  |  | 2.4 |

**E0334** m Tall serra disc paviment mescles bituminoses, formigó o panot, fins 25 cm
54 m × 2.37 = 127.98

| Amidament | Llarg | Parcial |
|---|---|---|
| PS1 - gual | 6 | 6.00 |
| PS2 - gual | 6 | 6.00 |
| PS3 - gual | 6 | 6.00 |
| PS6 - gual | 6 | 6.00 |
| PS7 - gual | 6 | 6.00 |
| PS8 - gual | 6 | 6.00 |
| PS9 - gual | 6 | 6.00 |
| PS10 - gual | 6 | 6.00 |
| PS11 - gual | 6 | 6.00 |
| Subtotal |  | 54.00 |
| Total |  | 54 |

| Codi | Ut | Descripció | Quantitat | Preu | Import |
|---|---|---|---|---|---|
| E0213 | m2 | Demolició paviment de mescla bituminosa, mitjans mecànics, fondària 25 cm | 0 | 4.46 | 0.00 |

**E02110** m2 Demolició de paviment de formigó, transport abocador
25.5 m2 × 6 = 153.00

| Amidament | Llarg | Parcial |
|---|---|---|
| previsió | 25.5 | 25.50 |
| Total |  | 25.5 |

**E0222** m3 Demolició pas salvacunetes
108 m3 × 24.08 = 2600.64

| Amidament | Llarg | Ample | Alt | Parcial |
|---|---|---|---|---|
| PS1 - gual | 6 | 2 | 1 | 12.00 |
| PS2 - gual | 6 | 2 | 1 | 12.00 |
| PS3 - gual | 6 | 2 | 1 | 12.00 |
| PS6 - gual | 6 | 2 | 1 | 12.00 |
| PS7 - gual | 6 | 2 | 1 | 12.00 |
| PS8 - gual | 6 | 2 | 1 | 12.00 |
| PS9 - gual | 6 | 2 | 1 | 12.00 |
| PS10 - gual | 6 | 2 | 1 | 12.00 |
| PS11 - gual | 6 | 2 | 1 | 12.00 |
| Subtotal |  |  |  | 108.00 |
| Total |  |  |  | 108 |

**E02111** m2 Demolició de cuneta de formigó, transport abocador
90 m2 × 5.81 = 522.90

| Amidament | Uts. | Llarg | Ample | Parcial |
|---|---|---|---|---|
| PS1 - gual | 2 | 5 | 1 | 10.00 |
| PS2 - gual | 2 | 5 | 1 | 10.00 |
| PS3 - gual | 2 | 5 | 1 | 10.00 |
| PS6 - gual | 2 | 5 | 1 | 10.00 |
| PS7 - gual | 2 | 5 | 1 | 10.00 |
| PS8 - gual | 2 | 5 | 1 | 10.00 |
| PS9 - gual | 2 | 5 | 1 | 10.00 |
| PS10 - gual | 2 | 5 | 1 | 10.00 |
| PS11 - gual | 2 | 5 | 1 | 10.00 |
| Subtotal |  |  |  | 90.00 |
| Total |  |  |  | 90 |

**E0305** m3 Excavació rases i pous, mitjans mecànics, cànon abocador (10% roca)
67.2 m3 × 14.88 = 999.94

| Amidament | Uts. | Llarg | Ample | Alt | Parcial |
|---|---|---|---|---|---|
| PS1 - gual | 2 | 5 | 1 | 0.2 | 2.00 |
|  |  | 6 | 4 | 0.2 | 4.80 |
| PS2 - gual | 2 | 5 | 1 | 0.2 | 2.00 |
|  |  | 6 | 4 | 0.2 | 4.80 |
| PS3 - gual | 2 | 5 | 1 | 0.2 | 2.00 |
|  |  | 6 | 4 | 0.2 | 4.80 |
| PS6 - gual | 2 | 5 | 1 | 0.2 | 2.00 |
|  |  | 6 | 4 | 0.2 | 4.80 |
| PS7 - gual | 2 | 5 | 1 | 0.2 | 2.00 |
|  |  | 6 | 4 | 0.2 | 4.80 |
| PS8 - gual | 2 | 5 | 1 | 0.2 | 2.00 |
|  |  | 6 | 4 | 0.2 | 4.80 |
| PS9 - gual | 2 | 5 | 1 | 0.2 | 2.00 |
|  |  | 6 | 4 | 0.2 | 4.80 |
| PS10 - gual | 2 | 5 | 1 | 0.2 | 2.00 |
|  |  | 6 | 4 | 0.2 | 4.80 |
| PS11 - gual | 2 | 5 | 1 | 0.2 | 2.00 |
|  |  | 6 | 4 | 0.2 | 4.80 |
| OD1 | 2 | 5 | 1 | 0.2 | 2.00 |
| OD6 | 2 | 5 | 1 | 0.2 | 2.00 |
| OD18 | 2 | 5 | 1 | 0.2 | 2.00 |
| Subtotal |  |  |  |  | 67.20 |
| Total |  |  |  |  | 67.2 |

| Codi | Ut | Descripció | Quantitat | Preu | Import |
|---|---|---|---|---|---|
| E0400 | m3 | Enderroc controlat de muralló, inclòs transport a abocador | 0 | 137.99 | 0.00 |

### 042 Drenatges
Import: 14852.99

**E08703** u Arqueta drenatge per recollida de cunetes, Hmax=2,00 m, 2 reixes D-400
3 u × 1382.4 = 4147.20

| Amidament | Uts. | Parcial |
|---|---|---|
| OD1 | 1 | 1.00 |
| OD6 | 1 | 1.00 |
| OD18 | 1 | 1.00 |
| Subtotal |  | 3.00 |
| Total |  | 3 |

| Codi | Ut | Descripció | Quantitat | Preu | Import |
|---|---|---|---|---|---|
| E08701 | u | Arqueta drenatge per recollida de cunetes, Hmax=2,00m , 3 reixes D-400 | 0 | 1897.19 | 0.00 |

**E0884** m Formació i reperfilat de cunetes en qualsevol tipus de terreny
174 m × 2.97 = 516.78

| Amidament | Uts. | Llarg | Parcial |
|---|---|---|---|
| PS1 - gual | 2 | 5 | 10.00 |
|  |  | 6 | 6.00 |
| PS2 - gual | 2 | 5 | 10.00 |
|  |  | 6 | 6.00 |
| PS3 - gual | 2 | 5 | 10.00 |
|  |  | 6 | 6.00 |
| PS6 - gual | 2 | 5 | 10.00 |
|  |  | 6 | 6.00 |
| PS7 - gual | 2 | 5 | 10.00 |
|  |  | 6 | 6.00 |
| PS8 - gual | 2 | 5 | 10.00 |
|  |  | 6 | 6.00 |
| PS9 - gual | 2 | 5 | 10.00 |
|  |  | 6 | 6.00 |
| PS10 - gual | 2 | 5 | 10.00 |
|  |  | 6 | 6.00 |
| PS11 - gual | 2 | 5 | 10.00 |
|  |  | 6 | 6.00 |
| OD1 | 2 | 5 | 10.00 |
| OD6 | 2 | 5 | 10.00 |
| OD18 | 2 | 5 | 10.00 |
| Subtotal |  |  | 174.00 |
| Total |  |  | 174 |

**E0880** m3 Formigó en revestiment de cunetes (actuacions <2000 m)
63.6 m3 × 142.68 = 9074.45

| Amidament | Uts. | Llarg | Ample | Alt | Parcial |
|---|---|---|---|---|---|
| PS1 - gual | 2 | 5 | 0.17 |  | 1.70 |
|  |  | 6 | 4 | 0.2 | 4.80 |
| PS2 - gual | 2 | 5 | 0.17 |  | 1.70 |
|  |  | 6 | 4 | 0.2 | 4.80 |
| PS3 - gual | 2 | 5 | 0.17 |  | 1.70 |
|  |  | 6 | 4 | 0.2 | 4.80 |
| PS6 - gual | 2 | 5 | 0.17 |  | 1.70 |
|  |  | 6 | 4 | 0.2 | 4.80 |
| PS7 - gual | 2 | 5 | 0.17 |  | 1.70 |
|  |  | 6 | 4 | 0.2 | 4.80 |
| PS8 - gual | 2 | 5 | 0.17 |  | 1.70 |
|  |  | 6 | 4 | 0.2 | 4.80 |
| PS9 - gual | 2 | 5 | 0.17 |  | 1.70 |
|  |  | 6 | 4 | 0.2 | 4.80 |
| PS10 - gual | 2 | 5 | 0.17 |  | 1.70 |
|  |  | 6 | 4 | 0.2 | 4.80 |
| PS11 - gual | 2 | 5 | 0.17 |  | 1.70 |
|  |  | 6 | 4 | 0.2 | 4.80 |
| OD1 | 2 | 5 | 0.17 |  | 1.70 |
| OD6 | 2 | 5 | 0.17 |  | 1.70 |
| OD18 | 2 | 5 | 0.17 |  | 1.70 |
| Subtotal |  |  |  |  | 63.60 |
| Total |  |  |  |  | 63.6 |

**E05172** m2 Malla electrosoldada en acer corrugat B500T 15x15 cm Ø 8 mm
216 m2 × 5.16 = 1114.56

| Amidament | Llarg | Ample | Parcial |
|---|---|---|---|
| PS1 - gual | 6 | 4 | 24.00 |
| PS2 - gual | 6 | 4 | 24.00 |
| PS3 - gual | 6 | 4 | 24.00 |
| PS6 - gual | 6 | 4 | 24.00 |
| PS7 - gual | 6 | 4 | 24.00 |
| PS8 - gual | 6 | 4 | 24.00 |
| PS9 - gual | 6 | 4 | 24.00 |
| PS10 - gual | 6 | 4 | 24.00 |
| PS11 - gual | 6 | 4 | 24.00 |
| Subtotal |  |  | 216.00 |
| Total |  |  | 216 |

### 043 Ferms i paviments
Import: 1927.3

**E0602L** m3 Base granular localitzada de tot-u artificial (a<2m), amb mitjans mecànics
67.2 m3 × 28.68 = 1927.30

| Amidament | Uts. | Llarg | Ample | Alt | Parcial |
|---|---|---|---|---|---|
| PS1 - gual | 2 | 5 | 1 | 0.2 | 2.00 |
|  |  | 6 | 4 | 0.2 | 4.80 |
| PS2 - gual | 2 | 5 | 1 | 0.2 | 2.00 |
|  |  | 6 | 4 | 0.2 | 4.80 |
| PS3 - gual | 2 | 5 | 1 | 0.2 | 2.00 |
|  |  | 6 | 4 | 0.2 | 4.80 |
| PS6 - gual | 2 | 5 | 1 | 0.2 | 2.00 |
|  |  | 6 | 4 | 0.2 | 4.80 |
| PS7 - gual | 2 | 5 | 1 | 0.2 | 2.00 |
|  |  | 6 | 4 | 0.2 | 4.80 |
| PS8 - gual | 2 | 5 | 1 | 0.2 | 2.00 |
|  |  | 6 | 4 | 0.2 | 4.80 |
| PS9 - gual | 2 | 5 | 1 | 0.2 | 2.00 |
|  |  | 6 | 4 | 0.2 | 4.80 |
| PS10 - gual | 2 | 5 | 1 | 0.2 | 2.00 |
|  |  | 6 | 4 | 0.2 | 4.80 |
| PS11 - gual | 2 | 5 | 1 | 0.2 | 2.00 |
|  |  | 6 | 4 | 0.2 | 4.80 |
| OD1 | 2 | 5 | 1 | 0.2 | 2.00 |
| OD6 | 2 | 5 | 1 | 0.2 | 2.00 |
| OD18 | 2 | 5 | 1 | 0.2 | 2.00 |
| Subtotal |  |  |  |  | 67.20 |
| Total |  |  |  |  | 67.2 |

### 044 Senyalització, abalisament i sistemes de contenció
Import: 144417.54

**E0214** m Desmuntatge barrera de seguretat flexible i demolició ancoratges
12 m × 9.03 = 108.36

| Amidament | Uts. | Parcial |
|---|---|---|
| OD16 | 12 | 12.00 |
| Total |  | 12 |

**E0736** m Barrera de seguretat metàl·lica simple sense separador, tipus AS-BLB.H (C4) o similar
1441 m × 39.42 = 56804.22

| Amidament | Llarg | Parcial |
|---|---|---|
| B1 | 92 | 92.00 |
| B2 | 50 | 50.00 |
| B3 | 195 | 195.00 |
| B4 | 330 | 330.00 |
| B5 | 144 | 144.00 |
| B6 | 24 | 24.00 |
| B7 | 522 | 522.00 |
| OD2 | 4 | 4.00 |
| OD3 | 4 | 4.00 |
| OD4 | 4 | 4.00 |
| OD5 | 4 | 4.00 |
| OD6 | 4 | 4.00 |
| OD7 | 4 | 4.00 |
| OD8 | 4 | 4.00 |
| OD9 | 4 | 4.00 |
| OD10 | 4 | 4.00 |
| OD11 | 4 | 4.00 |
| OD12 | 4 | 4.00 |
| OD13 | 4 | 4.00 |
| OD14 | 4 | 4.00 |
| OD15 | 4 | 4.00 |
| OD16 | 4 | 4.00 |
| OD17 | 4 | 4.00 |
| OD18 | 4 | 4.00 |
| OD19 | 4 | 4.00 |
| PS4 | 8 | 8.00 |
| PS5 | 4 | 4.00 |
| Subtotal |  | 1441.00 |
| Total |  | 1441 |

**E07362** m Barrera de seguretat metàl·lica simple sense separador, tipus AS-BLB.H (C4) (suports de 2 m d'alçada)
1238 m × 41.59 = 51488.42

| Amidament | Llarg | Parcial |
|---|---|---|
| B8 | 409 | 409.00 |
| B9 | 36 | 36.00 |
| B10 | 24 | 24.00 |
| B11 | 209 | 209.00 |
| B12 | 20 | 20.00 |
| B13 | 108 | 108.00 |
| B14 | 12 | 12.00 |
| B15 | 248 | 248.00 |
| B16 | 172 | 172.00 |
| Subtotal |  | 1238.00 |
| Total |  | 1238 |

| Codi | Ut | Descripció | Quantitat | Preu | Import |
|---|---|---|---|---|---|
| E07031 | m | Muntatge de barrera aprofitada amb nous suports | 0 | 17.23 | 0.00 |

**E07364** u Extrem de 8 m de barrera de seguretat metàl·lica
71 u × 480 = 34080.00

| Amidament | Uts. | Llarg | Parcial |
|---|---|---|---|
| B1-B16 | 2 | 16 | 32.00 |
| OD2 | 2 |  | 2.00 |
| OD3 | 2 |  | 2.00 |
| OD4 | 2 |  | 2.00 |
| OD5 | 2 |  | 2.00 |
| OD6 | 2 |  | 2.00 |
| OD7 | 2 |  | 2.00 |
| OD8 | 2 |  | 2.00 |
| OD9 | 2 |  | 2.00 |
| OD10 | 2 |  | 2.00 |
| OD11 | 2 |  | 2.00 |
| OD12 | 2 |  | 2.00 |
| OD13 | 2 |  | 2.00 |
| OD14 | 2 |  | 2.00 |
| OD15 | 2 |  | 2.00 |
| OD16 | 2 |  | 2.00 |
| OD17 | 2 |  | 2.00 |
| OD18 | 2 |  | 2.00 |
| OD19 | 2 |  | 2.00 |
| PS4 | 2 |  | 2.00 |
| PS5 | 1 |  | 1.00 |
| Subtotal |  |  | 71.00 |
| Total |  |  | 71 |

**E07366** u Extrem de barrera en accessos i altres, col·locat en corba a 90º
3 u × 267.28 = 801.84

| Amidament | Uts. | Parcial |
|---|---|---|
| PS4 | 2 | 2.00 |
| PS5 | 1 | 1.00 |
| Subtotal |  | 3.00 |
| Total |  | 3 |

**E0735** ut Increment per unitat de pal de perfil "en C" tipus CPN C-120 soldat en placa base fixada amb perns
10 ut × 76.47 = 764.70

| Amidament | Uts. | Parcial |
|---|---|---|
| previsió | 10 | 10.00 |
| Total |  | 10 |

| Codi | Ut | Descripció | Quantitat | Preu | Import |
|---|---|---|---|---|---|
| E070341 | m | Barrera de seguretat metàl·lica simple sense separador, tipus BMS2Q-N2 o similar, postes cada 4m | 0 | 73.55 | 0.00 |

**E07368** u Extrem de 4,32 m de barrera de seguretat metàl·lica
1 u × 370 = 370.00
Extrem de 4,32 m mínim de barrera de seguretat metàl·lica de qualsevol tipus, amb abatiment o encastament en talús del desmunt, galvanitzada en calent, amb un perfil longitudinal de secció de doble ona, pals tipus CPN C-125 cada 2 m, inclòs enclavament en terres o formigó, soldadures, xapes de reforç, peça en angle, topall final, elements de fixació, peça reflectora a dues cares, totalment col·locat.

| Codi | Ut | Descripció | Rendiment | Preu | Import |
|---|---|---|---|---|---|
| O0101 | h | Cap de colla | 0.18 | 31.224 | 5.62 |
| O0102 | h | Oficial 1ª | 0.7 | 29.472 | 20.63 |
| O0110 | h | Peó | 0.7 | 24.492 | 17.14 |
| P14452 | u | Extrem de 4,32 metres (material; 23/07/1998) | 1 | 304.43 | 304.43 |
| P1424 | u | Part proporc. mater. barreres | 1 | 7.53864 | 7.54 |
| M0253 | h | Màquina per a clavar muntants metàl·lics | 0.04 | 52.7627232 | 2.11 |
| vg | % | Despeses indirectes | 1.74 | 7.2 | 12.53 |
|  |  | Total |  |  | 370 |

| Amidament | Uts. | Parcial |
|---|---|---|
| previsió | 1 | 1.00 |
| Total |  | 1 |

## 05 TP-7101 De Falset a Bellmunt del Priorat
Import: 32475.74

### 051 Demolicions i moviment de terres

| Codi | Ut | Descripció | Quantitat | Preu |
|---|---|---|---|---|
| E0208 | m3 | Enderroc estructures formigó en massa, inclòs transport a abocador | 0 | 42.16 |
| E0334 | m | Tall serra disc paviment mescles bituminoses, formigó o panot, fins 25 cm | 0 | 2.37 |
| E0213 | m2 | Demolició paviment de mescla bituminosa, mitjans mecànics, fondària 25 cm | 0 | 4.46 |
| E02110 | m2 | Demolició de paviment de formigó, transport abocador | 0 | 6 |
| E0222 | m3 | Demolició pas salvacunetes | 0 | 24.08 |
| E02111 | m2 | Demolició de cuneta de formigó, transport abocador | 0 | 5.81 |
| E0305 | m3 | Excavació rases i pous, mitjans mecànics, cànon abocador (10% roca) | 0 | 14.88 |
| E0400 | m3 | Enderroc controlat de muralló, inclòs transport a abocador | 0 | 137.99 |

### 052 Drenatges

| Codi | Ut | Descripció | Quantitat | Preu |
|---|---|---|---|---|
| E08703 | u | Arqueta drenatge per recollida de cunetes, Hmax=2,00 m, 2 reixes D-400 | 0 | 1382.4 |
| E08701 | u | Arqueta drenatge per recollida de cunetes, Hmax=2,00m , 3 reixes D-400 | 0 | 1897.19 |
| E0884 | m | Formació i reperfilat de cunetes en qualsevol tipus de terreny | 0 | 2.97 |
| E0880 | m3 | Formigó en revestiment de cunetes (actuacions <2000 m) | 0 | 142.68 |
| E05172 | m2 | Malla electrosoldada en acer corrugat B500T 15x15 cm Ø 8 mm | 0 | 5.16 |

### 053 Ferms i paviments

| Codi | Ut | Descripció | Quantitat | Preu |
|---|---|---|---|---|
| E0602L | m3 | Base granular localitzada de tot-u artificial (a<2m), amb mitjans mecànics | 0 | 28.68 |

### 054 Senyalització, abalisament i sistemes de contenció
Import: 32475.74

**E0214** m Desmuntatge barrera de seguretat flexible i demolició ancoratges
790 m × 9.03 = 7133.70

| Amidament | Llarg | Parcial |
|---|---|---|
| IPN1 | 24 | 24.00 |
| IPN2 | 24 | 24.00 |
| IPN3 | 20 | 20.00 |
| IPN4 | 220 | 220.00 |
| IPN5 | 44 | 44.00 |
| IPN6 | 64 | 64.00 |
| IPN7 | 122 | 122.00 |
| IPN8 | 172 | 172.00 |
| IPN9 | 100 | 100.00 |
| Subtotal |  | 790.00 |
| Total |  | 790 |

**E0736** m Barrera de seguretat metàl·lica simple sense separador, tipus AS-BLB.H (C4) o similar
8 m × 39.42 = 315.36

| Amidament | Uts. | Llarg | Parcial |
|---|---|---|---|
| OD1 | 2 | 4 | 8.00 |
| Total |  |  | 8 |

**E07031** m Muntatge de barrera aprofitada amb nous suports
396 m × 17.23 = 6823.08

| Amidament | Llarg | Parcial |
|---|---|---|
| IPN1 | 24 | 24.00 |
| IPN2 | 24 | 24.00 |
| IPN3 | 20 | 20.00 |
| IPN4 | 220 | 220.00 |
| IPN5 | 44 | 44.00 |
| IPN6 | 64 | 64.00 |
| Subtotal |  | 396.00 |
| Total |  | 396 |

**E07032** m Muntatge de barrera aprofitada amb suports de 2 m de longitud
394 m × 19.4 = 7643.60
Muntatge de barrera de seguretat existent aprofitada, amb nou suport de perfil "en C" tipus CPN C-120 o tubular de 120x55 mm o similar, de 2 m de longitud, amb separador o sense, inclòs nou cargolam, separador i materials necessàris per a la instal·lació, així part proporcional de fonamentació.

| Codi | Ut | Descripció | Rendiment | Preu | Import |
|---|---|---|---|---|---|
| O0101 | h | Cap de colla | 0.04 | 31.224 | 1.25 |
| O0102 | h | Oficial 1ª | 0.12 | 29.472 | 3.54 |
| O0110 | h | Peó | 0.12 | 24.492 | 2.94 |
| P14242 | u | Part proporc. mater. barreres suports 2 m | 1 | 9.71 | 9.71 |
| M0253 | h | Màquina per a clavar muntants metàl·lics | 0.02 | 52.7627232 | 1.06 |
| vg | % | Despeses indirectes | 0.125 | 7.2 | 0.90 |
|  |  | Total |  |  | 19.4 |

| Amidament | Llarg | Parcial |
|---|---|---|
| IPN7 | 122 | 122.00 |
| IPN8 | 172 | 172.00 |
| IPN9 | 100 | 100.00 |
| Subtotal |  | 394.00 |
| Total |  | 394 |

**E07364** u Extrem de 8 m de barrera de seguretat metàl·lica
22 u × 480 = 10560.00

| Amidament | Uts. | Llarg | Parcial |
|---|---|---|---|
| IPN1-9 | 2 | 9 | 18.00 |
| OD1 | 2 | 2 | 4.00 |
| Subtotal |  |  | 22.00 |
| Total |  |  | 22 |

| Codi | Ut | Descripció | Quantitat | Preu | Import |
|---|---|---|---|---|---|
| E07366 | u | Extrem de barrera en accessos i altres, col·locat en corba a 90º | 0 | 267.28 | 0.00 |
| E0735 | ut | Increment per unitat de pal de perfil "en C" tipus CPN C-120 soldat en placa base fixada amb perns | 0 | 76.47 | 0.00 |
| E070341 | m | Barrera de seguretat metàl·lica simple sense separador, tipus BMS2Q-N2 o similar, postes cada 4m | 0 | 73.55 | 0.00 |

### 055 Fonaments i murs

| Codi | Ut | Descripció | Quantitat | Preu |
|---|---|---|---|---|
| E0505 | m3 | Formigó HA-25 fonaments i soleres | 0 | 99.04 |
| E0516 | m2 | Encofrat de fusta per a formigó vist | 0 | 38.62 |
| E0517 | kg | Acer especial B-500S de límit elàstic 500 N/mm2 en barres corrugades | 0 | 1.48 |
| E0101 | u | Ancoratge d'acer corrugat de D=16 mm | 0 | 22.12 |
| E5403 | m2 | Pintat de parament horitzontal o vertical de formigó amb color òxid ocre | 0 | 11.43 |

## 06. TP-7401 De Porrera a la N-420
Import: 170469.16

### 061 Demolicions i moviment de terres
Import: 5693.91

**E0208** m3 Enderroc estructures formigó en massa, inclòs transport a abocador
10.4 m3 × 42.16 = 438.46

| Amidament | Uts. | Llarg | Ample | Parcial |
|---|---|---|---|---|
| OD1 - PK 0+155 | 4 | 1 | 0.2 | 0.80 |
| OD2 - PK 0+369 | 4 | 1 | 0.2 | 0.80 |
| OD3 - PK 0+489 | 4 | 1 | 0.2 | 0.80 |
| OD7 - PK 1+493 | 4 | 1 | 0.2 | 0.80 |
| OD8 - PK 1+782 | 4 | 1 | 0.2 | 0.80 |
| OD10 - PK 2+426 | 4 | 1 | 0.2 | 0.80 |
| OD11 - PK 2+503 | 4 | 1 | 0.2 | 0.80 |
| OD13 - PK 3+030 | 4 | 1 | 0.2 | 0.80 |
| OD15 - PK 3+343 | 4 | 1 | 0.2 | 0.80 |
| OD17/18 - PK 3+755 | 8 | 1 | 0.2 | 1.60 |
| OD19 - PK 4+211 | 4 | 1 | 0.2 | 0.80 |
| OD20 - PK 5+160 | 4 | 1 | 0.2 | 0.80 |
| Subtotal |  |  |  | 10.40 |
| Total |  |  |  | 10.4 |

**E0334** m Tall serra disc paviment mescles bituminoses, formigó o panot, fins 25 cm
318 m × 2.37 = 753.66

| Amidament | Uts. | Llarg | Parcial |
|---|---|---|---|
| PS5 - PK 1+725 - gual |  | 6 | 6.00 |
|  | 2 | 10 | 20.00 |
| PS7 - PK 2+320 - gual |  | 6 | 6.00 |
|  | 2 | 10 | 20.00 |
| PS16 - PK 5+200 - gual |  | 6 | 6.00 |
|  | 2 | 10 | 20.00 |
| OD1 - PK 0+155 | 2 | 10 | 20.00 |
| OD2 - PK 0+369 | 2 | 10 | 20.00 |
| OD3 - PK 0+489 | 2 | 10 | 20.00 |
| OD7 - PK 1+493 | 2 | 10 | 20.00 |
| OD8 - PK 1+782 | 2 | 10 | 20.00 |
| OD10 - PK 2+426 | 2 | 10 | 20.00 |
| OD11 - PK 2+503 | 2 | 10 | 20.00 |
| OD13 - PK 3+030 | 2 | 10 | 20.00 |
| OD15 - PK 3+343 | 2 | 10 | 20.00 |
| OD17/18 - PK 3+755 | 2 | 10 | 20.00 |
| OD19 - PK 4+211 | 2 | 10 | 20.00 |
| OD20 - PK 5+160 | 2 | 10 | 20.00 |
| Subtotal |  |  | 318.00 |
| Total |  |  | 318 |

**E0213** m2 Demolició paviment de mescla bituminosa, mitjans mecànics, fondària 25 cm
47.7 m2 × 4.46 = 212.74

| Amidament | Uts. | Llarg | Ample | Parcial |
|---|---|---|---|---|
| PS5 - PK 1+725 - gual | 1 | 6 | 0.15 | 0.90 |
|  | 2 | 10 | 0.15 | 3.00 |
| PS7 - PK 2+320 - gual | 1 | 6 | 0.15 | 0.90 |
|  | 2 | 10 | 0.15 | 3.00 |
| PS16 - PK 5+200 - gual | 1 | 6 | 0.15 | 0.90 |
|  | 2 | 10 | 0.15 | 3.00 |
| OD1 - PK 0+155 | 2 | 10 | 0.15 | 3.00 |
| OD2 - PK 0+369 | 2 | 10 | 0.15 | 3.00 |
| OD3 - PK 0+489 | 2 | 10 | 0.15 | 3.00 |
| OD7 - PK 1+493 | 2 | 10 | 0.15 | 3.00 |
| OD8 - PK 1+782 | 2 | 10 | 0.15 | 3.00 |
| OD10 - PK 2+426 | 2 | 10 | 0.15 | 3.00 |
| OD11 - PK 2+503 | 2 | 10 | 0.15 | 3.00 |
| OD13 - PK 3+030 | 2 | 10 | 0.15 | 3.00 |
| OD15 - PK 3+343 | 2 | 10 | 0.15 | 3.00 |
| OD17/18 - PK 3+755 | 2 | 10 | 0.15 | 3.00 |
| OD19 - PK 4+211 | 2 | 10 | 0.15 | 3.00 |
| OD20 - PK 5+160 | 2 | 10 | 0.15 | 3.00 |
| Subtotal |  |  |  | 47.70 |
| Total |  |  |  | 47.7 |

**E02110** m2 Demolició de paviment de formigó, transport abocador
50 m2 × 6 = 300.00

| Amidament | Llarg | Ample | Parcial |
|---|---|---|---|
| Previsió passos salvacunetes | 50 | 1 | 50.00 |
| Total |  |  | 50 |

**E0222** m3 Demolició pas salvacunetes
39 m3 × 24.08 = 939.12

| Amidament | Llarg | Ample | Alt | Parcial |
|---|---|---|---|---|
| PS5 - PK 1+725 - gual | 6 | 2 | 1 | 12.00 |
| PS7 - PK 2+320 - gual | 6 | 2 | 1 | 12.00 |
| PS9 - PK 2+741 - demolir | 1 | 1 | 1 | 1.00 |
| PS13 - PK 0+343 - demolir | 1 | 1 | 1 | 1.00 |
| PS15 - PK 3+615 - demolir | 1 | 1 | 1 | 1.00 |
| PS16 - PK 5+200 - gual | 6 | 2 | 1 | 12.00 |
| Subtotal |  |  |  | 39.00 |
| Total |  |  |  | 39 |

**E02111** m2 Demolició de cuneta de formigó, transport abocador
150 m2 × 5.81 = 871.50

| Amidament | Llarg | Ample | Parcial |
|---|---|---|---|
| cunetes existents | 100 | 1.5 | 150.00 |
| Total |  |  | 150 |

**E0305** m3 Excavació rases i pous, mitjans mecànics, cànon abocador (10% roca)
146.4 m3 × 14.88 = 2178.43

| Amidament | Uts. | Llarg | Ample | Alt | Parcial |
|---|---|---|---|---|---|
| OD1 - PK 0+155 | 2 | 10 | 1.3 | 0.3 | 7.80 |
| OD2 - PK 0+369 | 2 | 10 | 1.3 | 0.3 | 7.80 |
| OD3 - PK 0+489 | 2 | 10 | 1.3 | 0.3 | 7.80 |
| OD7 - PK 1+493 | 2 | 10 | 1.3 | 0.3 | 7.80 |
| OD8 - PK 1+782 | 2 | 10 | 1.3 | 0.3 | 7.80 |
| OD10 - PK 2+426 | 2 | 10 | 1.3 | 0.3 | 7.80 |
| OD11 - PK 2+503 | 2 | 10 | 1.3 | 0.3 | 7.80 |
| OD13 - PK 3+030 | 2 | 10 | 1.3 | 0.3 | 7.80 |
| OD15 - PK 3+343 | 2 | 10 | 1.3 | 0.3 | 7.80 |
| OD17/18 - PK 3+755 | 4 | 10 | 1.3 | 0.3 | 15.60 |
| OD19 - PK 4+211 | 2 | 10 | 1.3 | 0.3 | 7.80 |
| OD20 - PK 5+160 | 2 | 10 | 1.3 | 0.3 | 7.80 |
| PS5 - PK 1+725 - gual | 2 | 10 | 1.3 | 0.3 | 7.80 |
|  |  | 6 | 4 | 0.3 | 7.20 |
| PS7 - PK 2+320 - gual | 2 | 10 | 1.3 | 0.3 | 7.80 |
|  |  | 6 | 4 | 0.3 | 7.20 |
| PS16 - PK 5+200 - gual | 2 | 10 | 1.3 | 0.3 | 7.80 |
|  |  | 6 | 4 | 0.3 | 7.20 |
| Subtotal |  |  |  |  | 146.40 |
| Total |  |  |  |  | 146.4 |

### 062 Drenatges
Import: 27544.97

**E08703** u Arqueta drenatge per recollida de cunetes, Hmax=2,00 m, 2 reixes D-400
13 u × 1382.4 = 17971.20

| Amidament | Uts. | Parcial |
|---|---|---|
| OD1 - PK 0+155 | 1 | 1.00 |
| OD2 - PK 0+369 | 1 | 1.00 |
| OD3 - PK 0+489 | 1 | 1.00 |
| OD7 - PK 1+493 | 1 | 1.00 |
| OD8 - PK 1+782 | 1 | 1.00 |
| OD10 - PK 2+426 | 1 | 1.00 |
| OD11 - PK 2+503 | 1 | 1.00 |
| OD13 - PK 3+030 | 1 | 1.00 |
| OD15 - PK 3+343 | 1 | 1.00 |
| OD17/18 - PK 3+755 | 2 | 2.00 |
| OD19 - PK 4+211 | 1 | 1.00 |
| OD20 - PK 5+160 | 1 | 1.00 |
| Subtotal |  | 13.00 |
| Total |  | 13 |

| Codi | Ut | Descripció | Quantitat | Preu | Import |
|---|---|---|---|---|---|
| E08701 | u | Arqueta drenatge per recollida de cunetes, Hmax=2,00m , 3 reixes D-400 | 0 | 1897.19 | 0.00 |

**E0884** m Formació i reperfilat de cunetes en qualsevol tipus de terreny
338 m × 2.97 = 1003.86

| Amidament | Uts. | Llarg | Parcial |
|---|---|---|---|
| OD1 - PK 0+155 | 2 | 10 | 20.00 |
| OD2 - PK 0+369 | 2 | 10 | 20.00 |
| OD3 - PK 0+489 | 2 | 10 | 20.00 |
| OD7 - PK 1+493 | 2 | 10 | 20.00 |
| OD8 - PK 1+782 | 2 | 10 | 20.00 |
| OD10 - PK 2+426 | 2 | 10 | 20.00 |
| OD11 - PK 2+503 | 2 | 10 | 20.00 |
| OD13 - PK 3+030 | 2 | 10 | 20.00 |
| OD15 - PK 3+343 | 2 | 10 | 20.00 |
| OD17/18 - PK 3+755 | 4 | 10 | 40.00 |
| OD19 - PK 4+211 | 2 | 10 | 20.00 |
| OD20 - PK 5+160 | 2 | 10 | 20.00 |
| PS5 - PK 1+725 - gual | 2 | 10 | 20.00 |
|  |  | 6 | 6.00 |
| PS7 - PK 2+320 - gual | 2 | 10 | 20.00 |
|  |  | 6 | 6.00 |
| PS16 - PK 5+200 - gual | 2 | 10 | 20.00 |
|  |  | 6 | 6.00 |
| Subtotal |  |  | 338.00 |
| Total |  |  | 338 |

**E0880** m3 Formigó en revestiment de cunetes (actuacions <2000 m)
57.46 m3 × 142.68 = 8198.39

| Amidament | Uts. | Llarg | Ample | Parcial |
|---|---|---|---|---|
| OD1 - PK 0+155 | 2 | 10 | 0.17 | 3.40 |
| OD2 - PK 0+369 | 2 | 10 | 0.17 | 3.40 |
| OD3 - PK 0+489 | 2 | 10 | 0.17 | 3.40 |
| OD7 - PK 1+493 | 2 | 10 | 0.17 | 3.40 |
| OD8 - PK 1+782 | 2 | 10 | 0.17 | 3.40 |
| OD10 - PK 2+426 | 2 | 10 | 0.17 | 3.40 |
| OD11 - PK 2+503 | 2 | 10 | 0.17 | 3.40 |
| OD13 - PK 3+030 | 2 | 10 | 0.17 | 3.40 |
| OD15 - PK 3+343 | 2 | 10 | 0.17 | 3.40 |
| OD17/18 - PK 3+755 | 4 | 10 | 0.17 | 6.80 |
| OD19 - PK 4+211 | 2 | 10 | 0.17 | 3.40 |
| OD20 - PK 5+160 | 2 | 10 | 0.17 | 3.40 |
| PS5 - PK 1+725 - gual | 2 | 10 | 0.17 | 3.40 |
|  |  | 6 | 0.17 | 1.02 |
| PS7 - PK 2+320 - gual | 2 | 10 | 0.17 | 3.40 |
|  |  | 6 | 0.17 | 1.02 |
| PS16 - PK 5+200 - gual | 2 | 10 | 0.17 | 3.40 |
|  |  | 6 | 0.17 | 1.02 |
| Subtotal |  |  |  | 57.46 |
| Total |  |  |  | 57.46 |

**E05172** m2 Malla electrosoldada en acer corrugat B500T 15x15 cm Ø 8 mm
72 m2 × 5.16 = 371.52

| Amidament | Uts. | Llarg | Parcial |
|---|---|---|---|
| PS5 - PK 1+725 - gual | 6 | 4 | 24.00 |
| PS7 - PK 2+320 - gual | 6 | 4 | 24.00 |
| PS16 - PK 5+200 - gual | 6 | 4 | 24.00 |
| Subtotal |  |  | 72.00 |
| Total |  |  | 72 |

### 063 Ferms i paviments
Import: 2799.17

**E0602L** m3 Base granular localitzada de tot-u artificial (a<2m), amb mitjans mecànics
97.6 m3 × 28.68 = 2799.17

| Amidament | Uts. | Llarg | Ample | Alt | Parcial |
|---|---|---|---|---|---|
| OD1 - PK 0+155 | 2 | 10 | 1.3 | 0.2 | 5.20 |
| OD2 - PK 0+369 | 2 | 10 | 1.3 | 0.2 | 5.20 |
| OD3 - PK 0+489 | 2 | 10 | 1.3 | 0.2 | 5.20 |
| OD7 - PK 1+493 | 2 | 10 | 1.3 | 0.2 | 5.20 |
| OD8 - PK 1+782 | 2 | 10 | 1.3 | 0.2 | 5.20 |
| OD10 - PK 2+426 | 2 | 10 | 1.3 | 0.2 | 5.20 |
| OD11 - PK 2+503 | 2 | 10 | 1.3 | 0.2 | 5.20 |
| OD13 - PK 3+030 | 2 | 10 | 1.3 | 0.2 | 5.20 |
| OD15 - PK 3+343 | 2 | 10 | 1.3 | 0.2 | 5.20 |
| OD17/18 - PK 3+755 | 4 | 10 | 1.3 | 0.2 | 10.40 |
| OD19 - PK 4+211 | 2 | 10 | 1.3 | 0.2 | 5.20 |
| OD20 - PK 5+160 | 2 | 10 | 1.3 | 0.2 | 5.20 |
| PS5 - PK 1+725 - gual | 2 | 10 | 1.3 | 0.2 | 5.20 |
|  |  | 6 | 4 | 0.2 | 4.80 |
| PS7 - PK 2+320 - gual | 2 | 10 | 1.3 | 0.2 | 5.20 |
|  |  | 6 | 4 | 0.2 | 4.80 |
| PS16 - PK 5+200 - gual | 2 | 10 | 1.3 | 0.2 | 5.20 |
|  |  | 6 | 4 | 0.2 | 4.80 |
| Subtotal |  |  |  |  | 97.60 |
| Total |  |  |  |  | 97.6 |

### 064 Senyalització, abalisament i sistemes de contenció
Import: 134431.11

**E0214** m Desmuntatge barrera de seguretat flexible i demolició ancoratges
3212 m × 9.03 = 29004.36

| Amidament | Llarg | Parcial |
|---|---|---|
| B1 (PK 0+095 A 0+295) | 156 | 156.00 |
| B3 (PK 0+334 A 0+715) | 381 | 381.00 |
| OD4 (PK 0+613) | 12 | 12.00 |
| B5 (PK 0+818 A 0+865) | 48 | 48.00 |
| B6 (PK 0+920 A 0+955) | 36 | 36.00 |
| B7 (PK 1+000 A 1+065) | 64 | 64.00 |
| B9 (PK 1+124 A 1+175) | 52 | 52.00 |
| B10 (PK 1+268 A 1+300) | 32 | 32.00 |
| B11 (PK 1+879 A 2+129) | 252 | 252.00 |
| B12 (PK 2+000 A 2+008) | 8 | 8.00 |
| B13 (PK 2+240 A 2+320) | 80 | 80.00 |
| B15 (PK 2+640 A 2+710) | 72 | 72.00 |
| B16 (PK 2+885 A 3+155) | 272 | 272.00 |
| B17 (PK 3+225 A 3+385) | 160 | 160.00 |
| B18 (PK 3+462 A 4+093) | 630 | 630.00 |
| B20 (PK 4+202 A 4+310) | 112 | 112.00 |
| B22 (PK 4+400 A 4+510) | 114 | 114.00 |
| B24 (PK 4+680 A 4+692) | 12 | 12.00 |
| B25 (PK 4+686 A 4+990) | 272 | 272.00 |
| B26 (PK 4+738 A 4+805) | 80 | 80.00 |
| B27 (PK 5+026 A 5+392) | 367 | 367.00 |
| Subtotal |  | 3212.00 |
| Total |  | 3212 |

**E0736** m Barrera de seguretat metàl·lica simple sense separador, tipus AS-BLB.H (C4) o similar
188 m × 39.42 = 7410.96

| Amidament | Uts. | Llarg | Parcial |
|---|---|---|---|
| B2 (PK 0+251 A 0+271) |  | 12 | 12.00 |
| PS1 (PK 0+507) | 2 | 4 | 8.00 |
| PS2 (PK 0+669) | 2 | 4 | 8.00 |
| B4 (PK 0+800 A 0+820) |  | 12 | 12.00 |
| B8 (PK 1+012 A 1+036) |  | 8 | 8.00 |
| PS3 (PK 1+150) | 2 | 4 | 8.00 |
| OD6 (PK 1+337) MD | 2 | 4 | 8.00 |
| PS4 (1+369) | 2 | 4 | 8.00 |
| OD7 (PK 1+493) MD |  | 4 | 4.00 |
| OD 8 (PK 1+782) MD |  | 4 | 4.00 |
| PS6 (PK 2+142) | 2 | 8 | 16.00 |
| PS8 (PK 2+615) | 2 | 4 | 8.00 |
| PS10 (PK 2+790) | 2 | 4 | 8.00 |
| OD12 (PK 2+790) |  | 4 | 4.00 |
| PS11 (PK 3+155) | 2 | 8 | 16.00 |
| PS12 (PK 3+266) | 2 | 4 | 8.00 |
| B19.1 (PK 3+573) |  | 24 | 24.00 |
| B19.2 (PK 3+890 A 3+910) |  | 8 | 8.00 |
| B21 (PK 4+350 A 4+370) |  | 8 | 8.00 |
| PS17 (PK 5+220) | 2 | 4 | 8.00 |
| Subtotal |  |  | 188.00 |
| Total |  |  | 188 |

**E07362** m Barrera de seguretat metàl·lica simple sense separador, tipus AS-BLB.H (C4) (suports de 2 m d'alçada)
272 m × 41.59 = 11312.48

| Amidament | Llarg | Parcial |
|---|---|---|
| B14 (PK 2+490 A 2+615) | 112 | 112.00 |
| B23 (PK 4+510 A PK 4+675) | 160 | 160.00 |
| Subtotal |  | 272.00 |
| Total |  | 272 |

**E07031** m Muntatge de barrera aprofitada amb nous suports
1465 m × 17.23 = 25241.95

| Amidament | Llarg | Parcial |
|---|---|---|
| B1 (PK 0+095 A 0+295) | 156 | 156.00 |
| B3 (PK 0+334 A 0+715) | 381 | 381.00 |
| OD4 (PK 0+613) | 12 | 12.00 |
| B5 (PK 0+818 A 0+865) | 48 | 48.00 |
| B6 (PK 0+920 A 0+955) | 36 | 36.00 |
| B7 (PK 1+000 A 1+065) | 64 | 64.00 |
| B9 (PK 1+124 A 1+175) | 52 | 52.00 |
| B10 (PK 1+268 A 1+300) | 32 | 32.00 |
| B11 (PK 1+879 A 2+129) | 252 | 252.00 |
| B12 (PK 2+000 A 2+008) | 8 | 8.00 |
| B13 (PK 2+240 A 2+320) | 80 | 80.00 |
| B15 (PK 2+640 A 2+710) | 72 | 72.00 |
| B16 (PK 2+885 A 3+155) | 272 | 272.00 |
| Subtotal |  | 1465.00 |
| Total |  | 1465 |

**E07032** m Muntatge de barrera aprofitada amb suports de 2 m de longitud
1747 m × 19.4 = 33891.80

| Amidament | Llarg | Parcial |
|---|---|---|
| B17 (PK 3+225 A 3+385) | 160 | 160.00 |
| B18 (PK 3+462 A 4+093) | 630 | 630.00 |
| B20 (PK 4+202 A 4+310) | 112 | 112.00 |
| B22 (PK 4+400 A 4+510) | 114 | 114.00 |
| B24 (PK 4+680 A 4+692) | 12 | 12.00 |
| B25 (PK 4+686 A 4+990) | 272 | 272.00 |
| B26 (PK 4+738 A 4+805) | 80 | 80.00 |
| B27 (PK 5+026 A 5+392) | 367 | 367.00 |
| Subtotal |  | 1747.00 |
| Total |  | 1747 |

**E07364** u Extrem de 8 m de barrera de seguretat metàl·lica
42 u × 480 = 20160.00

| Amidament | Uts. | Parcial |
|---|---|---|
| B2 (PK 0+251 A 0+271) | 1 | 1.00 |
| PS1 (PK 0+507) | 2 | 2.00 |
| PS2 (PK 0+669) | 2 | 2.00 |
| B4 (PK 0+800 A 0+820) | 1 | 1.00 |
| B8 (PK 1+012 A 1+036) | 2 | 2.00 |
| PS3 (PK 1+150) | 2 | 2.00 |
| OD6 (PK 1+337) | 4 | 4.00 |
| PS4 (1+369) | 2 | 2.00 |
| OD7 (PK 1+493) | 2 | 2.00 |
| OD 8 (PK 1+782) | 2 | 2.00 |
| PS6 (PK 2+142) | 2 | 2.00 |
| B14 (PK 2+490 A 2+615) | 2 | 2.00 |
| PS8 (PK 2+615) | 2 | 2.00 |
| PS10 (PK 2+790) | 2 | 2.00 |
| OD12 (PK 2+790) | 2 | 2.00 |
| PS11 (PK 3+155) | 2 | 2.00 |
| PS12 (PK 3+266) | 2 | 2.00 |
| B19.2 (PK 3+890 A 3+910) | 2 | 2.00 |
| B21 (PK 4+350 A 4+370) | 2 | 2.00 |
| B23 (PK 4+510 A PK 4+675) | 2 | 2.00 |
| PS17 (PK 5+220) | 2 | 2.00 |
| Subtotal |  | 42.00 |
| Total |  | 42 |

**E07366** u Extrem de barrera en accessos i altres, col·locat en corba a 90º
22 u × 267.28 = 5880.16

| Amidament | Uts. | Parcial |
|---|---|---|
| PS1 (PK 0+507) | 2 | 2.00 |
| PS2 (PK 0+669) | 2 | 2.00 |
| PS3 (PK 1+150) | 2 | 2.00 |
| PS4 (1+369) | 2 | 2.00 |
| PS6 (PK 2+142) | 2 | 2.00 |
| PS8 (PK 2+615) | 2 | 2.00 |
| PS10 (PK 2+790) | 2 | 2.00 |
| PS11 (PK 3+155) | 2 | 2.00 |
| PS12 (PK 3+266) | 2 | 2.00 |
| B19.1 (PK 3+573) | 2 | 2.00 |
| PS17 (PK 5+220) | 2 | 2.00 |
| Subtotal |  | 22.00 |
| Total |  | 22 |

**E0735** ut Increment per unitat de pal de perfil "en C" tipus CPN C-120 soldat en placa base fixada amb perns
20 ut × 76.47 = 1529.40

| Amidament | Uts. | Parcial |
|---|---|---|
| previsió | 20 | 20.00 |
| Total |  | 20 |

## 07. TP-7403 Porrera a Torroja
Import: 146802.25

### 071 Demolicions i moviment de terres
Import: 8277.96

**E0208** m3 Enderroc estructures formigó en massa, inclòs transport a abocador
8.8 m3 × 42.16 = 371.01

| Amidament | Uts. | Llarg | Ample | Parcial |
|---|---|---|---|---|
| OD1 | 4 | 1 | 0.2 | 0.80 |
| OD2 | 4 | 1 | 0.2 | 0.80 |
| OD3 | 4 | 1 | 0.2 | 0.80 |
| OD4 | 4 | 1 | 0.2 | 0.80 |
| OD6 | 4 | 1 | 0.2 | 0.80 |
| OD7 | 4 | 1 | 0.2 | 0.80 |
| OD8 | 4 | 1 | 0.2 | 0.80 |
| OD9 | 4 | 1 | 0.2 | 0.80 |
| OD10 | 4 | 1 | 0.2 | 0.80 |
| OD17 | 4 | 1 | 0.2 | 0.80 |
| OD19 | 4 | 1 | 0.2 | 0.80 |
| Subtotal |  |  |  | 8.80 |
| Total |  |  |  | 8.8 |

**E0334** m Tall serra disc paviment mescles bituminoses, formigó o panot, fins 25 cm
448 m × 2.37 = 1061.76

| Amidament | Uts. | Llarg | Ample | Parcial |
|---|---|---|---|---|
| PS1 - gual | 1 | 6 |  | 6.00 |
| PS2 - gual | 1 | 6 |  | 6.00 |
| PS7 - gual | 1 | 6 |  | 6.00 |
| PS8 - gual | 1 | 6 |  | 6.00 |
| PS10 - gual | 1 | 6 |  | 6.00 |
| PS11 - gual | 1 | 6 |  | 6.00 |
| PS12 - gual | 1 | 6 |  | 6.00 |
| PS13 - gual | 1 | 6 |  | 6.00 |
| cunetes del PS | 9 | 2 | 10 | 180.00 |
| OD1 | 2 | 10 |  | 20.00 |
| OD2 | 2 | 10 |  | 20.00 |
| OD3 | 2 | 10 |  | 20.00 |
| OD4 | 2 | 10 |  | 20.00 |
| OD6 | 2 | 10 |  | 20.00 |
| OD7 | 2 | 10 |  | 20.00 |
| OD8 | 2 | 10 |  | 20.00 |
| OD9 | 2 | 10 |  | 20.00 |
| OD10 | 2 | 10 |  | 20.00 |
| OD17 | 2 | 10 |  | 20.00 |
| OD19 | 2 | 10 |  | 20.00 |
| Subtotal |  |  |  | 448.00 |
| Total |  |  |  | 448 |

**E0213** m2 Demolició paviment de mescla bituminosa, mitjans mecànics, fondària 25 cm
67.2 m2 × 4.46 = 299.71

| Amidament | Uts. | Llarg | Ample | Alt | Parcial |
|---|---|---|---|---|---|
| PS1 - gual | 1 | 6 |  | 0.15 | 0.90 |
| PS2 - gual | 1 | 6 |  | 0.15 | 0.90 |
| PS7 - gual | 1 | 6 |  | 0.15 | 0.90 |
| PS8 - gual | 1 | 6 |  | 0.15 | 0.90 |
| PS10 - gual | 1 | 6 |  | 0.15 | 0.90 |
| PS11 - gual | 1 | 6 |  | 0.15 | 0.90 |
| PS12 - gual | 1 | 6 |  | 0.15 | 0.90 |
| PS13 - gual | 1 | 6 |  | 0.15 | 0.90 |
| cunetes del PS | 9 | 2 | 10 | 0.15 | 27.00 |
| OD1 | 2 | 10 |  | 0.15 | 3.00 |
| OD2 | 2 | 10 |  | 0.15 | 3.00 |
| OD3 | 2 | 10 |  | 0.15 | 3.00 |
| OD4 | 2 | 10 |  | 0.15 | 3.00 |
| OD6 | 2 | 10 |  | 0.15 | 3.00 |
| OD7 | 2 | 10 |  | 0.15 | 3.00 |
| OD8 | 2 | 10 |  | 0.15 | 3.00 |
| OD9 | 2 | 10 |  | 0.15 | 3.00 |
| OD10 | 2 | 10 |  | 0.15 | 3.00 |
| OD17 | 2 | 10 |  | 0.15 | 3.00 |
| OD19 | 2 | 10 |  | 0.15 | 3.00 |
| Subtotal |  |  |  |  | 67.20 |
| Total |  |  |  |  | 67.2 |

**E02110** m2 Demolició de paviment de formigó, transport abocador
50 m2 × 6 = 300.00

| Amidament | Llarg | Parcial |
|---|---|---|
| Previsió | 50 | 50.00 |
| Total |  | 50 |

**E0222** m3 Demolició pas salvacunetes
96 m3 × 24.08 = 2311.68

| Amidament | Llarg | Ample | Alt | Parcial |
|---|---|---|---|---|
| PS1 - gual | 6 | 2 | 1 | 12.00 |
| PS2 - gual | 6 | 2 | 1 | 12.00 |
| PS7 - gual | 6 | 2 | 1 | 12.00 |
| PS8 - gual | 6 | 2 | 1 | 12.00 |
| PS10 - gual | 6 | 2 | 1 | 12.00 |
| PS11 - gual | 6 | 2 | 1 | 12.00 |
| PS12 - gual | 6 | 2 | 1 | 12.00 |
| PS13 - gual | 6 | 2 | 1 | 12.00 |
| Subtotal |  |  |  | 96.00 |
| Total |  |  |  | 96 |

**E02111** m2 Demolició de cuneta de formigó, transport abocador
150 m2 × 5.81 = 871.50

| Amidament | Llarg | Ample | Parcial |
|---|---|---|---|
| cunetes existents | 100 | 1.5 | 150.00 |
| Total |  |  | 150 |

**E0305** m3 Excavació rases i pous, mitjans mecànics, cànon abocador (10% roca)
205.8 m3 × 14.88 = 3062.30

| Amidament | Uts. | Llarg | Ample | Alt | Parcial |
|---|---|---|---|---|---|
| PS1 - gual | 2 | 10 | 1.3 | 0.3 | 7.80 |
|  |  | 6 | 4 | 0.3 | 7.20 |
| PS2 - gual | 2 | 10 | 1.3 | 0.3 | 7.80 |
|  |  | 6 | 4 | 0.3 | 7.20 |
| PS7 - gual | 2 | 10 | 1.3 | 0.3 | 7.80 |
|  |  | 6 | 4 | 0.3 | 7.20 |
| PS8 - gual | 2 | 10 | 1.3 | 0.3 | 7.80 |
|  |  | 6 | 4 | 0.3 | 7.20 |
| PS10 - gual | 2 | 10 | 1.3 | 0.3 | 7.80 |
|  |  | 6 | 4 | 0.3 | 7.20 |
| PS11 - gual | 2 | 10 | 1.3 | 0.3 | 7.80 |
|  |  | 6 | 4 | 0.3 | 7.20 |
| PS12 - gual | 2 | 10 | 1.3 | 0.3 | 7.80 |
|  |  | 6 | 4 | 0.3 | 7.20 |
| PS13 - gual | 2 | 10 | 1.3 | 0.3 | 7.80 |
|  |  | 6 | 4 | 0.3 | 7.20 |
| OD1 | 2 | 10 | 1.3 | 0.3 | 7.80 |
| OD2 | 2 | 10 | 1.3 | 0.3 | 7.80 |
| OD3 | 2 | 10 | 1.3 | 0.3 | 7.80 |
| OD4 | 2 | 10 | 1.3 | 0.3 | 7.80 |
| OD6 | 2 | 10 | 1.3 | 0.3 | 7.80 |
| OD7 | 2 | 10 | 1.3 | 0.3 | 7.80 |
| OD8 | 2 | 10 | 1.3 | 0.3 | 7.80 |
| OD9 | 2 | 10 | 1.3 | 0.3 | 7.80 |
| OD10 | 2 | 10 | 1.3 | 0.3 | 7.80 |
| OD17 | 2 | 10 | 1.3 | 0.3 | 7.80 |
| OD19 | 2 | 10 | 1.3 | 0.3 | 7.80 |
| Subtotal |  |  |  |  | 205.80 |
| Total |  |  |  |  | 205.8 |

| Codi | Ut | Descripció | Quantitat | Preu | Import |
|---|---|---|---|---|---|
| E0400 | m3 | Enderroc controlat de muralló, inclòs transport a abocador | 0 | 137.99 | 0.00 |

### 072 Drenatges
Import: 32164.32

**E08703** u Arqueta drenatge per recollida de cunetes, Hmax=2,00 m, 2 reixes D-400
11 u × 1382.4 = 15206.40

| Amidament | Uts. | Parcial |
|---|---|---|
| OD1 | 1 | 1.00 |
| OD2 | 1 | 1.00 |
| OD3 | 1 | 1.00 |
| OD4 | 1 | 1.00 |
| OD6 | 1 | 1.00 |
| OD7 | 1 | 1.00 |
| OD8 | 1 | 1.00 |
| OD9 | 1 | 1.00 |
| OD10 | 1 | 1.00 |
| OD17 | 1 | 1.00 |
| OD19 | 1 | 1.00 |
| Subtotal |  | 11.00 |
| Total |  | 11 |

| Codi | Ut | Descripció | Quantitat | Preu | Import |
|---|---|---|---|---|---|
| E08701 | u | Arqueta drenatge per recollida de cunetes, Hmax=2,00m , 3 reixes D-400 | 0 | 1897.19 | 0.00 |

**E0884** m Formació i reperfilat de cunetes en qualsevol tipus de terreny
428 m × 2.97 = 1271.16

| Amidament | Uts. | Llarg | Parcial |
|---|---|---|---|
| PS1 - gual | 2 | 10 | 20.00 |
|  |  | 6 | 6.00 |
| PS2 - gual | 2 | 10 | 20.00 |
|  |  | 6 | 6.00 |
| PS7 - gual | 2 | 10 | 20.00 |
|  |  | 6 | 6.00 |
| PS8 - gual | 2 | 10 | 20.00 |
|  |  | 6 | 6.00 |
| PS10 - gual | 2 | 10 | 20.00 |
|  |  | 6 | 6.00 |
| PS11 - gual | 2 | 10 | 20.00 |
|  |  | 6 | 6.00 |
| PS12 - gual | 2 | 10 | 20.00 |
|  |  | 6 | 6.00 |
| PS13 - gual | 2 | 10 | 20.00 |
|  |  | 6 | 6.00 |
| OD1 | 2 | 10 | 20.00 |
| OD2 | 2 | 10 | 20.00 |
| OD3 | 2 | 10 | 20.00 |
| OD4 | 2 | 10 | 20.00 |
| OD6 | 2 | 10 | 20.00 |
| OD7 | 2 | 10 | 20.00 |
| OD8 | 2 | 10 | 20.00 |
| OD9 | 2 | 10 | 20.00 |
| OD10 | 2 | 10 | 20.00 |
| OD17 | 2 | 10 | 20.00 |
| OD19 | 2 | 10 | 20.00 |
| Subtotal |  |  | 428.00 |
| Total |  |  | 428 |

**E0880** m3 Formigó en revestiment de cunetes (actuacions <2000 m)
103 m3 × 142.68 = 14696.04

| Amidament | Uts. | Llarg | Ample | Alt | Parcial |
|---|---|---|---|---|---|
| PS1 - gual | 2 | 10 | 0.17 |  | 3.40 |
|  |  | 6 | 4 | 0.2 | 4.80 |
| PS2 - gual | 2 | 10 | 0.17 |  | 3.40 |
|  |  | 6 | 4 | 0.2 | 4.80 |
| PS7 - gual | 2 | 10 | 0.17 |  | 3.40 |
|  |  | 6 | 4 | 0.2 | 4.80 |
| PS8 - gual | 2 | 10 | 0.17 |  | 3.40 |
|  |  | 6 | 4 | 0.2 | 4.80 |
| PS10 - gual | 2 | 10 | 0.17 |  | 3.40 |
|  |  | 6 | 4 | 0.2 | 4.80 |
| PS11 - gual | 2 | 10 | 0.17 |  | 3.40 |
|  |  | 6 | 4 | 0.2 | 4.80 |
| PS12 - gual | 2 | 10 | 0.17 |  | 3.40 |
|  |  | 6 | 4 | 0.2 | 4.80 |
| PS13 - gual | 2 | 10 | 0.17 |  | 3.40 |
|  |  | 6 | 4 | 0.2 | 4.80 |
| OD1 | 2 | 10 | 0.17 |  | 3.40 |
| OD2 | 2 | 10 | 0.17 |  | 3.40 |
| OD3 | 2 | 10 | 0.17 |  | 3.40 |
| OD4 | 2 | 10 | 0.17 |  | 3.40 |
| OD6 | 2 | 10 | 0.17 |  | 3.40 |
| OD7 | 2 | 10 | 0.17 |  | 3.40 |
| OD8 | 2 | 10 | 0.17 |  | 3.40 |
| OD9 | 2 | 10 | 0.17 |  | 3.40 |
| OD10 | 2 | 10 | 0.17 |  | 3.40 |
| OD17 | 2 | 10 | 0.17 |  | 3.40 |
| OD19 | 2 | 10 | 0.17 |  | 3.40 |
| Subtotal |  |  |  |  | 103.00 |
| Total |  |  |  |  | 103 |

**E05172** m2 Malla electrosoldada en acer corrugat B500T 15x15 cm Ø 8 mm
192 m2 × 5.16 = 990.72

| Amidament | Llarg | Ample | Parcial |
|---|---|---|---|
| PS1 - gual | 6 | 4 | 24.00 |
| PS2 - gual | 6 | 4 | 24.00 |
| PS7 - gual | 6 | 4 | 24.00 |
| PS8 - gual | 6 | 4 | 24.00 |
| PS10 - gual | 6 | 4 | 24.00 |
| PS11 - gual | 6 | 4 | 24.00 |
| PS12 - gual | 6 | 4 | 24.00 |
| PS13 - gual | 6 | 4 | 24.00 |
| Subtotal |  |  | 192.00 |
| Total |  |  | 192 |

### 073 Ferms i paviments
Import: 3934.9

**E0602L** m3 Base granular localitzada de tot-u artificial (a<2m), amb mitjans mecànics
137.2 m3 × 28.68 = 3934.90

| Amidament | Uts. | Llarg | Ample | Alt | Parcial |
|---|---|---|---|---|---|
| PS1 - gual | 2 | 10 | 1.3 | 0.2 | 5.20 |
|  |  | 6 | 4 | 0.2 | 4.80 |
| PS2 - gual | 2 | 10 | 1.3 | 0.2 | 5.20 |
|  |  | 6 | 4 | 0.2 | 4.80 |
| PS7 - gual | 2 | 10 | 1.3 | 0.2 | 5.20 |
|  |  | 6 | 4 | 0.2 | 4.80 |
| PS8 - gual | 2 | 10 | 1.3 | 0.2 | 5.20 |
|  |  | 6 | 4 | 0.2 | 4.80 |
| PS10 - gual | 2 | 10 | 1.3 | 0.2 | 5.20 |
|  |  | 6 | 4 | 0.2 | 4.80 |
| PS11 - gual | 2 | 10 | 1.3 | 0.2 | 5.20 |
|  |  | 6 | 4 | 0.2 | 4.80 |
| PS12 - gual | 2 | 10 | 1.3 | 0.2 | 5.20 |
|  |  | 6 | 4 | 0.2 | 4.80 |
| PS13 - gual | 2 | 10 | 1.3 | 0.2 | 5.20 |
|  |  | 6 | 4 | 0.2 | 4.80 |
| OD1 | 2 | 10 | 1.3 | 0.2 | 5.20 |
| OD2 | 2 | 10 | 1.3 | 0.2 | 5.20 |
| OD3 | 2 | 10 | 1.3 | 0.2 | 5.20 |
| OD4 | 2 | 10 | 1.3 | 0.2 | 5.20 |
| OD6 | 2 | 10 | 1.3 | 0.2 | 5.20 |
| OD7 | 2 | 10 | 1.3 | 0.2 | 5.20 |
| OD8 | 2 | 10 | 1.3 | 0.2 | 5.20 |
| OD9 | 2 | 10 | 1.3 | 0.2 | 5.20 |
| OD10 | 2 | 10 | 1.3 | 0.2 | 5.20 |
| OD17 | 2 | 10 | 1.3 | 0.2 | 5.20 |
| OD19 | 2 | 10 | 1.3 | 0.2 | 5.20 |
| Subtotal |  |  |  |  | 137.20 |
| Total |  |  |  |  | 137.2 |

### 074 Senyalització, abalisament i sistemes de contenció
Import: 102425.07

**E0214** m Desmuntatge barrera de seguretat flexible i demolició ancoratges
2398 m × 9.03 = 21653.94

| Amidament | Llarg | Parcial |
|---|---|---|
| IPN1 | 56 | 56.00 |
| IPN2 | 118 | 118.00 |
| IPN3 | 52 | 52.00 |
| IPN4 | 152 | 152.00 |
| IPN5 | 83 | 83.00 |
| IPN6 | 74 | 74.00 |
| IPN7 | 181 | 181.00 |
| IPN8 | 20 | 20.00 |
| IPN9 | 60 | 60.00 |
| IPN10 | 284 | 284.00 |
| IPN11 | 133 | 133.00 |
| IPN12 | 24 | 24.00 |
| IPN13 | 280 | 280.00 |
| IPN14 | 112 | 112.00 |
| IPN15 | 525 | 525.00 |
| IPN16 | 20 | 20.00 |
| IPN17 | 48 | 48.00 |
| IPN18 | 68 | 68.00 |
| IPN19 | 108 | 108.00 |
| Subtotal |  | 2398.00 |
| Total |  | 2398 |

**E0736** m Barrera de seguretat metàl·lica simple sense separador, tipus AS-BLB.H (C4) o similar
84 m × 39.42 = 3311.28

| Amidament | Llarg | Parcial |
|---|---|---|
| B1 | 20 | 20.00 |
| PS3 | 4 | 4.00 |
| PS4 | 8 | 8.00 |
| PS6 | 8 | 8.00 |
| OD5 | 4 | 4.00 |
| OD11 | 4 | 4.00 |
| OD12 | 4 | 4.00 |
| OD13 | 4 | 4.00 |
| OD14 | 4 | 4.00 |
| OD15 | 4 | 4.00 |
| OD16 | 4 | 4.00 |
| OD18 | 4 | 4.00 |
| PS14/OD20 | 8 | 8.00 |
| OD21 | 4 | 4.00 |
| Subtotal |  | 84.00 |
| Total |  | 84 |

**E07031** m Muntatge de barrera aprofitada amb nous suports
1237 m × 17.23 = 21313.51

| Amidament | Llarg | Parcial |
|---|---|---|
| IPN1 | 56 | 56.00 |
| IPN2 | 118 | 118.00 |
| IPN3 | 52 | 52.00 |
| IPN4 | 152 | 152.00 |
| IPN5 | 83 | 83.00 |
| IPN6 | 74 | 74.00 |
| IPN7 | 181 | 181.00 |
| IPN8 | 20 | 20.00 |
| IPN9 | 60 | 60.00 |
| IPN10 | 284 | 284.00 |
| IPN11 | 133 | 133.00 |
| IPN12 | 24 | 24.00 |
| Subtotal |  | 1237.00 |
| Total |  | 1237 |

**E07032** m Muntatge de barrera aprofitada amb suports de 2 m de longitud
1161 m × 19.4 = 22523.40

| Amidament | Llarg | Parcial |
|---|---|---|
| IPN13 | 280 | 280.00 |
| IPN14 | 112 | 112.00 |
| IPN15 | 525 | 525.00 |
| IPN16 | 20 | 20.00 |
| IPN17 | 48 | 48.00 |
| IPN18 | 68 | 68.00 |
| IPN19 | 108 | 108.00 |
| Subtotal |  | 1161.00 |
| Total |  | 1161 |

**E07364** u Extrem de 8 m de barrera de seguretat metàl·lica
64 u × 480 = 30720.00

| Amidament | Uts. | Llarg | Parcial |
|---|---|---|---|
| Trams IPN | 2 | 19 | 38.00 |
| PS3 | 2 |  | 2.00 |
| PS4 | 2 |  | 2.00 |
| PS6 | 2 |  | 2.00 |
| OD5 | 2 |  | 2.00 |
| OD11 | 2 |  | 2.00 |
| OD12 | 2 |  | 2.00 |
| OD13 | 2 |  | 2.00 |
| OD14 | 2 |  | 2.00 |
| OD15 | 2 |  | 2.00 |
| OD16 | 2 |  | 2.00 |
| OD18 | 2 |  | 2.00 |
| PS14/OD20 | 2 |  | 2.00 |
| OD21 | 2 |  | 2.00 |
| Subtotal |  |  | 64.00 |
| Total |  |  | 64 |

**E07366** u Extrem de barrera en accessos i altres, col·locat en corba a 90º
8 u × 267.28 = 2138.24

| Amidament | Uts. | Parcial |
|---|---|---|
| PS3 | 2 | 2.00 |
| PS4 | 2 | 2.00 |
| PS6 | 2 | 2.00 |
| PS14/OD20 | 2 | 2.00 |
| Subtotal |  | 8.00 |
| Total |  | 8 |

**E0735** ut Increment per unitat de pal de perfil "en C" tipus CPN C-120 soldat en placa base fixada amb perns
10 ut × 76.47 = 764.70

## 08 TV-2042 De la C-51 a la T-204 per Masarbonès i Masllorenç
Import: 70381.89

### 081 Demolicions i moviment de terres
Import: 10438.39

**E0208** m3 Enderroc estructures formigó en massa, inclòs transport a abocador
5.6 m3 × 42.16 = 236.10

| Amidament | Uts. | Llarg | Ample | Parcial |
|---|---|---|---|---|
| OD1 | 4 | 1 | 0.2 | 0.80 |
| OD2 | 4 | 1 | 0.2 | 0.80 |
| OD3 | 4 | 1 | 0.2 | 0.80 |
| OD6 | 4 | 1 | 0.2 | 0.80 |
| OD9 | 4 | 1 | 0.2 | 0.80 |
| OD11 | 4 | 1 | 0.2 | 0.80 |
| OD12 | 4 | 1 | 0.2 | 0.80 |
| Subtotal |  |  |  | 5.60 |
| Total |  |  |  | 5.6 |

**E0334** m Tall serra disc paviment mescles bituminoses, formigó o panot, fins 25 cm
364 m × 2.37 = 862.68

| Amidament | Uts. | Llarg | Ample | Parcial |
|---|---|---|---|---|
| PS1 - gual |  | 6 |  | 6.00 |
| PS2 - gual |  | 6 |  | 6.00 |
| PS3 - gual |  | 6 |  | 6.00 |
| PS5 - gual |  | 6 |  | 6.00 |
| PS6 - gual |  | 6 |  | 6.00 |
| PS8 - gual |  | 6 |  | 6.00 |
| PS9 - gual |  | 6 |  | 6.00 |
| PS10 - gual |  | 6 |  | 6.00 |
| PS11 - gual |  | 6 |  | 6.00 |
| PS13 - gual |  | 6 |  | 6.00 |
| PS14 - gual |  | 6 |  | 6.00 |
| PS15 - gual |  | 6 |  | 6.00 |
| PS16 - gual |  | 6 |  | 6.00 |
| PS17 - gual |  | 6 |  | 6.00 |
| PS1-17 guals | 14 | 2 | 10 | 280.00 |
| Subtotal |  |  |  | 364.00 |
| Total |  |  |  | 364 |

**E0213** m2 Demolició paviment de mescla bituminosa, mitjans mecànics, fondària 25 cm
54.6 m2 × 4.46 = 243.52

| Amidament | Uts. | Llarg | Ample | Alt | Parcial |
|---|---|---|---|---|---|
| PS1 - gual |  | 6 |  | 0.15 | 0.90 |
| PS2 - gual |  | 6 |  | 0.15 | 0.90 |
| PS3 - gual |  | 6 |  | 0.15 | 0.90 |
| PS5 - gual |  | 6 |  | 0.15 | 0.90 |
| PS6 - gual |  | 6 |  | 0.15 | 0.90 |
| PS8 - gual |  | 6 |  | 0.15 | 0.90 |
| PS9 - gual |  | 6 |  | 0.15 | 0.90 |
| PS10 - gual |  | 6 |  | 0.15 | 0.90 |
| PS11 - gual |  | 6 |  | 0.15 | 0.90 |
| PS13 - gual |  | 6 |  | 0.15 | 0.90 |
| PS14 - gual |  | 6 |  | 0.15 | 0.90 |
| PS15 - gual |  | 6 |  | 0.15 | 0.90 |
| PS16 - gual |  | 6 |  | 0.15 | 0.90 |
| PS17 - gual |  | 6 |  | 0.15 | 0.90 |
| PS1-17 guals | 14 | 2 | 10 | 0.15 | 42.00 |
| Subtotal |  |  |  |  | 54.60 |
| Total |  |  |  |  | 54.6 |

**E02110** m2 Demolició de paviment de formigó, transport abocador
50 m2 × 6 = 300.00

| Amidament | Llarg | Parcial |
|---|---|---|
| Previsió | 50 | 50.00 |
| Total |  | 50 |

**E0222** m3 Demolició pas salvacunetes
168 m3 × 24.08 = 4045.44

| Amidament | Llarg | Ample | Alt | Parcial |
|---|---|---|---|---|
| PS1 - gual | 6 | 2 | 1 | 12.00 |
| PS2 - gual | 6 | 2 | 1 | 12.00 |
| PS3 - gual | 6 | 2 | 1 | 12.00 |
| PS5 - gual | 6 | 2 | 1 | 12.00 |
| PS6 - gual | 6 | 2 | 1 | 12.00 |
| PS8 - gual | 6 | 2 | 1 | 12.00 |
| PS9 - gual | 6 | 2 | 1 | 12.00 |
| PS10 - gual | 6 | 2 | 1 | 12.00 |
| PS11 - gual | 6 | 2 | 1 | 12.00 |
| PS13 - gual | 6 | 2 | 1 | 12.00 |
| PS14 - gual | 6 | 2 | 1 | 12.00 |
| PS15 - gual | 6 | 2 | 1 | 12.00 |
| PS16 - gual | 6 | 2 | 1 | 12.00 |
| PS17 - gual | 6 | 2 | 1 | 12.00 |
| Subtotal |  |  |  | 168.00 |
| Total |  |  |  | 168 |

**E02111** m2 Demolició de cuneta de formigó, transport abocador
140 m2 × 5.81 = 813.40

| Amidament | Uts. | Llarg | Ample | Parcial |
|---|---|---|---|---|
| PS1 - gual | 2 | 5 | 1 | 10.00 |
| PS2 - gual | 2 | 5 | 1 | 10.00 |
| PS3 - gual | 2 | 5 | 1 | 10.00 |
| PS5 - gual | 2 | 5 | 1 | 10.00 |
| PS6 - gual | 2 | 5 | 1 | 10.00 |
| PS8 - gual | 2 | 5 | 1 | 10.00 |
| PS9 - gual | 2 | 5 | 1 | 10.00 |
| PS10 - gual | 2 | 5 | 1 | 10.00 |
| PS11 - gual | 2 | 5 | 1 | 10.00 |
| PS13 - gual | 2 | 5 | 1 | 10.00 |
| PS14 - gual | 2 | 5 | 1 | 10.00 |
| PS15 - gual | 2 | 5 | 1 | 10.00 |
| PS16 - gual | 2 | 5 | 1 | 10.00 |
| PS17 - gual | 2 | 5 | 1 | 10.00 |
| Subtotal |  |  |  | 140.00 |
| Total |  |  |  | 140 |

**E0305** m3 Excavació rases i pous, mitjans mecànics, cànon abocador (10% roca)
264.6 m3 × 14.88 = 3937.25

| Amidament | Uts. | Llarg | Ample | Alt | Parcial |
|---|---|---|---|---|---|
| OD1 | 2 | 10 | 1.3 | 0.3 | 7.80 |
| OD2 | 2 | 10 | 1.3 | 0.3 | 7.80 |
| OD3 | 2 | 10 | 1.3 | 0.3 | 7.80 |
| OD6 | 2 | 10 | 1.3 | 0.3 | 7.80 |
| OD9 | 2 | 10 | 1.3 | 0.3 | 7.80 |
| OD11 | 2 | 10 | 1.3 | 0.3 | 7.80 |
| OD12 | 2 | 10 | 1.3 | 0.3 | 7.80 |
| PS1 - gual | 2 | 10 | 1.3 | 0.3 | 7.80 |
|  |  | 6 | 4 | 0.3 | 7.20 |
| PS2 - gual | 2 | 10 | 1.3 | 0.3 | 7.80 |
|  |  | 6 | 4 | 0.3 | 7.20 |
| PS3 - gual | 2 | 10 | 1.3 | 0.3 | 7.80 |
|  |  | 6 | 4 | 0.3 | 7.20 |
| PS5 - gual | 2 | 10 | 1.3 | 0.3 | 7.80 |
|  |  | 6 | 4 | 0.3 | 7.20 |
| PS6 - gual | 2 | 10 | 1.3 | 0.3 | 7.80 |
|  |  | 6 | 4 | 0.3 | 7.20 |
| PS8 - gual | 2 | 10 | 1.3 | 0.3 | 7.80 |
|  |  | 6 | 4 | 0.3 | 7.20 |
| PS9 - gual | 2 | 10 | 1.3 | 0.3 | 7.80 |
|  |  | 6 | 4 | 0.3 | 7.20 |
| PS10 - gual | 2 | 10 | 1.3 | 0.3 | 7.80 |
|  |  | 6 | 4 | 0.3 | 7.20 |
| PS11 - gual | 2 | 10 | 1.3 | 0.3 | 7.80 |
|  |  | 6 | 4 | 0.3 | 7.20 |
| PS13 - gual | 2 | 10 | 1.3 | 0.3 | 7.80 |
|  |  | 6 | 4 | 0.3 | 7.20 |
| PS14 - gual | 2 | 10 | 1.3 | 0.3 | 7.80 |
|  |  | 6 | 4 | 0.3 | 7.20 |
| PS15 - gual | 2 | 10 | 1.3 | 0.3 | 7.80 |
|  |  | 6 | 4 | 0.3 | 7.20 |
| PS16 - gual | 2 | 10 | 1.3 | 0.3 | 7.80 |
|  |  | 6 | 4 | 0.3 | 7.20 |
| PS17 - gual | 2 | 10 | 1.3 | 0.3 | 7.80 |
|  |  | 6 | 4 | 0.3 | 7.20 |
| Subtotal |  |  |  |  | 264.60 |
| Total |  |  |  |  | 264.6 |

| Codi | Ut | Descripció | Quantitat | Preu | Import |
|---|---|---|---|---|---|
| E0400 | m3 | Enderroc controlat de muralló, inclòs transport a abocador | 0 | 137.99 | 0.00 |

### 082 Drenatges
Import: 32682.89

**E08703** u Arqueta drenatge per recollida de cunetes, Hmax=2,00 m, 2 reixes D-400
7 u × 1382.4 = 9676.80

| Amidament | Uts. | Parcial |
|---|---|---|
| OD1 | 1 | 1.00 |
| OD2 | 1 | 1.00 |
| OD3 | 1 | 1.00 |
| OD6 | 1 | 1.00 |
| OD9 | 1 | 1.00 |
| OD11 | 1 | 1.00 |
| OD12 | 1 | 1.00 |
| Subtotal |  | 7.00 |
| Total |  | 7 |

| Codi | Ut | Descripció | Quantitat | Preu | Import |
|---|---|---|---|---|---|
| E08701 | u | Arqueta drenatge per recollida de cunetes, Hmax=2,00m , 3 reixes D-400 | 0 | 1897.19 | 0.00 |

**E0884** m Formació i reperfilat de cunetes en qualsevol tipus de terreny
504 m × 2.97 = 1496.88

| Amidament | Uts. | Llarg | Parcial |
|---|---|---|---|
| OD1 | 2 | 10 | 20.00 |
| OD2 | 2 | 10 | 20.00 |
| OD3 | 2 | 10 | 20.00 |
| OD6 | 2 | 10 | 20.00 |
| OD9 | 2 | 10 | 20.00 |
| OD11 | 2 | 10 | 20.00 |
| OD12 | 2 | 10 | 20.00 |
| PS1 - gual | 2 | 10 | 20.00 |
|  |  | 6 | 6.00 |
| PS2 - gual | 2 | 10 | 20.00 |
|  |  | 6 | 6.00 |
| PS3 - gual | 2 | 10 | 20.00 |
|  |  | 6 | 6.00 |
| PS5 - gual | 2 | 10 | 20.00 |
|  |  | 6 | 6.00 |
| PS6 - gual | 2 | 10 | 20.00 |
|  |  | 6 | 6.00 |
| PS8 - gual | 2 | 10 | 20.00 |
|  |  | 6 | 6.00 |
| PS9 - gual | 2 | 10 | 20.00 |
|  |  | 6 | 6.00 |
| PS10 - gual | 2 | 10 | 20.00 |
|  |  | 6 | 6.00 |
| PS11 - gual | 2 | 10 | 20.00 |
|  |  | 6 | 6.00 |
| PS13 - gual | 2 | 10 | 20.00 |
|  |  | 6 | 6.00 |
| PS14 - gual | 2 | 10 | 20.00 |
|  |  | 6 | 6.00 |
| PS15 - gual | 2 | 10 | 20.00 |
|  |  | 6 | 6.00 |
| PS16 - gual | 2 | 10 | 20.00 |
|  |  | 6 | 6.00 |
| PS17 - gual | 2 | 10 | 20.00 |
|  |  | 6 | 6.00 |
| Subtotal |  |  | 504.00 |
| Total |  |  | 504 |

**E0880** m3 Formigó en revestiment de cunetes (actuacions <2000 m)
138.6 m3 × 142.68 = 19775.45

| Amidament | Uts. | Llarg | Ample | Alt | Parcial |
|---|---|---|---|---|---|
| OD1 | 2 | 10 | 0.17 |  | 3.40 |
| OD2 | 2 | 10 | 0.17 |  | 3.40 |
| OD3 | 2 | 10 | 0.17 |  | 3.40 |
| OD6 | 2 | 10 | 0.17 |  | 3.40 |
| OD9 | 2 | 10 | 0.17 |  | 3.40 |
| OD11 | 2 | 10 | 0.17 |  | 3.40 |
| OD12 | 2 | 10 | 0.17 |  | 3.40 |
| PS1 - gual | 2 | 10 | 0.17 |  | 3.40 |
|  |  | 6 | 4 | 0.2 | 4.80 |
| PS2 - gual | 2 | 10 | 0.17 |  | 3.40 |
|  |  | 6 | 4 | 0.2 | 4.80 |
| PS3 - gual | 2 | 10 | 0.17 |  | 3.40 |
|  |  | 6 | 4 | 0.2 | 4.80 |
| PS5 - gual | 2 | 10 | 0.17 |  | 3.40 |
|  |  | 6 | 4 | 0.2 | 4.80 |
| PS6 - gual | 2 | 10 | 0.17 |  | 3.40 |
|  |  | 6 | 4 | 0.2 | 4.80 |
| PS8 - gual | 2 | 10 | 0.17 |  | 3.40 |
|  |  | 6 | 4 | 0.2 | 4.80 |
| PS9 - gual | 2 | 10 | 0.17 |  | 3.40 |
|  |  | 6 | 4 | 0.2 | 4.80 |
| PS10 - gual | 2 | 10 | 0.17 |  | 3.40 |
|  |  | 6 | 4 | 0.2 | 4.80 |
| PS11 - gual | 2 | 10 | 0.17 |  | 3.40 |
|  |  | 6 | 4 | 0.2 | 4.80 |
| PS13 - gual | 2 | 10 | 0.17 |  | 3.40 |
|  |  | 6 | 4 | 0.2 | 4.80 |
| PS14 - gual | 2 | 10 | 0.17 |  | 3.40 |
|  |  | 6 | 4 | 0.2 | 4.80 |
| PS15 - gual | 2 | 10 | 0.17 |  | 3.40 |
|  |  | 6 | 4 | 0.2 | 4.80 |
| PS16 - gual | 2 | 10 | 0.17 |  | 3.40 |
|  |  | 6 | 4 | 0.2 | 4.80 |
| PS17 - gual | 2 | 10 | 0.17 |  | 3.40 |
|  |  | 6 | 4 | 0.2 | 4.80 |
| Subtotal |  |  |  |  | 138.60 |
| Total |  |  |  |  | 138.6 |

**E05172** m2 Malla electrosoldada en acer corrugat B500T 15x15 cm Ø 8 mm
336 m2 × 5.16 = 1733.76

| Amidament | Llarg | Ample | Parcial |
|---|---|---|---|
| PS1 - gual | 6 | 4 | 24.00 |
| PS2 - gual | 6 | 4 | 24.00 |
| PS3 - gual | 6 | 4 | 24.00 |
| PS5 - gual | 6 | 4 | 24.00 |
| PS6 - gual | 6 | 4 | 24.00 |
| PS8 - gual | 6 | 4 | 24.00 |
| PS9 - gual | 6 | 4 | 24.00 |
| PS10 - gual | 6 | 4 | 24.00 |
| PS11 - gual | 6 | 4 | 24.00 |
| PS13 - gual | 6 | 4 | 24.00 |
| PS14 - gual | 6 | 4 | 24.00 |
| PS15 - gual | 6 | 4 | 24.00 |
| PS16 - gual | 6 | 4 | 24.00 |
| PS17 - gual | 6 | 4 | 24.00 |
| Subtotal |  |  | 336.00 |
| Total |  |  | 336 |

### 083 Ferms i paviments
Import: 5059.15

**E0602L** m3 Base granular localitzada de tot-u artificial (a<2m), amb mitjans mecànics
176.4 m3 × 28.68 = 5059.15

| Amidament | Uts. | Llarg | Ample | Alt | Parcial |
|---|---|---|---|---|---|
| OD1 | 2 | 10 | 1.3 | 0.2 | 5.20 |
| OD2 | 2 | 10 | 1.3 | 0.2 | 5.20 |
| OD3 | 2 | 10 | 1.3 | 0.2 | 5.20 |
| OD6 | 2 | 10 | 1.3 | 0.2 | 5.20 |
| OD9 | 2 | 10 | 1.3 | 0.2 | 5.20 |
| OD11 | 2 | 10 | 1.3 | 0.2 | 5.20 |
| OD12 | 2 | 10 | 1.3 | 0.2 | 5.20 |
| PS1 - gual | 2 | 10 | 1.3 | 0.2 | 5.20 |
|  |  | 6 | 4 | 0.2 | 4.80 |
| PS2 - gual | 2 | 10 | 1.3 | 0.2 | 5.20 |
|  |  | 6 | 4 | 0.2 | 4.80 |
| PS3 - gual | 2 | 10 | 1.3 | 0.2 | 5.20 |
|  |  | 6 | 4 | 0.2 | 4.80 |
| PS5 - gual | 2 | 10 | 1.3 | 0.2 | 5.20 |
|  |  | 6 | 4 | 0.2 | 4.80 |
| PS6 - gual | 2 | 10 | 1.3 | 0.2 | 5.20 |
|  |  | 6 | 4 | 0.2 | 4.80 |
| PS8 - gual | 2 | 10 | 1.3 | 0.2 | 5.20 |
|  |  | 6 | 4 | 0.2 | 4.80 |
| PS9 - gual | 2 | 10 | 1.3 | 0.2 | 5.20 |
|  |  | 6 | 4 | 0.2 | 4.80 |
| PS10 - gual | 2 | 10 | 1.3 | 0.2 | 5.20 |
|  |  | 6 | 4 | 0.2 | 4.80 |
| PS11 - gual | 2 | 10 | 1.3 | 0.2 | 5.20 |
|  |  | 6 | 4 | 0.2 | 4.80 |
| PS13 - gual | 2 | 10 | 1.3 | 0.2 | 5.20 |
|  |  | 6 | 4 | 0.2 | 4.80 |
| PS14 - gual | 2 | 10 | 1.3 | 0.2 | 5.20 |
|  |  | 6 | 4 | 0.2 | 4.80 |
| PS15 - gual | 2 | 10 | 1.3 | 0.2 | 5.20 |
|  |  | 6 | 4 | 0.2 | 4.80 |
| PS16 - gual | 2 | 10 | 1.3 | 0.2 | 5.20 |
|  |  | 6 | 4 | 0.2 | 4.80 |
| PS17 - gual | 2 | 10 | 1.3 | 0.2 | 5.20 |
|  |  | 6 | 4 | 0.2 | 4.80 |
| Subtotal |  |  |  |  | 176.40 |
| Total |  |  |  |  | 176.4 |

### 084 Senyalització, abalisament i sistemes de contenció
Import: 22201.46

**E0214** m Desmuntatge barrera de seguretat flexible i demolició ancoratges
332 m × 9.03 = 2997.96

| Amidament | Uts. | Llarg | Parcial |
|---|---|---|---|
| IPN1 |  | 104 | 104.00 |
| IPN2 |  | 12 | 12.00 |
| IPN3 |  | 60 | 60.00 |
| OD1 |  | 12 | 12.00 |
| OD2 |  | 12 | 12.00 |
| OD3 |  | 12 | 12.00 |
| OD6 |  | 12 | 12.00 |
| OD9 |  | 12 | 12.00 |
| OD11 |  | 12 | 12.00 |
| OD12 |  | 12 | 12.00 |
| OD13 | 2 | 12 | 24.00 |
| OD14 | 2 | 12 | 24.00 |
| OD15 | 2 | 12 | 24.00 |
| Subtotal |  |  | 332.00 |
| Total |  |  | 332 |

**E0736** m Barrera de seguretat metàl·lica simple sense separador, tipus AS-BLB.H (C4) o similar
128 m × 39.42 = 5045.76

| Amidament | Uts. | Llarg | Parcial |
|---|---|---|---|
| B1 |  | 16 | 16.00 |
| B2 |  | 40 | 40.00 |
| B3 |  | 44 | 44.00 |
| OD5 | 2 | 4 | 8.00 |
| OD7 | 2 | 4 | 8.00 |
| OD8 | 2 | 4 | 8.00 |
| OD10 |  | 4 | 4.00 |
| Subtotal |  |  | 128.00 |
| Total |  |  | 128 |

**E07031** m Muntatge de barrera aprofitada amb nous suports
248 m × 17.23 = 4273.04

| Amidament | Uts. | Llarg | Parcial |
|---|---|---|---|
| IPN1 |  | 104 | 104.00 |
| IPN2 |  | 12 | 12.00 |
| IPN3 |  | 60 | 60.00 |
| OD13 | 2 | 12 | 24.00 |
| OD14 | 2 | 12 | 24.00 |
| OD15 | 2 | 12 | 24.00 |
| Subtotal |  |  | 248.00 |
| Total |  |  | 248 |

**E07364** u Extrem de 8 m de barrera de seguretat metàl·lica
19 u × 480 = 9120.00

| Amidament | Uts. | Llarg | Parcial |
|---|---|---|---|
| B1 a B3 | 3 | 2 | 6.00 |
| IPN1 A IPN3 | 3 | 2 | 6.00 |
| OD5 | 2 |  | 2.00 |
| OD7 | 2 |  | 2.00 |
| OD8 | 2 |  | 2.00 |
| OD10 | 1 |  | 1.00 |
| Subtotal |  |  | 19.00 |
| Total |  |  | 19 |

| Codi | Ut | Descripció | Quantitat | Preu | Import |
|---|---|---|---|---|---|
| E07366 | u | Extrem de barrera en accessos i altres, col·locat en corba a 90º | 0 | 267.28 | 0.00 |

**E0735** ut Increment per unitat de pal de perfil "en C" tipus CPN C-120 soldat en placa base fixada amb perns
10 ut × 76.47 = 764.70

| Codi | Ut | Descripció | Quantitat | Preu | Import |
|---|---|---|---|---|---|
| E070341 | m | Barrera de seguretat metàl·lica simple sense separador, tipus BMS2Q-N2 o similar, postes cada 4m | 0 | 73.55 | 0.00 |

### 085 Fonaments i murs

| Codi | Ut | Descripció | Quantitat | Preu |
|---|---|---|---|---|
| E0505 | m3 | Formigó HA-25 fonaments i soleres | 0 | 99.04 |
| E0516 | m2 | Encofrat de fusta per a formigó vist | 0 | 38.62 |
| E0517 | kg | Acer especial B-500S de límit elàstic 500 N/mm2 en barres corrugades | 0 | 1.48 |
| E0101 | u | Ancoratge d'acer corrugat de D=16 mm | 0 | 22.12 |
| E5403 | m2 | Pintat de parament horitzontal o vertical de formigó amb color òxid ocre | 0 | 11.43 |

## 09 TV-2122 Del Papiolet a Banyeres del Penedès per Sant Jaume dels Domenys
Import: 85441.69

### 091 Demolicions i moviment de terres
Import: 7441.6

**E0208** m3 Enderroc estructures formigó en massa, inclòs transport a abocador
1.6 m3 × 42.16 = 67.46

| Amidament | Uts. | Llarg | Ample | Parcial |
|---|---|---|---|---|
| OD1 | 4 | 1 | 0.2 | 0.80 |
| OD2 | 4 | 1 | 0.2 | 0.80 |
| Subtotal |  |  |  | 1.60 |
| Total |  |  |  | 1.6 |

**E0334** m Tall serra disc paviment mescles bituminoses, formigó o panot, fins 25 cm
286 m × 2.37 = 677.82

| Amidament | Uts. | Llarg | Parcial |
|---|---|---|---|
| PS4 - gual | 2 | 10 | 20.00 |
| PS6 - gual | 2 | 10 | 20.00 |
| PS7 - gual | 2 | 10 | 20.00 |
| PS14 - gual | 2 | 10 | 20.00 |
| PS16 - gual | 2 | 10 | 20.00 |
| PS17 - gual | 2 | 10 | 20.00 |
| PS18 - gual | 2 | 10 | 20.00 |
| PS20 - gual | 2 | 10 | 20.00 |
| PS22 - gual | 2 | 10 | 20.00 |
| PS23 - gual | 2 | 10 | 20.00 |
| PS24 - gual | 2 | 10 | 20.00 |
| PS | 11 | 6 | 66.00 |
| Subtotal |  |  | 286.00 |
| Total |  |  | 286 |

**E0213** m2 Demolició paviment de mescla bituminosa, mitjans mecànics, fondària 25 cm
42.9 m2 × 4.46 = 191.33

| Amidament | Uts. | Llarg | Ample | Parcial |
|---|---|---|---|---|
| PS4 - gual | 2 | 10 | 0.15 | 3.00 |
| PS6 - gual | 2 | 10 | 0.15 | 3.00 |
| PS7 - gual | 2 | 10 | 0.15 | 3.00 |
| PS14 - gual | 2 | 10 | 0.15 | 3.00 |
| PS16 - gual | 2 | 10 | 0.15 | 3.00 |
| PS17 - gual | 2 | 10 | 0.15 | 3.00 |
| PS18 - gual | 2 | 10 | 0.15 | 3.00 |
| PS20 - gual | 2 | 10 | 0.15 | 3.00 |
| PS22 - gual | 2 | 10 | 0.15 | 3.00 |
| PS23 - gual | 2 | 10 | 0.15 | 3.00 |
| PS24 - gual | 2 | 10 | 0.15 | 3.00 |
| PS | 11 | 6 | 0.15 | 9.90 |
| Subtotal |  |  |  | 42.90 |
| Total |  |  |  | 42.9 |

| Codi | Ut | Descripció | Quantitat | Preu | Import |
|---|---|---|---|---|---|
| E02110 | m2 | Demolició de paviment de formigó, transport abocador | 0 | 6 | 0.00 |

**E0222** m3 Demolició pas salvacunetes
132 m3 × 24.08 = 3178.56

| Amidament | Llarg | Ample | Alt | Parcial |
|---|---|---|---|---|
| PS4 - gual | 6 | 2 | 1 | 12.00 |
| PS6 - gual | 6 | 2 | 1 | 12.00 |
| PS7 - gual | 6 | 2 | 1 | 12.00 |
| PS14 - gual | 6 | 2 | 1 | 12.00 |
| PS16 - gual | 6 | 2 | 1 | 12.00 |
| PS17 - gual | 6 | 2 | 1 | 12.00 |
| PS18 - gual | 6 | 2 | 1 | 12.00 |
| PS20 - gual | 6 | 2 | 1 | 12.00 |
| PS22 - gual | 6 | 2 | 1 | 12.00 |
| PS23 - gual | 6 | 2 | 1 | 12.00 |
| PS24 - gual | 6 | 2 | 1 | 12.00 |
| Subtotal |  |  |  | 132.00 |
| Total |  |  |  | 132 |

**E02111** m2 Demolició de cuneta de formigó, transport abocador
110 m2 × 5.81 = 639.10

| Amidament | Uts. | Llarg | Ample | Parcial |
|---|---|---|---|---|
| PS4 - gual | 2 | 5 | 1 | 10.00 |
| PS6 - gual | 2 | 5 | 1 | 10.00 |
| PS7 - gual | 2 | 5 | 1 | 10.00 |
| PS14 - gual | 2 | 5 | 1 | 10.00 |
| PS16 - gual | 2 | 5 | 1 | 10.00 |
| PS17 - gual | 2 | 5 | 1 | 10.00 |
| PS18 - gual | 2 | 5 | 1 | 10.00 |
| PS20 - gual | 2 | 5 | 1 | 10.00 |
| PS22 - gual | 2 | 5 | 1 | 10.00 |
| PS23 - gual | 2 | 5 | 1 | 10.00 |
| PS24 - gual | 2 | 5 | 1 | 10.00 |
| Subtotal |  |  |  | 110.00 |
| Total |  |  |  | 110 |

**E0305** m3 Excavació rases i pous, mitjans mecànics, cànon abocador (10% roca)
180.6 m3 × 14.88 = 2687.33

| Amidament | Uts. | Llarg | Ample | Alt | Parcial |
|---|---|---|---|---|---|
| PS4 - gual | 2 | 10 | 1.3 | 0.3 | 7.80 |
|  |  | 6 | 4 | 0.3 | 7.20 |
| PS6 - gual | 2 | 10 | 1.3 | 0.3 | 7.80 |
|  |  | 6 | 4 | 0.3 | 7.20 |
| PS7 - gual | 2 | 10 | 1.3 | 0.3 | 7.80 |
|  |  | 6 | 4 | 0.3 | 7.20 |
| PS14 - gual | 2 | 10 | 1.3 | 0.3 | 7.80 |
|  |  | 6 | 4 | 0.3 | 7.20 |
| PS16 - gual | 2 | 10 | 1.3 | 0.3 | 7.80 |
|  |  | 6 | 4 | 0.3 | 7.20 |
| PS17 - gual | 2 | 10 | 1.3 | 0.3 | 7.80 |
|  |  | 6 | 4 | 0.3 | 7.20 |
| PS18 - gual | 2 | 10 | 1.3 | 0.3 | 7.80 |
|  |  | 6 | 4 | 0.3 | 7.20 |
| PS20 - gual | 2 | 10 | 1.3 | 0.3 | 7.80 |
|  |  | 6 | 4 | 0.3 | 7.20 |
| PS22 - gual | 2 | 10 | 1.3 | 0.3 | 7.80 |
|  |  | 6 | 4 | 0.3 | 7.20 |
| PS23 - gual | 2 | 10 | 1.3 | 0.3 | 7.80 |
|  |  | 6 | 4 | 0.3 | 7.20 |
| PS24 - gual | 2 | 10 | 1.3 | 0.3 | 7.80 |
|  |  | 6 | 4 | 0.3 | 7.20 |
| OD1 | 2 | 10 | 1.3 | 0.3 | 7.80 |
| OD2 | 2 | 10 | 1.3 | 0.3 | 7.80 |
| Subtotal |  |  |  |  | 180.60 |
| Total |  |  |  |  | 180.6 |

### 092 Drenatges
Import: 18935.22

**E08703** u Arqueta drenatge per recollida de cunetes, Hmax=2,00 m, 2 reixes D-400
2 u × 1382.4 = 2764.80

| Amidament | Uts. | Parcial |
|---|---|---|
| OD1 | 1 | 1.00 |
| OD2 | 1 | 1.00 |
| Subtotal |  | 2.00 |
| Total |  | 2 |

| Codi | Ut | Descripció | Quantitat | Preu | Import |
|---|---|---|---|---|---|
| E08701 | u | Arqueta drenatge per recollida de cunetes, Hmax=2,00m , 3 reixes D-400 | 0 | 1897.19 | 0.00 |

**E0884** m Formació i reperfilat de cunetes en qualsevol tipus de terreny
326 m × 2.97 = 968.22

| Amidament | Uts. | Llarg | Parcial |
|---|---|---|---|
| PS4 - gual | 2 | 10 | 20.00 |
|  |  | 6 | 6.00 |
| PS6 - gual | 2 | 10 | 20.00 |
|  |  | 6 | 6.00 |
| PS7 - gual | 2 | 10 | 20.00 |
|  |  | 6 | 6.00 |
| PS14 - gual | 2 | 10 | 20.00 |
|  |  | 6 | 6.00 |
| PS16 - gual | 2 | 10 | 20.00 |
|  |  | 6 | 6.00 |
| PS17 - gual | 2 | 10 | 20.00 |
|  |  | 6 | 6.00 |
| PS18 - gual | 2 | 10 | 20.00 |
|  |  | 6 | 6.00 |
| PS20 - gual | 2 | 10 | 20.00 |
|  |  | 6 | 6.00 |
| PS22 - gual | 2 | 10 | 20.00 |
|  |  | 6 | 6.00 |
| PS23 - gual | 2 | 10 | 20.00 |
|  |  | 6 | 6.00 |
| PS24 - gual | 2 | 10 | 20.00 |
|  |  | 6 | 6.00 |
| OD1 | 2 | 10 | 20.00 |
| OD2 | 2 | 10 | 20.00 |
| Subtotal |  |  | 326.00 |
| Total |  |  | 326 |

**E0880** m3 Formigó en revestiment de cunetes (actuacions <2000 m)
97 m3 × 142.68 = 13839.96

| Amidament | Uts. | Llarg | Ample | Alt | Parcial |
|---|---|---|---|---|---|
| PS4 - gual | 2 | 10 | 0.17 |  | 3.40 |
|  |  | 6 | 4 | 0.2 | 4.80 |
| PS6 - gual | 2 | 10 | 0.17 |  | 3.40 |
|  |  | 6 | 4 | 0.2 | 4.80 |
| PS7 - gual | 2 | 10 | 0.17 |  | 3.40 |
|  |  | 6 | 4 | 0.2 | 4.80 |
| PS14 - gual | 2 | 10 | 0.17 |  | 3.40 |
|  |  | 6 | 4 | 0.2 | 4.80 |
| PS16 - gual | 2 | 10 | 0.17 |  | 3.40 |
|  |  | 6 | 4 | 0.2 | 4.80 |
| PS17 - gual | 2 | 10 | 0.17 |  | 3.40 |
|  |  | 6 | 4 | 0.2 | 4.80 |
| PS18 - gual | 2 | 10 | 0.17 |  | 3.40 |
|  |  | 6 | 4 | 0.2 | 4.80 |
| PS20 - gual | 2 | 10 | 0.17 |  | 3.40 |
|  |  | 6 | 4 | 0.2 | 4.80 |
| PS22 - gual | 2 | 10 | 0.17 |  | 3.40 |
|  |  | 6 | 4 | 0.2 | 4.80 |
| PS23 - gual | 2 | 10 | 0.17 |  | 3.40 |
|  |  | 6 | 4 | 0.2 | 4.80 |
| PS24 - gual | 2 | 10 | 0.17 |  | 3.40 |
|  |  | 6 | 4 | 0.2 | 4.80 |
| OD1 | 2 | 10 | 0.17 |  | 3.40 |
| OD2 | 2 | 10 | 0.17 |  | 3.40 |
| Subtotal |  |  |  |  | 97.00 |
| Total |  |  |  |  | 97 |

**E05172** m2 Malla electrosoldada en acer corrugat B500T 15x15 cm Ø 8 mm
264 m2 × 5.16 = 1362.24

| Amidament | Llarg | Ample | Parcial |
|---|---|---|---|
| PS4 - gual | 6 | 4 | 24.00 |
| PS6 - gual | 6 | 4 | 24.00 |
| PS7 - gual | 6 | 4 | 24.00 |
| PS14 - gual | 6 | 4 | 24.00 |
| PS16 - gual | 6 | 4 | 24.00 |
| PS17 - gual | 6 | 4 | 24.00 |
| PS18 - gual | 6 | 4 | 24.00 |
| PS20 - gual | 6 | 4 | 24.00 |
| PS22 - gual | 6 | 4 | 24.00 |
| PS23 - gual | 6 | 4 | 24.00 |
| PS24 - gual | 6 | 4 | 24.00 |
| Subtotal |  |  | 264.00 |
| Total |  |  | 264 |

### 093 Ferms i paviments
Import: 5179.61

**E0602L** m3 Base granular localitzada de tot-u artificial (a<2m), amb mitjans mecànics
180.6 m3 × 28.68 = 5179.61

| Amidament | Uts. | Llarg | Ample | Alt | Parcial |
|---|---|---|---|---|---|
| PS4 - gual | 2 | 10 | 1.3 | 0.3 | 7.80 |
|  |  | 6 | 4 | 0.3 | 7.20 |
| PS6 - gual | 2 | 10 | 1.3 | 0.3 | 7.80 |
|  |  | 6 | 4 | 0.3 | 7.20 |
| PS7 - gual | 2 | 10 | 1.3 | 0.3 | 7.80 |
|  |  | 6 | 4 | 0.3 | 7.20 |
| PS14 - gual | 2 | 10 | 1.3 | 0.3 | 7.80 |
|  |  | 6 | 4 | 0.3 | 7.20 |
| PS16 - gual | 2 | 10 | 1.3 | 0.3 | 7.80 |
|  |  | 6 | 4 | 0.3 | 7.20 |
| PS17 - gual | 2 | 10 | 1.3 | 0.3 | 7.80 |
|  |  | 6 | 4 | 0.3 | 7.20 |
| PS18 - gual | 2 | 10 | 1.3 | 0.3 | 7.80 |
|  |  | 6 | 4 | 0.3 | 7.20 |
| PS20 - gual | 2 | 10 | 1.3 | 0.3 | 7.80 |
|  |  | 6 | 4 | 0.3 | 7.20 |
| PS22 - gual | 2 | 10 | 1.3 | 0.3 | 7.80 |
|  |  | 6 | 4 | 0.3 | 7.20 |
| PS23 - gual | 2 | 10 | 1.3 | 0.3 | 7.80 |
|  |  | 6 | 4 | 0.3 | 7.20 |
| PS24 - gual | 2 | 10 | 1.3 | 0.3 | 7.80 |
|  |  | 6 | 4 | 0.3 | 7.20 |
| OD1 | 2 | 10 | 1.3 | 0.3 | 7.80 |
| OD2 | 2 | 10 | 1.3 | 0.3 | 7.80 |
| Subtotal |  |  |  |  | 180.60 |
| Total |  |  |  |  | 180.6 |

### 094 Senyalització, abalisament i sistemes de contenció
Import: 53885.26

**E0214** m Desmuntatge barrera de seguretat flexible i demolició ancoratges
638 m × 9.03 = 5761.14

| Amidament | Llarg | Parcial |
|---|---|---|
| IPN1 | 130 | 130.00 |
| IPN2 | 104 | 104.00 |
| IPN3 | 78 | 78.00 |
| IPN4 | 48 | 48.00 |
| IPN5 | 45 | 45.00 |
| IPN6 | 64 | 64.00 |
| IPN7 | 12 | 12.00 |
| IPN8 | 72 | 72.00 |
| IPN9 | 61 | 61.00 |
| OD1 | 12 | 12.00 |
| OD2 | 12 | 12.00 |
| Subtotal |  | 638.00 |
| Total |  | 638 |

**E0736** m Barrera de seguretat metàl·lica simple sense separador, tipus AS-BLB.H (C4) o similar
128 m × 39.42 = 5045.76

| Amidament | Uts. | Llarg | Parcial |
|---|---|---|---|
| PS1 | 2 | 4 | 8.00 |
| PS2 | 2 | 4 | 8.00 |
| PS3 | 2 | 4 | 8.00 |
| PS5 | 2 | 4 | 8.00 |
| PS8 | 2 | 4 | 8.00 |
| PS9 | 2 | 4 | 8.00 |
| PS10 | 2 | 4 | 8.00 |
| PS11 | 2 | 4 | 8.00 |
| PS12 | 2 | 4 | 8.00 |
| PS13 | 2 | 4 | 8.00 |
| PS15 | 2 | 4 | 8.00 |
| PS19 | 2 | 4 | 8.00 |
| PS21 | 2 | 4 | 8.00 |
| PS25 | 2 | 4 | 8.00 |
| PS26 | 2 | 4 | 8.00 |
| PS27 | 2 | 4 | 8.00 |
| Subtotal |  |  | 128.00 |
| Total |  |  | 128 |

**E07031** m Muntatge de barrera aprofitada amb nous suports
602 m × 17.23 = 10372.46

| Amidament | Llarg | Parcial |
|---|---|---|
| IPN1 | 130 | 130.00 |
| IPN2 | 104 | 104.00 |
| IPN3 | 78 | 78.00 |
| IPN4 | 48 | 48.00 |
| IPN5 | 45 | 45.00 |
| IPN6 | 64 | 64.00 |
| IPN8 | 72 | 72.00 |
| IPN9 | 61 | 61.00 |
| Subtotal |  | 602.00 |
| Total |  | 602 |

**E07364** u Extrem de 8 m de barrera de seguretat metàl·lica
50 u × 480 = 24000.00

| Amidament | Uts. | Llarg | Parcial |
|---|---|---|---|
| PS1 | 2 |  | 2.00 |
| PS2 | 2 |  | 2.00 |
| PS3 | 2 |  | 2.00 |
| PS5 | 2 |  | 2.00 |
| PS8 | 2 |  | 2.00 |
| PS9 | 2 |  | 2.00 |
| PS10 | 2 |  | 2.00 |
| PS11 | 2 |  | 2.00 |
| PS12 | 2 |  | 2.00 |
| PS13 | 2 |  | 2.00 |
| PS15 | 2 |  | 2.00 |
| PS19 | 2 |  | 2.00 |
| PS21 | 2 |  | 2.00 |
| PS25 | 2 |  | 2.00 |
| PS26 | 2 |  | 2.00 |
| PS27 | 2 |  | 2.00 |
| IPN1-9 | 2 | 9 | 18.00 |
| Subtotal |  |  | 50.00 |
| Total |  |  | 50 |

**E07366** u Extrem de barrera en accessos i altres, col·locat en corba a 90º
32 u × 267.28 = 8552.96

| Amidament | Uts. | Parcial |
|---|---|---|
| PS1 | 2 | 2.00 |
| PS2 | 2 | 2.00 |
| PS3 | 2 | 2.00 |
| PS5 | 2 | 2.00 |
| PS8 | 2 | 2.00 |
| PS9 | 2 | 2.00 |
| PS10 | 2 | 2.00 |
| PS11 | 2 | 2.00 |
| PS12 | 2 | 2.00 |
| PS13 | 2 | 2.00 |
| PS15 | 2 | 2.00 |
| PS19 | 2 | 2.00 |
| PS21 | 2 | 2.00 |
| PS25 | 2 | 2.00 |
| PS26 | 2 | 2.00 |
| PS27 | 2 | 2.00 |
| Subtotal |  | 32.00 |
| Total |  | 32 |

**E0735** ut Increment per unitat de pal de perfil "en C" tipus CPN C-120 soldat en placa base fixada amb perns
2 ut × 76.47 = 152.94

| Amidament | Uts. | Parcial |
|---|---|---|
| previsió | 2 | 2.00 |
| Total |  | 2 |

## 10 TV-3541 De Paüls a Xerta
Import: 80205.3

### 101 Demolicions i moviment de terres

| Codi | Ut | Descripció | Quantitat | Preu |
|---|---|---|---|---|
| E0208 | m3 | Enderroc estructures formigó en massa, inclòs transport a abocador | 0 | 42.16 |
| E0334 | m | Tall serra disc paviment mescles bituminoses, formigó o panot, fins 25 cm | 0 | 2.37 |
| E0213 | m2 | Demolició paviment de mescla bituminosa, mitjans mecànics, fondària 25 cm | 0 | 4.46 |
| E02110 | m2 | Demolició de paviment de formigó, transport abocador | 0 | 6 |
| E0222 | m3 | Demolició pas salvacunetes | 0 | 24.08 |
| E02111 | m2 | Demolició de cuneta de formigó, transport abocador | 0 | 5.81 |
| E0305 | m3 | Excavació rases i pous, mitjans mecànics, cànon abocador (10% roca) | 0 | 14.88 |
| E0400 | m3 | Enderroc controlat de muralló, inclòs transport a abocador | 0 | 137.99 |

### 102 Drenatges

| Codi | Ut | Descripció | Quantitat | Preu |
|---|---|---|---|---|
| E08703 | u | Arqueta drenatge per recollida de cunetes, Hmax=2,00 m, 2 reixes D-400 | 0 | 1382.4 |
| E08701 | u | Arqueta drenatge per recollida de cunetes, Hmax=2,00m , 3 reixes D-400 | 0 | 1897.19 |
| E0884 | m | Formació i reperfilat de cunetes en qualsevol tipus de terreny | 0 | 2.97 |
| E0880 | m3 | Formigó en revestiment de cunetes (actuacions <2000 m) | 0 | 142.68 |
| E05172 | m2 | Malla electrosoldada en acer corrugat B500T 15x15 cm Ø 8 mm | 0 | 5.16 |

### 103 Ferms i paviments

| Codi | Ut | Descripció | Quantitat | Preu |
|---|---|---|---|---|
| E0602L | m3 | Base granular localitzada de tot-u artificial (a<2m), amb mitjans mecànics | 0 | 28.68 |

### 104 Senyalització, abalisament i sistemes de contenció
Import: 80205.3

**E0214** m Desmuntatge barrera de seguretat flexible i demolició ancoratges
340 m × 9.03 = 3070.20

| Amidament | Llarg | Parcial |
|---|---|---|
| IPN1 | 40 | 40.00 |
| IPN2 | 20 | 20.00 |
| IPN3 | 32 | 32.00 |
| IPN4 | 40 | 40.00 |
| IPN5 | 40 | 40.00 |
| IPN6 | 60 | 60.00 |
| IPN7 | 52 | 52.00 |
| IPN8 | 28 | 28.00 |
| IPN9 | 28 | 28.00 |
| Subtotal |  | 340.00 |
| Total |  | 340 |

**E0736** m Barrera de seguretat metàl·lica simple sense separador, tipus AS-BLB.H (C4) o similar
698 m × 39.42 = 27515.16

| Amidament | Llarg | Parcial |
|---|---|---|
| B1 | 4 | 4.00 |
| B2 | 32 | 32.00 |
| B3 | 80 | 80.00 |
| B4 | 32 | 32.00 |
| B5 | 20 | 20.00 |
| B6 | 68 | 68.00 |
| B7 | 20 | 20.00 |
| B8 | 80 | 80.00 |
| B9 | 166 | 166.00 |
| B10 | 196 | 196.00 |
| Subtotal |  | 698.00 |
| Total |  | 698 |

**E07362** m Barrera de seguretat metàl·lica simple sense separador, tipus AS-BLB.H (C4) (suports de 2 m d'alçada)
610 m × 41.59 = 25369.90

| Amidament | Llarg | Parcial |
|---|---|---|
| B11 | 172 | 172.00 |
| B12 | 80 | 80.00 |
| B13 | 190 | 190.00 |
| B14 | 128 | 128.00 |
| B15 | 40 | 40.00 |
| Subtotal |  | 610.00 |
| Total |  | 610 |

**E07031** m Muntatge de barrera aprofitada amb nous suports
172 m × 17.23 = 2963.56

| Amidament | Llarg | Parcial |
|---|---|---|
| IPN1 | 40 | 40.00 |
| IPN2 | 20 | 20.00 |
| IPN3 | 32 | 32.00 |
| IPN4 | 40 | 40.00 |
| IPN5 | 40 | 40.00 |
| Subtotal |  | 172.00 |
| Total |  | 172 |

**E07032** m Muntatge de barrera aprofitada amb suports de 2 m de longitud
168 m × 19.4 = 3259.20

| Amidament | Llarg | Parcial |
|---|---|---|
| IPN6 | 60 | 60.00 |
| IPN7 | 52 | 52.00 |
| IPN8 | 28 | 28.00 |
| IPN9 | 28 | 28.00 |
| Subtotal |  | 168.00 |
| Total |  | 168 |

**E07364** u Extrem de 8 m de barrera de seguretat metàl·lica
37 u × 480 = 17760.00

| Amidament | Uts. | Parcial |
|---|---|---|
| B1 | 1 | 1.00 |
| IPN1 | 1 | 1.00 |
| IPN2 | 2 | 2.00 |
| IPN3 | 1 | 1.00 |
| B2 | 1 | 1.00 |
| B3 | 2 | 2.00 |
| B4 | 1 | 1.00 |
| IPN4 | 2 | 2.00 |
| IPN5 | 1 | 1.00 |
| B5 | 2 | 2.00 |
| IPN6 | 1 | 1.00 |
| B6 | 1 | 1.00 |
| B7 | 2 | 2.00 |
| B8 | 2 | 2.00 |
| B9 | 2 | 2.00 |
| IPN8 | 1 | 1.00 |
| B10 | 2 | 2.00 |
| IPN9 | 2 | 2.00 |
| B11 | 2 | 2.00 |
| B12 | 2 | 2.00 |
| B13 | 2 | 2.00 |
| B14 | 2 | 2.00 |
| B15 | 2 | 2.00 |
| Subtotal |  | 37.00 |
| Total |  | 37 |

**E07366** u Extrem de barrera en accessos i altres, col·locat en corba a 90º
1 u × 267.28 = 267.28

| Amidament | Uts. | Parcial |
|---|---|---|
| B1 | 1 | 1.00 |
| Total |  | 1 |

| Codi | Ut | Descripció | Quantitat | Preu | Import |
|---|---|---|---|---|---|
| E0735 | ut | Increment per unitat de pal de perfil "en C" tipus CPN C-120 soldat en placa base fixada amb perns | 0 | 76.47 | 0.00 |
| E070341 | m | Barrera de seguretat metàl·lica simple sense separador, tipus BMS2Q-N2 o similar, postes cada 4m | 0 | 73.55 | 0.00 |

### 105 Fonaments i murs

| Codi | Ut | Descripció | Quantitat | Preu |
|---|---|---|---|---|
| E0516 | m2 | Encofrat de fusta per a formigó vist | 0 | 38.62 |
| E0517 | kg | Acer especial B-500S de límit elàstic 500 N/mm2 en barres corrugades | 0 | 1.48 |
| E0505 | m3 | Formigó HA-25 fonaments i soleres | 0 | 99.04 |
| E0101 | u | Ancoratge d'acer corrugat de D=16 mm | 0 | 22.12 |
| E5403 | m2 | Pintat de parament horitzontal o vertical de formigó amb color òxid ocre | 0 | 11.43 |

## 11 TV 7046 De l'Albiol a la C14
Import: 97854.4

### 111 Demolicions i moviment de terres
Import: 300.51

**E0208** m3 Enderroc estructures formigó en massa, inclòs transport a abocador
1.6 m3 × 42.16 = 67.46

| Amidament | Uts. | Llarg | Ample | Parcial |
|---|---|---|---|---|
| OD2 | 4 | 1 | 0.2 | 0.80 |
| OD4 | 4 | 1 | 0.2 | 0.80 |
| Subtotal |  |  |  | 1.60 |
| Total |  |  |  | 1.6 |

| Codi | Ut | Descripció | Quantitat | Preu | Import |
|---|---|---|---|---|---|
| E0334 | m | Tall serra disc paviment mescles bituminoses, formigó o panot, fins 25 cm | 0 | 2.37 | 0.00 |
| E0213 | m2 | Demolició paviment de mescla bituminosa, mitjans mecànics, fondària 25 cm | 0 | 4.46 | 0.00 |
| E02110 | m2 | Demolició de paviment de formigó, transport abocador | 0 | 6 | 0.00 |

**E0222** m3 Demolició pas salvacunetes
6 m3 × 24.08 = 144.48

| Amidament | Llarg | Ample | Alt | Parcial |
|---|---|---|---|---|
| PS2 | 6 | 1 | 1 | 6.00 |
| Total |  |  |  | 6 |

**E02111** m2 Demolició de cuneta de formigó, transport abocador
5 m2 × 5.81 = 29.05

| Amidament | Uts. | Llarg | Ample | Parcial |
|---|---|---|---|---|
| OD4 | 1 | 5 | 1 | 5.00 |
| Total |  |  |  | 5 |

**E0305** m3 Excavació rases i pous, mitjans mecànics, cànon abocador (10% roca)
4 m3 × 14.88 = 59.52

| Amidament | Uts. | Llarg | Ample | Alt | Parcial |
|---|---|---|---|---|---|
| OD2 | 2 | 5 | 1 | 0.2 | 2.00 |
| OD4 | 2 | 5 | 1 | 0.2 | 2.00 |
| Subtotal |  |  |  |  | 4.00 |
| Total |  |  |  |  | 4 |

### 112 Drenatges
Import: 3309.31

**E08703** u Arqueta drenatge per recollida de cunetes, Hmax=2,00 m, 2 reixes D-400
2 u × 1382.4 = 2764.80

| Amidament | Uts. | Parcial |
|---|---|---|
| OD2 | 1 | 1.00 |
| OD4 | 1 | 1.00 |
| Subtotal |  | 2.00 |
| Total |  | 2 |

| Codi | Ut | Descripció | Quantitat | Preu | Import |
|---|---|---|---|---|---|
| E08701 | u | Arqueta drenatge per recollida de cunetes, Hmax=2,00m , 3 reixes D-400 | 0 | 1897.19 | 0.00 |

**E0884** m Formació i reperfilat de cunetes en qualsevol tipus de terreny
20 m × 2.97 = 59.40

| Amidament | Uts. | Llarg | Parcial |
|---|---|---|---|
| OD2 | 2 | 5 | 10.00 |
| OD4 | 2 | 5 | 10.00 |
| Subtotal |  |  | 20.00 |
| Total |  |  | 20 |

**E0880** m3 Formigó en revestiment de cunetes (actuacions <2000 m)
3.4 m3 × 142.68 = 485.11

| Amidament | Uts. | Llarg | Ample | Parcial |
|---|---|---|---|---|
| OD2 | 2 | 5 | 0.17 | 1.70 |
| OD4 | 2 | 5 | 0.17 | 1.70 |
| Subtotal |  |  |  | 3.40 |
| Total |  |  |  | 3.4 |

| Codi | Ut | Descripció | Quantitat | Preu | Import |
|---|---|---|---|---|---|
| E05172 | m2 | Malla electrosoldada en acer corrugat B500T 15x15 cm Ø 8 mm | 0 | 5.16 | 0.00 |

### 113 Ferms i paviments
Import: 114.72

**E0602L** m3 Base granular localitzada de tot-u artificial (a<2m), amb mitjans mecànics
4 m3 × 28.68 = 114.72

| Amidament | Uts. | Llarg | Ample | Alt | Parcial |
|---|---|---|---|---|---|
| OD2 | 2 | 5 | 1 | 0.2 | 2.00 |
| OD4 | 2 | 5 | 1 | 0.2 | 2.00 |
| Subtotal |  |  |  |  | 4.00 |
| Total |  |  |  |  | 4 |

### 114 Senyalització, abalisament i sistemes de contenció
Import: 94129.86

**E0214** m Desmuntatge barrera de seguretat flexible i demolició ancoratges
1599 m × 9.03 = 14438.97

| Amidament | Llarg | Parcial |
|---|---|---|
| OD2 | 12 | 12.00 |
| OD4 | 12 | 12.00 |
| IPN1 | 40 | 40.00 |
| IPN2 | 190 | 190.00 |
| IPN3 | 160 | 160.00 |
| IPN4 | 96 | 96.00 |
| IPN5 | 32 | 32.00 |
| IPN6 | 84 | 84.00 |
| IPN7 | 54 | 54.00 |
| IPN8 | 105 | 105.00 |
| IPN9 | 190 | 190.00 |
| IPN10 | 550 | 550.00 |
| IPN11 | 24 | 24.00 |
| IPN12 | 50 | 50.00 |
| Subtotal |  | 1599.00 |
| Total |  | 1599 |

**E0736** m Barrera de seguretat metàl·lica simple sense separador, tipus AS-BLB.H (C4) o similar
348 m × 39.42 = 13718.16

| Amidament | Llarg | Parcial |
|---|---|---|
| OD1 | 4 | 4.00 |
| PS1 | 8 | 8.00 |
| PS3 | 8 | 8.00 |
| PS4 | 8 | 8.00 |
| B1 | 68 | 68.00 |
| B2 | 82 | 82.00 |
| B3 | 64 | 64.00 |
| B4 | 106 | 106.00 |
| Subtotal |  | 348.00 |
| Total |  | 348 |

**E07362** m Barrera de seguretat metàl·lica simple sense separador, tipus AS-BLB.H (C4) (suports de 2 m d'alçada)
272 m × 41.59 = 11312.48

| Amidament | Llarg | Parcial |
|---|---|---|
| B5 md | 32 | 32.00 |
| B5 me | 40 | 40.00 |
| B6 | 90 | 90.00 |
| B7 | 30 | 30.00 |
| B8 | 80 | 80.00 |
| Subtotal |  | 272.00 |
| Total |  | 272 |

**E07031** m Muntatge de barrera aprofitada amb nous suports
761 m × 17.23 = 13112.03

| Amidament | Llarg | Parcial |
|---|---|---|
| IPN1 | 40 | 40.00 |
| IPN2 | 190 | 190.00 |
| IPN3 | 160 | 160.00 |
| IPN4 | 96 | 96.00 |
| IPN5 | 32 | 32.00 |
| IPN6 | 84 | 84.00 |
| IPN7 | 54 | 54.00 |
| IPN8 | 105 | 105.00 |
| Subtotal |  | 761.00 |
| Total |  | 761 |

**E07032** m Muntatge de barrera aprofitada amb suports de 2 m de longitud
814 m × 19.4 = 15791.60

| Amidament | Llarg | Parcial |
|---|---|---|
| IPN9 | 190 | 190.00 |
| IPN10 | 550 | 550.00 |
| IPN11 | 24 | 24.00 |
| IPN12 | 50 | 50.00 |
| Subtotal |  | 814.00 |
| Total |  | 814 |

**E07364** u Extrem de 8 m de barrera de seguretat metàl·lica
50 u × 480 = 24000.00

| Amidament | Uts. | Llarg | Parcial |
|---|---|---|---|
| OD1 | 2 |  | 2.00 |
| PS1 | 2 |  | 2.00 |
| PS3 | 2 |  | 2.00 |
| PS4 | 2 |  | 2.00 |
| Trams B | 9 | 2 | 18.00 |
| Trams IPN | 12 | 2 | 24.00 |
| Subtotal |  |  | 50.00 |
| Total |  |  | 50 |

**E07366** u Extrem de barrera en accessos i altres, col·locat en corba a 90º
6 u × 267.28 = 1603.68

| Amidament | Uts. | Parcial |
|---|---|---|
| PS1 | 2 | 2.00 |
| PS3 | 2 | 2.00 |
| PS4 | 2 | 2.00 |
| Subtotal |  | 6.00 |
| Total |  | 6 |

**E0735** ut Increment per unitat de pal de perfil "en C" tipus CPN C-120 soldat en placa base fixada amb perns
2 ut × 76.47 = 152.94

## 12 TV-7111 De la Vilella Alta a la T-702
Import: 35887.55

### 121 Demolicions i moviment de terres
Import: 1905.7

| Codi | Ut | Descripció | Quantitat | Preu | Import |
|---|---|---|---|---|---|
| E0208 | m3 | Enderroc estructures formigó en massa, inclòs transport a abocador | 0 | 42.16 | 0.00 |

**E0334** m Tall serra disc paviment mescles bituminoses, formigó o panot, fins 25 cm
104 m × 2.37 = 246.48

| Amidament | Llarg | Parcial |
|---|---|---|
| cèrcol B1 | 104 | 104.00 |
| Total |  | 104 |

**E0213** m2 Demolició paviment de mescla bituminosa, mitjans mecànics, fondària 25 cm
15.6 m2 × 4.46 = 69.58

| Amidament | Llarg | Ample | Parcial |
|---|---|---|---|
| cèrcol B1 | 104 | 0.15 | 15.60 |
| Total |  |  | 15.6 |

| Codi | Ut | Descripció | Quantitat | Preu | Import |
|---|---|---|---|---|---|
| E02110 | m2 | Demolició de paviment de formigó, transport abocador | 0 | 6 | 0.00 |
| E0222 | m3 | Demolició pas salvacunetes | 0 | 24.08 | 0.00 |
| E02111 | m2 | Demolició de cuneta de formigó, transport abocador | 0 | 5.81 | 0.00 |
| E0305 | m3 | Excavació rases i pous, mitjans mecànics, cànon abocador (10% roca) | 0 | 14.88 | 0.00 |

**E0400** m3 Enderroc controlat de muralló, inclòs transport a abocador
11.52 m3 × 137.99 = 1589.64

| Amidament | Uts. | Llarg | Ample | Alt | Parcial |
|---|---|---|---|---|---|
| Malecons | 72 | 0.4 | 0.4 | 1 | 11.52 |
| Total |  |  |  |  | 11.52 |

### 122 Drenatges

| Codi | Ut | Descripció | Quantitat | Preu |
|---|---|---|---|---|
| E08703 | u | Arqueta drenatge per recollida de cunetes, Hmax=2,00 m, 2 reixes D-400 | 0 | 1382.4 |
| E08701 | u | Arqueta drenatge per recollida de cunetes, Hmax=2,00m , 3 reixes D-400 | 0 | 1897.19 |
| E0884 | m | Formació i reperfilat de cunetes en qualsevol tipus de terreny | 0 | 2.97 |
| E0880 | m3 | Formigó en revestiment de cunetes (actuacions <2000 m) | 0 | 142.68 |
| E05172 | m2 | Malla electrosoldada en acer corrugat B500T 15x15 cm Ø 8 mm | 0 | 5.16 |

### 123 Ferms i paviments

| Codi | Ut | Descripció | Quantitat | Preu |
|---|---|---|---|---|
| E0602L | m3 | Base granular localitzada de tot-u artificial (a<2m), amb mitjans mecànics | 0 | 28.68 |

### 124 Senyalització, abalisament i sistemes de contenció
Import: 17744.03

**E0214** m Desmuntatge barrera de seguretat flexible i demolició ancoratges
188 m × 9.03 = 1697.64

| Amidament | Llarg | Parcial |
|---|---|---|
| B1 | 144 | 144.00 |
| B2 | 12 | 12.00 |
| B3 | 16 | 16.00 |
| B4 | 16 | 16.00 |
| Subtotal |  | 188.00 |
| Total |  | 188 |

**E0736** m Barrera de seguretat metàl·lica simple sense separador, tipus AS-BLB.H (C4) o similar
40 m × 39.42 = 1576.80

| Amidament | Llarg | Parcial |
|---|---|---|
| B1 | 12 | 12.00 |
| B1 | 28 | 28.00 |
| Subtotal |  | 40.00 |
| Total |  | 40 |

| Codi | Ut | Descripció | Quantitat | Preu | Import |
|---|---|---|---|---|---|
| E07031 | m | Muntatge de barrera aprofitada amb nous suports | 0 | 17.23 | 0.00 |

**E07364** u Extrem de 8 m de barrera de seguretat metàl·lica
5 u × 480 = 2400.00

| Amidament | Uts. | Parcial |
|---|---|---|
| B1 | 2 | 2.00 |
| B2 | 1 | 1.00 |
| B3 | 1 | 1.00 |
| B4 | 1 | 1.00 |
| Subtotal |  | 5.00 |
| Total |  | 5 |

**E07366** u Extrem de barrera en accessos i altres, col·locat en corba a 90º
3 u × 267.28 = 801.84

| Amidament | Uts. | Parcial |
|---|---|---|
| B2 | 1 | 1.00 |
| B3 | 1 | 1.00 |
| B4 | 1 | 1.00 |
| Subtotal |  | 3.00 |
| Total |  | 3 |

**E0735** ut Increment per unitat de pal de perfil "en C" tipus CPN C-120 soldat en placa base fixada amb perns
5 ut × 76.47 = 382.35

**E070341** m Barrera de seguretat metàl·lica simple sense separador, tipus BMS2Q-N2 o similar, postes cada 4m
148 m × 73.55 = 10885.40

| Amidament | Llarg | Parcial |
|---|---|---|
| B1 | 104 | 104.00 |
| B2 | 12 | 12.00 |
| B3 | 16 | 16.00 |
| B4 | 16 | 16.00 |
| Subtotal |  | 148.00 |
| Total |  | 148 |

### 125 Fonaments i murs
Import: 16237.82

**E0516** m2 Encofrat de fusta per a formigó vist
148 m2 × 38.62 = 5715.76

| Amidament | Uts. | Llarg | Ample | Parcial |
|---|---|---|---|---|
| cèrcol mur B1 | 1 | 104 | 1 | 104.00 |
| cèrcol mur B2 | 1 | 12 | 1 | 12.00 |
| cèrcol mur B3 | 1 | 16 | 1 | 16.00 |
| cèrcol mur B4 | 1 | 16 | 1 | 16.00 |
| Subtotal |  |  |  | 148.00 |
| Total |  |  |  | 148 |

**E0517** kg Acer especial B-500S de límit elàstic 500 N/mm2 en barres corrugades
1850 kg × 1.48 = 2738.00

| Amidament | Uts. | Parcial |
|---|---|---|
| cèrcol mur B1 | 1300 | 1300.00 |
| cèrcol mur B2 | 150 | 150.00 |
| cèrcol mur B3 | 200 | 200.00 |
| cèrcol mur B4 | 200 | 200.00 |
| Subtotal |  | 1850.00 |
| Total |  | 1850 |

**E0505** m3 Formigó HA-25 fonaments i soleres
37 m3 × 99.04 = 3664.48

| Amidament | Uts. | Llarg | Ample | Alt | Parcial |
|---|---|---|---|---|---|
| cèrcol mur B1 | 1 | 104 | 0.5 | 0.5 | 26.00 |
| cèrcol mur B2 | 1 | 12 | 0.5 | 0.5 | 3.00 |
| cèrcol mur B3 | 1 | 16 | 0.5 | 0.5 | 4.00 |
| cèrcol mur B4 | 1 | 16 | 0.5 | 0.5 | 4.00 |
| Subtotal |  |  |  |  | 37.00 |
| Total |  |  |  |  | 37 |

**E0101** u Ancoratge d'acer corrugat de D=16 mm
148 u × 22.12 = 3273.76

| Amidament | Uts. | Llarg | Parcial |
|---|---|---|---|
| cèrcol mur B1 | 1 | 104 | 104.00 |
| cèrcol mur B2 | 1 | 12 | 12.00 |
| cèrcol mur B3 | 1 | 16 | 16.00 |
| cèrcol mur B4 | 1 | 16 | 16.00 |
| Subtotal |  |  | 148.00 |
| Total |  |  | 148 |

**E5403** m2 Pintat de parament horitzontal o vertical de formigó amb color òxid ocre
74 m2 × 11.43 = 845.82

| Amidament | Uts. | Llarg | Alt | Parcial |
|---|---|---|---|---|
| cèrcol mur B1 | 1 | 104 | 0.5 | 52.00 |
| cèrcol mur B2 | 1 | 12 | 0.5 | 6.00 |
| cèrcol mur B3 | 1 | 16 | 0.5 | 8.00 |
| cèrcol mur B4 | 1 | 16 | 0.5 | 8.00 |
| Subtotal |  |  |  | 74.00 |
| Total |  |  |  | 74 |

## 13 TV-7331 De La Fatarella a Les Camposines
Import: 77766.54

### 131 Demolicions i moviment de terres
Import: 1755.28

**E0208** m3 Enderroc estructures formigó en massa, inclòs transport a abocador
2.4 m3 × 42.16 = 101.18

| Amidament | Uts. | Llarg | Ample | Parcial |
|---|---|---|---|---|
| OD1 | 4 | 1 | 0.2 | 0.80 |
| OD2 | 4 | 1 | 0.2 | 0.80 |
| OD5 | 4 | 1 | 0.2 | 0.80 |
| Subtotal |  |  |  | 2.40 |
| Total |  |  |  | 2.4 |

**E0334** m Tall serra disc paviment mescles bituminoses, formigó o panot, fins 25 cm
86 m × 2.37 = 203.82

| Amidament | Uts. | Llarg | Parcial |
|---|---|---|---|
| PS33 - gual |  | 6 | 6.00 |
|  | 2 | 10 | 20.00 |
| OD1 | 2 | 10 | 20.00 |
| OD2 | 2 | 10 | 20.00 |
| OD5 | 2 | 10 | 20.00 |
| Subtotal |  |  | 86.00 |
| Total |  |  | 86 |

**E0213** m2 Demolició paviment de mescla bituminosa, mitjans mecànics, fondària 25 cm
12.9 m2 × 4.46 = 57.53

| Amidament | Uts. | Llarg | Ample | Parcial |
|---|---|---|---|---|
| PS33 - gual |  | 6 | 0.15 | 0.90 |
|  | 2 | 10 | 0.15 | 3.00 |
| OD1 | 2 | 10 | 0.15 | 3.00 |
| OD2 | 2 | 10 | 0.15 | 3.00 |
| OD5 | 2 | 10 | 0.15 | 3.00 |
| Subtotal |  |  |  | 12.90 |
| Total |  |  |  | 12.9 |

**E02110** m2 Demolició de paviment de formigó, transport abocador
50 m2 × 6 = 300.00

| Amidament | Llarg | Parcial |
|---|---|---|
| Previsió | 50 | 50.00 |
| Total |  | 50 |

**E0222** m3 Demolició pas salvacunetes
12 m3 × 24.08 = 288.96

| Amidament | Llarg | Ample | Alt | Parcial |
|---|---|---|---|---|
| PS33 - gual | 6 | 2 | 1 | 12.00 |
| Total |  |  |  | 12 |

**E02111** m2 Demolició de cuneta de formigó, transport abocador
40 m2 × 5.81 = 232.40

| Amidament | Uts. | Llarg | Ample | Parcial |
|---|---|---|---|---|
| PS33 - gual | 2 | 5 | 1 | 10.00 |
| OD1 | 2 | 5 | 1 | 10.00 |
| OD2 | 2 | 5 | 1 | 10.00 |
| OD5 | 2 | 5 | 1 | 10.00 |
| Subtotal |  |  |  | 40.00 |
| Total |  |  |  | 40 |

**E0305** m3 Excavació rases i pous, mitjans mecànics, cànon abocador (10% roca)
38.4 m3 × 14.88 = 571.39

| Amidament | Uts. | Llarg | Ample | Alt | Parcial |
|---|---|---|---|---|---|
| PS33 - gual | 2 | 10 | 1.3 | 0.3 | 7.80 |
|  |  | 6 | 4 | 0.3 | 7.20 |
| OD1 | 2 | 10 | 1.3 | 0.3 | 7.80 |
| OD2 | 2 | 10 | 1.3 | 0.3 | 7.80 |
| OD5 | 2 | 10 | 1.3 | 0.3 | 7.80 |
| Subtotal |  |  |  |  | 38.40 |
| Total |  |  |  |  | 38.4 |

| Codi | Ut | Descripció | Quantitat | Preu | Import |
|---|---|---|---|---|---|
| E0400 | m3 | Enderroc controlat de muralló, inclòs transport a abocador | 0 | 137.99 | 0.00 |

### 132 Drenatges
Import: 7151.77

**E08703** u Arqueta drenatge per recollida de cunetes, Hmax=2,00 m, 2 reixes D-400
3 u × 1382.4 = 4147.20

| Amidament | Uts. | Parcial |
|---|---|---|
| OD1 | 1 | 1.00 |
| OD2 | 1 | 1.00 |
| OD5 | 1 | 1.00 |
| Subtotal |  | 3.00 |
| Total |  | 3 |

| Codi | Ut | Descripció | Quantitat | Preu | Import |
|---|---|---|---|---|---|
| E08701 | u | Arqueta drenatge per recollida de cunetes, Hmax=2,00m , 3 reixes D-400 | 0 | 1897.19 | 0.00 |

**E0884** m Formació i reperfilat de cunetes en qualsevol tipus de terreny
86 m × 2.97 = 255.42

| Amidament | Uts. | Llarg | Parcial |
|---|---|---|---|
| PS33 - gual | 2 | 10 | 20.00 |
|  |  | 6 | 6.00 |
| OD1 | 2 | 10 | 20.00 |
| OD2 | 2 | 10 | 20.00 |
| OD5 | 2 | 10 | 20.00 |
| Subtotal |  |  | 86.00 |
| Total |  |  | 86 |

**E0880** m3 Formigó en revestiment de cunetes (actuacions <2000 m)
18.4 m3 × 142.68 = 2625.31

| Amidament | Uts. | Llarg | Ample | Alt | Parcial |
|---|---|---|---|---|---|
| PS33 - gual | 2 | 10 | 0.17 |  | 3.40 |
|  |  | 6 | 4 | 0.2 | 4.80 |
| OD1 | 2 | 10 | 0.17 |  | 3.40 |
| OD2 | 2 | 10 | 0.17 |  | 3.40 |
| OD5 | 2 | 10 | 0.17 |  | 3.40 |
| Subtotal |  |  |  |  | 18.40 |
| Total |  |  |  |  | 18.4 |

**E05172** m2 Malla electrosoldada en acer corrugat B500T 15x15 cm Ø 8 mm
24 m2 × 5.16 = 123.84

| Amidament | Llarg | Ample | Parcial |
|---|---|---|---|
| PS33 - gual | 6 | 4 | 24.00 |
| Total |  |  | 24 |

### 133 Ferms i paviments
Import: 734.21

**E0602L** m3 Base granular localitzada de tot-u artificial (a<2m), amb mitjans mecànics
25.6 m3 × 28.68 = 734.21

| Amidament | Uts. | Llarg | Ample | Alt | Parcial |
|---|---|---|---|---|---|
| PS33 - gual | 2 | 10 | 1.3 | 0.2 | 5.20 |
|  |  | 6 | 4 | 0.2 | 4.80 |
| OD1 | 2 | 10 | 1.3 | 0.2 | 5.20 |
| OD2 | 2 | 10 | 1.3 | 0.2 | 5.20 |
| OD5 | 2 | 10 | 1.3 | 0.2 | 5.20 |
| Subtotal |  |  |  |  | 25.60 |
| Total |  |  |  |  | 25.6 |

### 134 Senyalització, abalisament i sistemes de contenció
Import: 68125.28

**E0214** m Desmuntatge barrera de seguretat flexible i demolició ancoratges
12 m × 9.03 = 108.36

| Amidament | Llarg | Parcial |
|---|---|---|
| OD5 | 12 | 12.00 |
| Total |  | 12 |

**E0736** m Barrera de seguretat metàl·lica simple sense separador, tipus AS-BLB.H (C4) o similar
292 m × 39.42 = 11510.64

| Amidament | Uts. | Llarg | Parcial |
|---|---|---|---|
| PS1 | 2 | 4 | 8.00 |
| PS2 | 2 | 4 | 8.00 |
| PS3 | 2 | 4 | 8.00 |
| PS4 | 2 | 4 | 8.00 |
| PS5 | 2 | 4 | 8.00 |
| PS6 | 2 | 4 | 8.00 |
| PS7 | 2 | 4 | 8.00 |
| PS8 | 2 | 4 | 8.00 |
| PS9 | 2 | 4 | 8.00 |
| PS10 | 2 | 4 | 8.00 |
| PS11 | 2 | 4 | 8.00 |
| PS12 | 2 | 4 | 8.00 |
| PS13 | 1 | 4 | 4.00 |
| PS14 | 2 | 4 | 8.00 |
| PS15 | 2 | 4 | 8.00 |
| PS16 | 2 | 4 | 8.00 |
| PS17 | 2 | 4 | 8.00 |
| PS18 | 2 | 4 | 8.00 |
| PS19 | 2 | 4 | 8.00 |
| PS20 | 2 | 4 | 8.00 |
| PS21 | 2 | 4 | 8.00 |
| PS22 | 2 | 4 | 8.00 |
| PS23 | 2 | 4 | 8.00 |
| PS24 | 2 | 4 | 8.00 |
| PS25 | 2 | 4 | 8.00 |
| PS26 | 2 | 4 | 8.00 |
| PS27 | 2 | 4 | 8.00 |
| PS28 | 2 | 4 | 8.00 |
| PS29 | 2 | 4 | 8.00 |
| PS30 | 2 | 4 | 8.00 |
| PS31 | 2 | 4 | 8.00 |
| PS32 | 2 | 4 | 8.00 |
| PS33 |  |  |  |
| PS34 | 2 | 4 | 8.00 |
| PS35 | 2 | 4 | 8.00 |
| PS36 | 2 | 4 | 8.00 |
| PS37 | 2 | 4 | 8.00 |
| OD3 |  | 4 | 4.00 |
| OD4 |  | 4 | 4.00 |
| Subtotal |  |  | 292.00 |
| Total |  |  | 292 |

| Codi | Ut | Descripció | Quantitat | Preu | Import |
|---|---|---|---|---|---|
| E07031 | m | Muntatge de barrera aprofitada amb nous suports | 0 | 17.23 | 0.00 |
| E07032 | m | Muntatge de barrera aprofitada amb suports de 2 m de longitud | 0 | 19.4 | 0.00 |

**E07364** u Extrem de 8 m de barrera de seguretat metàl·lica
75 u × 480 = 36000.00

| Amidament | Uts. | Parcial |
|---|---|---|
| PS1 | 2 | 2.00 |
| PS2 | 2 | 2.00 |
| PS3 | 2 | 2.00 |
| PS4 | 2 | 2.00 |
| PS5 | 2 | 2.00 |
| PS6 | 2 | 2.00 |
| PS7 | 2 | 2.00 |
| PS8 | 2 | 2.00 |
| PS9 | 2 | 2.00 |
| PS10 | 2 | 2.00 |
| PS11 | 2 | 2.00 |
| PS12 | 2 | 2.00 |
| PS13 | 1 | 1.00 |
| PS14 | 2 | 2.00 |
| PS15 | 2 | 2.00 |
| PS16 | 2 | 2.00 |
| PS17 | 2 | 2.00 |
| PS18 | 2 | 2.00 |
| PS19 | 2 | 2.00 |
| PS20 | 2 | 2.00 |
| PS21 | 2 | 2.00 |
| PS22 | 2 | 2.00 |
| PS23 | 2 | 2.00 |
| PS24 | 2 | 2.00 |
| PS25 | 2 | 2.00 |
| PS26 | 2 | 2.00 |
| PS27 | 2 | 2.00 |
| PS28 | 2 | 2.00 |
| PS29 | 2 | 2.00 |
| PS30 | 2 | 2.00 |
| PS31 | 2 | 2.00 |
| PS32 | 2 | 2.00 |
| PS33 |  |  |
| PS34 | 2 | 2.00 |
| PS35 | 2 | 2.00 |
| PS36 | 2 | 2.00 |
| PS37 | 2 | 2.00 |
| OD3 | 2 | 2.00 |
| OD4 | 2 | 2.00 |
| Subtotal |  | 75.00 |
| Total |  | 75 |

**E07366** u Extrem de barrera en accessos i altres, col·locat en corba a 90º
71 u × 267.28 = 18976.88

| Amidament | Uts. | Parcial |
|---|---|---|
| PS1 | 2 | 2.00 |
| PS2 | 2 | 2.00 |
| PS3 | 2 | 2.00 |
| PS4 | 2 | 2.00 |
| PS5 | 2 | 2.00 |
| PS6 | 2 | 2.00 |
| PS7 | 2 | 2.00 |
| PS8 | 2 | 2.00 |
| PS9 | 2 | 2.00 |
| PS10 | 2 | 2.00 |
| PS11 | 2 | 2.00 |
| PS12 | 2 | 2.00 |
| PS13 | 1 | 1.00 |
| PS14 | 2 | 2.00 |
| PS15 | 2 | 2.00 |
| PS16 | 2 | 2.00 |
| PS17 | 2 | 2.00 |
| PS18 | 2 | 2.00 |
| PS19 | 2 | 2.00 |
| PS20 | 2 | 2.00 |
| PS21 | 2 | 2.00 |
| PS22 | 2 | 2.00 |
| PS23 | 2 | 2.00 |
| PS24 | 2 | 2.00 |
| PS25 | 2 | 2.00 |
| PS26 | 2 | 2.00 |
| PS27 | 2 | 2.00 |
| PS28 | 2 | 2.00 |
| PS29 | 2 | 2.00 |
| PS30 | 2 | 2.00 |
| PS31 | 2 | 2.00 |
| PS32 | 2 | 2.00 |
| PS33 |  |  |
| PS34 | 2 | 2.00 |
| PS35 | 2 | 2.00 |
| PS36 | 2 | 2.00 |
| PS37 | 2 | 2.00 |
| Subtotal |  | 71.00 |
| Total |  | 71 |

**E0735** ut Increment per unitat de pal de perfil "en C" tipus CPN C-120 soldat en placa base fixada amb perns
20 ut × 76.47 = 1529.40

| Codi | Ut | Descripció | Quantitat | Preu | Import |
|---|---|---|---|---|---|
| E070341 | m | Barrera de seguretat metàl·lica simple sense separador, tipus BMS2Q-N2 o similar, postes cada 4m | 0 | 73.55 | 0.00 |

### 135 Fonaments i murs

| Codi | Ut | Descripció | Quantitat | Preu |
|---|---|---|---|---|
| E0505 | m3 | Formigó HA-25 fonaments i soleres | 0 | 99.04 |
| E0516 | m2 | Encofrat de fusta per a formigó vist | 0 | 38.62 |
| E0517 | kg | Acer especial B-500S de límit elàstic 500 N/mm2 en barres corrugades | 0 | 1.48 |
| E0101 | u | Ancoratge d'acer corrugat de D=16 mm | 0 | 22.12 |
| E5403 | m2 | Pintat de parament horitzontal o vertical de formigó amb color òxid ocre | 0 | 11.43 |

## 14 Gestió de residus (23/07/1998)
Import: 6602.68

**E1551** u Acondicionament de la zona de residus (23/07/1998)
8 u × 228
Acondicionament del terreny per la implementació dels residus, inclou l'excavació i reperfilat de la superfície del terreny per col·locar posteriorment els diferents contenidors, zones d'apilament i aïllament, i la seva posterior retirada per deixar la zona en un correcte estat.

**E1552** m3 Classificació a peu d'obra de residus (23/07/1998)
50 m3 × 23.856
Classificació a preu d'obra de residus de la construcció o demolició en residus inerts, no especials i especials, amb mitjans manuals o mecànics.

**E1561** m3 Càrrega i transport residus inerts o no especials barrejats, contenidor 5 m3 (23/07/1998)
40 m3 × 32.976
Càrrega amb mitjans manuals o mecànics i transport de residus inerts o no especials a instal·lació autoritzada de gestió de residus, amb contenidor de 5 m3 de capacitat, inclòs el seu subministrament.

**E1563** m3 Càrrega i transport residus (ferralla i plàstic), contenidor 1 m3 (23/07/1998)
18 m3 × 39.588
Càrrega amb mitjans manuals o mecànics i transport de residus de plàstic i/o ferralla a instal·lació autoritzada de gestió de residus, amb contenidor d'1 m3 de capacitat, inclòs el seu subministrament.

**E1564** m3 Càrrega i transport residus especials, bidó 200 l (23/07/1998)
4 m3 × 171.6
Càrrega amb mitjans manuals o mecànics i transport de residus especials a instal·lació autoritzada de gestió de residus, amb bidó de plàstic de 200 l de capacitat, inclòs el seu subministrament.

**E1571** m3 Disposició controlada residus inerts o no especials barrejats (23/07/1998)
40 m3 × 7.08
Disposició controlada a centre de reciclatge de residus inerts o no especials barrejats, procedents de construcció o demolició.

**E1572** m3 Disposició controlada residus de metalls no especials barrejats (23/07/1998)
4 m3 × 15.9
Disposició controlada a centre de reciclatge de residus de metalls no especials barrejats, procedents de construcció o demolició.

**E1573** m3 Disposició controlada residus de plàstics no especials (23/07/1998)
7 m3 × 9.84
Disposició controlada a centre de reciclatge de residus de plàstics no especials, procedents de construcció o demolició.

**E1574** m3 Disposició controlada residus de fusta no especials (23/07/1998)
7 m3 × 8.82
Disposició controlada a centre de reciclatge de residus de fusta no especials, procedents de construcció o demolició.

**E1575** m3 Disposició controlada residus especials barrejats (23/07/1998)
4 m3 × 97.512
Disposició controlada a centre de selecció i transferència de residus especials barrejats, procedents de construcció o demolició.

## 15 Seguretat i salut (16/09/2022)
Import: 32532.14

**E1632** pa Mesures de seguretat i salut necessàries per l'execució de l'obra (16/09/2022)
1 pa × 32532.14 = 32532.14
Mesures de seguretat i salut necessàries (individuals, col.lectives i senyalitzacions) per l'execució de l'obra. Inclòs el Pla de Seguretat i Salut. Tot inclòs.

## Preus auxiliars

**E0515** m2 Encofrat de fusta per a fonaments i/o formigó ocult
Preu: 30.55
Encofrat de fusta per a fonaments i formigó ocult, col·locat.

| Codi | Ut | Descripció | Rendiment | Preu | Import |
|---|---|---|---|---|---|
| O0101 | h | Cap de colla | 0.02 | 31.224 | 0.624 |
| O0102 | h | Oficial 1ª | 0.11 | 29.472 | 3.242 |
| O0110 | h | Peó | 0.11 | 24.492 | 2.694 |
| P0602 | kg | Filferro recuit | 0.3 | 1.8790848 | 0.564 |
| P0604 | kg | Claus d'acer zincats | 0.15 | 2.0521584 | 0.308 |
| P0701 | m | Tauló de fusta de pi | 2 | 0.5068584 | 1.014 |
| P0702 | m3 | Llata de fusta de pi | 0.001 | 346.1472 | 0.346 |
| P0704 | m2 | Tauler de fusta de pi 22 mm. | 1 | 18.0588 | 18.059 |
| P0706 | u | Puntal telescòpic. | 0.05 | 13.5491904 | 0.677 |
| P0707 | l | Desencofrant | 0.05 | 1.916172 | 0.096 |
| M0214 | h | Camió grua 12 tn | 0.025 | 50.484 | 1.262 |
| vg | % | Despeses indirectes | 0.231 | 7.2 | 1.663 |
|  |  | Total |  |  | 30.55 |

## Recursos

**M0212B** h Camió de trabuc 16 m³
Camió de trabuc de 20 t

**P1613** u Cànon d'abocador
Canon d'abocador

**M0201** h Compressor aire gasoil 13,3 m³/h
Compressor amb dos martells

**M0204** h Pala carregadora pneumàtics
Pala carregadora neumàtics

**M0229** h Compressor d'aire de gasoil 3m³
Electrobomba sumergible 20 kW

**M0207** h Retroexcavadora 100 hp
Retroexcavadora

**P06202** u Reixa i marc C-250
Reixa i bastiment 650x330x40 mm.

**P0617** u Reixa i bastiment 985x495x70 mm D-400
Reixa i bastiment 985x495x70 mm.

**P1242** m Tub de pp DN400 mm., SN 8 kN/m2
Tub de pp d 400 mm., SN 8 kN/m2

**M0208** h Motoanivelladora
Motonivelladora

**P0508** m3 Formigó HM-20-P-12-I-AI, posat a l'obra en revest. cunetes
Formigó HM-20 posat a l'obra en revest. cunetes

**P06102** m2 Malla electrosoldada en acer corrugat B500T, de 15x15 cm i 8 mm de diàmetre
Malla electrosoldada en acer corrugat B 500 T, de 20x20 cm i 8 mm de diàmetre

**M0213** h Camió cisterna de 8 m³
Camió cisterna de 8 m3

**P0604** kg Claus d'acer zincats
Claus d'acer

**M0214** h Camió grua 12 tn
Camió grua

**P0607** kg Acer corrugat B500S en barres
Acer corrugat B-500s en barres

**P14242** u Part proporc. mater. barreres suports 2 m
Part proporc. mater. barreres

**P14452** u Extrem de 4,32 metres
Extrem de 4 metres
